# Kanalerneuerung Charlottenstraße
Angebotsaufforderung (GAEB DA XML 3.3, DA83)
Projekt: 0085845
Beschreibung: Kanalerneuerung des Schmutzwasserkanals in der Fritz-Ludwig-Straße
Währung: EUR
Nebenangebote zugelassen: ja
Auftraggeber: Stadtverwaltung Koblenz, Stadtentwässerung, Bahnhofplatz 9, 56068 Koblenz, Telefon 0261/129-3558, E-Mail shirin.ahmad@stadt.koblenz,de
Erstellt mit: GXML Toolbox V3.3 R20210630, iTWO_64 V10.0.1018, 27.10.2026

## ZTV formatiert Stand (27.05.2026)
Zusätzliche Technische Vertragsbedingungen  (Stand 27.05.2026)
-------------------------------------------------------------------------------------------

01.00.0200.0
Allgemeines zu den LV-Texten und anzuwendenden Normenwerken und Richtlinien

Die Beschreibung der einzelnen Leistungen sind im allgemeinen dem Mutterleistungsverzeichnis der Stadtverwaltung Koblenz, Stadtentwässerung-Eigenbetrieb der Stadt Koblenz entnommen.

Alle zitierten ZTV, DIN EN, ATV, und DWA und sonstige Vorschriften werden in der zum Zeitpunkt des Vertragsabschlusses gültigen Fassung Vertragsbestandteil.

01.00.0200.0.0
Alle Arbeiten an den abwassertechnischen Anlagen finden  grundsätzlich unter  Betrieb statt.

Die DWA-A 199-1 bis 3, die DGUV Regel 103-003, dieDGUV Regel 201-052 und die DGUV Vorschrift 21 werden vertraglich vereinbart.
Der AN hat die Einhaltung der in den Vorschriften genannten Grenzwerte sicherzustellen und ggf. durch den Einsatz von technischen Einrichtungen die Sicherheit des eingesetzten Personales zu gewährleisten.
Die Aufwendungen sind in die Einheitspreise einzurechnen und werden nicht gesondert vergütet.

01.00.0200.1
Baustellenverordnung

Die Verordnung über Sicherheit und Gesundheitsschutz auf Baustellen (Baustellenverordnung-BaustellV) in Verbindung mit RAB 30 ist zu beachten.

01.00.0200.2
Vorlage eines Bauzeitenplanes durch den AN vor Baubeginn und desen Fortschreibung /Anpassung

Der AN reicht vor Baubeginn einen Bauzeitenplan ein, der nach Zustimmung durch den AG verbindlicher Vertragsbestandteil wird. Der AN hat den Bauzeitenplan während der Baudurchführung durch Eintragung des Ist-Verlaufs fortzuschreiben und auf Verlangen des AG diesem ein Exemplar des fortgeschriebenen Plans auszuhändigen.
Aus dem Zeitplan muss die Reihenfolge der einzelnen Arbeiten und der vom Bieter vorgesehene Zeitbedarf für die Folge der einzelnen Arbeiten sowie der Personaleinsatz ersichtlich sein.

01.00.0201.0
Definition "nach besonderer Anordnung des AG"

In der Leistungsbeschreibung bedeutet "nach besonderer Anordnung des AG", dass auch mit der Vorbereitung zur Ausführung erst nach besonderer Anordnung zu beginnen ist.

01.00.0201.1
Anzahl der Arbeitstage pro Woche

Der AN verpflichtet sich, dass auf der Baustelle mind. 5 Arbeitstage pro Woche gearbeitet wird. In Wochen, in denen Brückentage sind, ist die Arbeitszeit mit dem AG abzustimmen. Bei wetterbedingtem Arbeitsausfall ist der AG unverzüglich zu informieren.

01.00.0202.0
Informationspflicht des AN über Bestandsanlagen im Baubereich

Der AN hat sich vor Ausführung der Arbeiten über die Lage von Leitungen, Kabeln, Dränen, Kanälen u. ä. beim AG und bei den für die Ver- und Entsorgungsanlagen zuständigen Trägern zu unterrichten. Wenn die Verlegung neuer Versorgungsleitungen durch die Versorgungsunternehmen geplant ist, soll der AN mit diesen in Verhandlung treten mit dem Ziel, die notwendigen Erdarbeiten ebenfalls mit auszuführen. Auftraggeber für diese Leistungen ist das jeweilige Versorungsunternehmen.
Die für die ausgeschriebenen Leistungen vereinbarte Bauzeit bleibt unverändert.

01.00.0202.1
Hinweis zum provisorischen Kanalbetrieb

Zum provisorischen Betrieb des Kanalsystems bei der Herstellung von Anschlüssen, bei Überleitungen oder beim Einrichten von Rohrprovisorien ist der Querschnitt bzw. die Leistungsfähigkeit (Rohre, Pumpe) genau so groß oder größer als die vorhandene Anlage zu wählen.

Kleinere Querschnitte (Durchflussleistungen, Pumpenleistung) sind nicht zugelassen! Sollte es zu Schäden durch zu klein gewählte Provisorien beim Kanalbetrieb kommen, haftet der AN.

Abweichungen von dieser Regelung können nur mit Genehmigung der Oberbauleitung und dem verantwortlichen Planungsingenieur vorgenommen werden.
Der Vorgang ist in den Bauakten zu vermerken.

01.00.0202.2
Wasserhaltung:

In Abschnitten,in denen der neue Kanal im Bereich  der Trasse des vorh.Kanals liegt, ist es erforderlich Wasserhaltung für das anfallende Abwasser sowie Regenwasser zu betreiben.
Dies kann z. B. bei geeigneter Witterung während der täglichen Arbeitszeit durch Absperren und Überpumpen in den bereits fertiggestellten Kanal, oder den Einsatz von Durchgangsblasen incl. der erforderlichen Schlauchverbindungen erfolgen.
Außerhalb der Arbeitszeit, in den Nachtstunden sowie für das Wochenende und sonstigen arbeitsfreien Zeiten ist eine provisorische Anbindung des alten Kanals an den neu verlegten Kanal herzustellen.
Die Kosten dieser Leistungen sind in die Einheitspreise der Rohrpositionen einzurechnen und werden nicht gesondert vergütet.

01.00.0203.0
Umgang mit vorhandenen Versorgungsleitungen und Kabeln

Die Hinweise der Eigentümer oder Betreiber von Ver- und Entsorgungsanlagen über das Verhalten beim Antreffen von Anlagen sind zu beachten. Bei Arbeiten in oder an Anlagen der Ortsentwässerung ist zuvor der städt. Kanalmeister, Telefon Klärwerk 0261/129 4046, zu informieren. Dessen Anweisungen sind zu beachten.

01.00.0203.1
Umgang mit Kampfmittelfunden
Bei Antreffen militärischer Funde / Kampfmittel ist der AG und der Kampfmittelräumdienst Rheinland-Pfalz, Leit- u. Koordinierungsstelle, unverzüglich zu verständigen. Ansprechperson bei Munitionsfunden ist der techn. Leiter des Kampfmittelräumdienstes:

  Herr Sven Rasehorn,
  Tel: +49 (171) 8249305,
  Telefax: +49 (02606) 961235,
  E-Mail: kmrd@add.rlp.de

01.00.0203.2
Umgang mit  archäologischen Funden

Jeder zu Tage kommende archäologische Fund (Mauern, Erdverfärbungen, Scherben, Münzen, etc.) ist unverzüglich dem AG und der:

  Generaldirektion kulturelles Erbe- Direktion Archäologie
        - Außenstelle Koblenz -
  Niederberger Höhe 1,
  56077 Koblenz,
  Tel. 0261/6675-3000
  E-Mail: landesarchaeologie@gdke.rlp.de
zu melden.
Die Fundstelle ist  soweit als möglich unverändert zu lassen, Fundgegenstände sind gegen Verlust zu sichern.

01.00.0204.0
Zustand von Baustoffen und Bauteilen

Stoffe, Bauteile und Bauelemente der nachfolgenden Positionen müssen ungebraucht sein, ausgenommen ist die Verwendung von wiederaufbereitetem Ausbauasphalt für bit. Tragschichten, wenn die "Technischen Lieferbedingungen für die Herstellung von Mischgut für Tragschichten und Bindeschichten bei Zugabe von ausgebautem Asphalt" beachtet werden.
Unter Würdigung und Berücksichtigung rechtlicher und umwelttechnischer Belange, kann die Verwendung von güteüberwachten und zertifizierten Recyclingbaustoffen für die Bodenverbesserung, die Verfüllung im Bereich der Leitungszone, die Hauptverfüllung bis Planum sowie die Schichten des ungebundenen Oberbaus zugelassen werden; bedarf jedoch der Zustimmung durch den AG. Gleichzeitig wird eine Preisanpassung erforderlich.
Die Anforderungen der DIN EN 1610 in Kombination mit der DWA-A 139, der VOB/C DIN 18299, der ZTV E-StB 17,ZTV SoB 04/07 oder ZTV Asphalt-StB 07/13 sind zwingend einzuhalten.

01.00.0205.0
Nachweispflicht des AN für Baustoffe und Bauteile

Der AN hat auf Verlangen des AG den Nachweis der Überwachung der zu liefernden Stoffe und Bauteile entsprechend den betreffenden DIN-Normen zu erbringen. Diese Forderung gilt für nichtgenormte Stoffe und Bauteile als erfüllt, wenn ein Gütezeichen einer anerkannten Überwachungs/Gütegemeinschaft vorliegt.

01.00.0206.0
Anschlussmöglichkeiten für Strom und Wasser

Anschlussmöglichkeiten für Strom und Wasser wird vom AG nicht zur Verfügung gestellt. Die Kosten für das Herstellen des Anschlusses werden nicht gesondert vergütet. Die Kosten für den Verbrauch trägt der AN. Er hat auch die Anschlußwerte festzustellen.

01.00.0207.0
Lagerflächen und Flächen für die Baustelleneinrichtung
Plätze für die Baustelleneinrichtung können nur im unmittelbaren Baustellenbereich innerhalb der öffentlichen Verkehrsflächen zur Verfügung gestellt werden.
Gesonderte Flächen für die Baustelleneinrichtung, Firmencontainer sowie Lagerflächen stehen nicht zur Verfügung. Soweit erforderlich, sind entsprechende Flächen vom AN in Eigenregie zu beschaffen.
Alle mit der Beschaffung der v.g. zusätzlichen Flächen einhergehenden Kosten sind in die Einheitspreise einzurechnen und werden nicht gesondert vergütet.

Die hierfür vorgesehenen Flächen sind daraufhin zu überprüfen, ob der temporären Nutzung als Baustelleneinrichtung, Lagerplatz o. ä.  die vorhandenen Bestände (z. B. Biotope) oder andere Lasten und Pflichten auf der Fläche (z. B. Kompensationsmaßnahmen) entgegenstehen oder die Nutzung genehmigungspflichtig ist (z. B.  Lage im Schutzgebiet). Für den Außenbereich ist grundsätzlich eine Abstimmung mit der Unteren Naturschutzbehörde durchzuführen.

Das Ergebnis dieser Prüfung ist in jedem Fall vor Inanspruchnahme der Fläche gegenüber dem AG zu dokumentieren.

Das gelagerte Material und die Baustoffe dürfen den öffentlichen Verkehr innerhalb der Fußgängerbereiche und der Fahrbahnen, sowie die ungehinderte Zufahrt für Feuerwehr, Krankenwagen und Müllabfuhr nicht beeinträchtigen.

Lose Baustoffe sind kontinuierlich zum Baufortschritt, in kleinen, auf den Tagesbedarf abgestimmten Mengen zu liefern und bis zum Verbrauch innerhalb des Baufeldes zwischen zu lagern. Feste Baustoffe sind stets auf Paletten bzw. in Aufbewahrungskästen zu liefern, wobei die gelieferte Materialmenge den wöchentlichen Bedarf nicht übersteigen darf.

01.00.0208.0
Vom AN zu liefernde/zu erstellende Unterlagen vor Baubeginn

Mindestens 10 Arbeitstage vor dem vertraglich vereinbarten Ausführungsbeginn der Leistungen, sind vom AN  anzufertigen und dem AG  vorzulegen:
(Die Kosten hierfür sind in die Einheitspreise der tangierten Positionen einzurechnen und werden nicht gesondert vergütet.)

        -  Verkehrsbehördliche Anordnung und zugehörigen Verkehrsregelplan
        -  Bauzeitenplan incl. Fortschreibung durch Anpassung an den Ist-Verlauf
        -  Prüffähiger statischer Nachweis der Rohre sowie des Verbaus
        -  Baustelleneinrichtungsplan

01.00.0208.1
Abrechnung und Abrechnungsplan

Die Abrechnung der einzelnen Teilleistungen ist mit separaten Aufmaßen und Rechnungen wie folgt aufzubauen und einzureichen:

Hauptkanal: getrennt nach Schmutz- und Regenwasserkanal (entfällt bei Mischwasserkanälen)
Hausanschlussleitungen: separat für jedenHausanschluss (Einzelrechnungen für jeden Anschluss, getrennt nach Schmutz- und Regenwasser)
Straßenentwässerung: separat für jeden Straßenablauf
Leistungen für Dritte (z. B. Versorger): Diese Leistungen sind direkt mit dem jeweiligen Dritten abzurechnen.

Die konkrete Abrechnungsstruktur ist zum Baubeginn zwischen dem AN und dem AG abzustimmen.

Die Kosten hierfür sind in die Baustellengemeinkosten einzurechnen.

Alle wesentlichen Leistungen sind in einem Abrechnungsplan Maßstab 1:250 bzw. 1:500 (nach Angabe des AG) darzustellen, der mind.folgende Angaben enthält:

        -  Schacht-Nr. incl. Sohl- und Deckelhöhen bezogen auf NN
        -  Haltungslänge und Sohlgefälle
        -  Rohrmaterial und Dimension in der Haltung
        -  Stationierung und Fließrichtung von Abzweigen bzw. Stutzen sowie die Station und Tiefenlage am Rohrende
        -  Schematische Darstellung der angrenzenden Bebauung

Die Kosten hierfür sind in die Baustellengemeinkosten einzurechnen.

01.00.0209.0
Hinweise zu Erd- und Verbauarbeiten

Verbaubreiten und Verbauhöhen:
Bei Anwendung von Grabenverbauverfahren oder Verbaugeräte werden die Grabenbreiten nach den beigefügten Tabellen der Stadtentwässerung abgerechnet.
Die Grabentiefe wird von der Geländeoberfläche bzw. der Oberfläche des Baufeldes nach Abtrag von Oberboden oder nach Herstellen des Planums bis zur Graben-/Baugrubensohle ermittelt. Für den Verbau sind 10 cm hinzuzurechnen.
Mehraufwendungen für den Stirnwandverbau sind in die Aushubposition einzurechnen und werden nicht gesondert vergütet.

Mehraushub im Bereich von Fertigteilschächten:
Mehraufwendungen für Aushub, Verbau, sowie Wiederverfüllung an Fertigteilschächten und sonstigen Einbauten sind einzurechnen. Ergeben sich in einer Haltung nach den Tabellen der Stadtentwässerung verschiedene Grabenbreiten, wird die Grabenbreite abgerechnet, die sich aus der gemittelten Breite der Haltung ergibt.

Einsatz von Anbauverdichtern im Bereich der Leitungszone und Hauptverfüllung
Beabsichtigt der Auftragnehmer für die Verdichtung im Bereich der Leitungszone und/oder der Hauptverfüllung die Verwendung von baggergeführten Anbauverdichtern, sind die nachfolgend aufgeführte Mindeststandards einzuhalten bzw. nachzuweisen:

Anbauverdichter dürfen nur zum Einsatz kommen, wenn dies die örtliche Arbeits- und Bauumfeldsituation
ermöglicht und die Erschütterungsnachweise diese Arbeitsweise zulassen.

Darüber hinaus gilt:

Anbauverdichter dürfen nur von für den eingesetzten Gerätetyp- geschultem Personal bedient werden. Der Nachweis der Schulung ist unaufgefordert, vor dem erstmaligen Einsatz, vorzulegen.
Die Schulung ist in regelmäßigen Abständen von höchstens 3 Jahren zu wiederholen und ebenfalls vorzulegen.
Das entsprechende Gerätedatenblatt ist immer vorzuhalten.
Die Leistungsparameter des Baggers in Abhängigkeit zum Anbauverdichtertyp sind korrekt nach den Herstellerangaben des Anbaugerätehestellers einzustellen und nachzuweisen.
Die Auflast des Baggers auf den Anbauverdichter ist gemäß den Herstellerangaben vorzunehmen.
Um die Emission von Erschütterungen zu minimieren, ist der Anbauverdichter immer in der Luft ein- und auszuschalten.
Die Gerätschaften, die Schütthöhe, die Zahl der Übergänge sind gemäß Tabelle 5 der DWA-A 139 für den jeweiligen Verwendungszweck auszuwählen bzw. zu verwenden/auszuführen.

01.00.0210.1
Hinweis zu Baustellenzufahrten

Für die erforderlichen Zufahrten hat der AN selbst auf eigene Rechnung zu sorgen. Die Zufahrtswege sind zu unterhalten und nach Beendigung der Arbeiten wieder in ordnungsgemäßem Zustand zu übergeben. Bei Benutzung privater Wege, Grundstücke und Anlagen hat der AN an ihn gestellte Auflagen und Ansprüche auf seine Kosten zu erfüllen. Die ungehinderte Zufahrt für Katastrophenfahrzeuge, Ambulanzen, Feuerwehr,
muss gewährleistet sein.

01.00.0210.1.1
Sicherstellung der Abfallentsorgung

Die Fahrbeziehungen innerhalb des Baustellenbereiches  sind in Abstimmung mit dem Kommunalen Servicebetrieb Koblenz auf die Fahrzeuggeometrie eines 3-achs Müllfahrzeuges abzustimmen. Sollte dies in Teilbereichen während der Leistungserbringung durch den AN nicht zu gewährleisten sein, sind die Müllgefäße in Abstimmung zwischen dem AN und dem Kommunalen Servicebetreib Koblenz an festzulegenden temporären Sammelplätzen zu platzieren und nach der Leerung an die jeweiligen Grundstücke zurück zu bringen (jeweils durch den AN). Diese Leistung ist in die jeweiligen Einheitspreise einzurechnen und wird nicht gesondert vergütet.

01.00.0210.2
Hinweis zum Einstieg in Bestandsschächte

Es kann grundsätzlich nicht davon ausgegangen werden, dass die für die Durchführung der Kanalbauarbeiten zu begehenden Einstiegsschächte über Steigeisen bzw. Steigbügel begehbar sind. Der hieraus resultierende Mehraufwand für die erforderlichen Einstiegshilfesysteme, einschl. Vorhalten und Einsatz, geht zu Lasten des AN und ist in die Einheitspreise einzurechnen.

01.00.0210.3
Hinweis zur Straßenreinigung

Werden beim Transport von Aushub oder Baumaterialien Grundstücke oder öffentliche Verkehrsflächen verschmutzt, so hat der AN für eine sofortige Reinigung mit selbstaufnehmenden Kehrbesen zu sorgen; eine besondere Vergütung dafür erfolgt nicht. Kommt der AN dieser Verpflichtung nicht nach, wird der AG nach einer Mahnung mit einer Frist von 24 Stunden die Ersatzvornahme veranlassen.

01.00.0210.4
Hinweis zu Verkehrssicherung, Unfallverhütung - Haftung

Baustellen an oder in öffentlichen Verkehrsflächen sind entsprechend der ZTV-SA 97 und ASR A 5.2 und RSA abzusichern.
Die Schutzgitter müssen die Baustelle gegenüber dem öffentlichen Verkehr ständig dicht abschirmen und sind standfest auszuführen bzw. zu verankern, ausreichend zu beleuchten und bei Bedarf zu reinigen. Baugruben sind durch geeignete Geländer gegen den Absturz von Personen zu sichern. Die Absperrung von Baugruben nur durch "Flatterband" ist nicht zugelassen! Alle für den AN tätigen Fahrzeug- und Geräteführer sind zur besonderen Vorsicht und Rücksicht auf allen Zufahrtswegen und im Randbereich der Baustelle zu ermahnen.

01.00.0210.5
Hinweis zum Schutz der Landschaft

Der AN verpflichtet sich, bei den Bauarbeiten und Transporten auf die Erhaltung des Landschaftsbildes zu achten und Rücksicht zu nehmen - insbesondere auf Landschaftsschutzgebiete, unter Denkmalschutz stehende Einrichtungen.
Alle Eingriffe an Bäumen und Anpflanzungen dürfen nur mit ausdrücklicher Zustimmung des AG bzw. des EB/67erfolgen (siehe ZTV Punkt 01.00.0244.0). Erhaltenswerte Bäume und Pflanzungen sind vor Beschädigungen durch den Baubetrieb zu schützen. Die Kosten hierfür sind in die Einheitspreise einzurechnen, sofern im LV hierfür keine Positionen vorgesehen sind.

01.00.0210.6
Hinweis zur Flurschadenregelung

Im Bereich der vom AG kostenfrei zur Verfügung gestellten Arbeitsflächen werden auftretende Flurschäden (Ernteausfall, Wegfall von Bäumen, Stäuchern u.ä.) Wiederinstandsetzung von Zäunen, Mauern, Masten, Geländern und das Wiederersetzen von Grenzsteinen vom AG getragen, soweit der Schaden vom AN auf das unbedingt erforderliche Maß beschränkt und nicht durch unsachgemäße Ausführung verursacht ist; die Entscheidung trifft die Bauleitung des AG.
Schäden außerhalb der vom AG zur Verfügung gestellten Arbeitsflächen gehen zu Lasten des AN; ebenso Schäden, die bei der Lagerung, beim Umladen oder dem Transport durch Fahrzeuge außerhalb der Arbeitsflächen verursacht werden.
Zur Feststellung von Flurschäden wird die Trasse vor Beginn der Arbeiten mit den Eigentümern, ggf. den Pächtern, einem neutralen Schätzungsbeauftragten, dem AN und dem AG gemeinsam begangen und der Aufwuchswert festgestellt. Nach Beendigung der Arbeiten ist das Baugelände mit den oben Genannten zu begehen und die Höhe der Flurschadens zu ermitteln.

01.00.0210.7
Hinweis zum Beweissicherungsverfahren- Bestandsdokumentation durch den AN

Vor Inangriffnahme der Bauarbeiten ist der Zustand der Arbeitsflächen, Zufahrten und der benachbarten Bausubstanz fotografisch und ggf. schriftlich derart zu dokumentieren, dass eventuell vorhandene Schäden bei späteren Beweisverfahren eindeutig nachweisbar sind. Werden zum Zeitpunkt der Abnahme Schäden oder Mängel geltend gemacht, die nicht durch vorgenannte Maßnahmen als "vorher dagewesen" nachgewiesen werden können, können diese Schäden oder Mängel dem AN angelastet werden. Die Verantwortung für die Vollständigkeit der Beweisunterlagen trägt der AN. Die Kosten des Verfahrens sind in die Einheitspreise einzurechnen, eine besondere Vergütung erfolgt nicht, sofern nicht hierfür eine besondere Vergütung im LV vorgesehen ist.

01.00.0210.8
Hinweis zu Vermessungsarbeiten

Der AG übergibt dem AN vor Baubeginn einen Höhenfestpunkt.
Alle weiteren, zur Abwicklung der ausgeschriebenen Leistungen erforderlichen Vermessungs- und Absteckungsarbeiten sind Nebenleistungen des AN und werden von diesem in eigener Verantwortung ausgeführt. Der AN haftet allein für die Richtigkeit seiner Absteckungen und Messungen, vom AG durchgeführte Kontrollmessungen entbinden ihn nicht von seiner Verantwortung. Vor Beginn der Arbeiten hat der AN die ihm vom AG übergebenen Angaben zum Übertragenetz und die Höhenfestpunkte örtlich zu überprüfen. Für den dauerhaften Schutz der ihm übergebenen Messpunkte ist der AN verantwortlich. Der AG ist berechtigt, alle Absteckberechnungen, Absteckungen und Messungen des AN jederzeit einzusehen und zu prüfen sowie eigene Kontrollmessungen durchzuführen.

01.00.0210.9
Hinweis zu Versorgungsleitungen, Vermessungszeichen

Der AN wird besonders darauf hingewiesen, dass er sich vor Beginn der Bauarbeiten rechtzeitig mit den innerhalb des Baubereichs zuständigen Versorgungsträgern in Verbindung zu setzen hat, um die Lage vorhandener Versorgungsleitungen zu erfahren. Außerdem hat er sich mit den vorhandenen Bestandsplänen vertraut zu machen.
Den Weisungen der Vertreter der Versorgungsbetriebe, der BL und der Betriebsleitung ist unbedingt Folge zu leisten. Die Anfragen des AN sind schriftlich - wenigstens 1 Woche vor Beginn der Bauarbeiten - an die Versorgungsträger bzw. die Betriebsunternehmer zu richten.
Beim Antreffen von Versorgungsleitungen innerhalb der Kanal-bzw. Straßenbaumaßnahme hat der AN darauf zu achten, dass diese ordnungsgemäß abgesichert und freigelegt werden.
Sämtliche Schieber, Hydrantenkappen und freigelegte Rohrleitungen sind im Zuge der Baumaßnahme zu sichern, für Schäden haftet der AN. Sofern aus Platzgründen vorhandene Anlagen überfahren und beschädigt werden, sind diese nach Beendigung der Bauarbeiten wieder in den ursprünglichen Zustand zu versetzen. Diese Arbeiten sind ebenfalls Nebenleistungen ohne besondere Vergütung und sind entsprechend einzukalkulieren. Über die Ortsbesichtigung mit den Versorgungsbetrieben und dem zuständigen Bauleiter hat der AN einen Aktenvermerk zu fertigen und einen Durchschlag an die örtliche Bauleitung des AG vor Aufnahme der Bauarbeiten zu senden.
Der AN ist ferner verpflichtet, vorhandene Grenzsteine, soweit diese nicht in den Einschnitt, die Auffüllung oder ins Bauwerk fallen sorgfältig zu erhalten. Die Entfernung irgendwelcher Grenzsteine ist nur mit ausdrücklicher Genehmigung der BL gestattet.
In diesem Zusammenhang wird darauf hingewiesen, dass vor Aufnahme von Aufgrabungen jeglicher Art Schürfgruben bzw. Suchschlitze zum Auffinden von möglichen Ver- und Entsorgungsleitungen herzustellen sind. Diese Leistungen werden nach der entsprechenden Position des LV vergütet.

01.00.0211.0
Hinweis zur statischen Berechnung der Rohre in offener Baugrube

Die statischen Berechnungen der Rohre sind nach den Richtlinien des DWA-A 127 zu erstellen. Die erforderlichen Angaben des AG sind aus den Zusätzlichen Technischen Vertragsbedingungen ersichtlich. Die statischen Berechnungen sind in prüffähiger Form dem AG in 1-facher Ausfertigung 1 Woche vor Baubeginn vorzulegen. Die Vorlage von Regelrohrstatiken wird
grundsätzlich nicht akzeptiert.
Diese Leistung gilt als Nebenleistung und wird nicht gesondert vergütet.

01.00.0212.0
Hinweis zur statischen Berechnung von Vortriebsrohren

Die statischen Berechnungen der Vortriebsrohre sind nach dem DWA - A 161 Statische Berechnung von Vortriebsrohren zu erstellen. Die erforderlichen Angaben des AG sind aus den Zusätzlichen Technischen Vertragsbedingungen ersichtlich. Die statischen Berechnungen sind von einem Prüfingenieur für Baustatik geprüft dem AG in 3facher Ausfertigung rechtzeitig vorzulegen. Diese Leistung gilt als Nebenleistung und wird nicht gesondert vergütet.

01.00.0213.0
Hinweis zu Beton- und Stahlbetonarbeiten

Wenn in der Leistungsbeschreibung nichts anderes angegeben ist, wird Stahlbeton getrennt nach Beton (einschl. Schalung) und Bewehrung abgerechnet.

01.00.0215.0
Verwertung von  Aushub nach EBV BM-0 bis BM-F3

Überschussmassen mit einer Einstufung nach EBV BM-O bis einschließlich EBV BM-F3 sind einer Verwertung  nach Wahl des AN zuzuführen. Die Verwertung hat entsprechend KrWG und in Übereinstimmung mit sonstigen abfallrechtlichen Verordnungen des Landes Rheinland-Pfalz zu erfolgen. Der AG ist über die vom AN gewählten Verwertungswege  vor Ausführung schriftlich zu informieren. Grundsätzlich hat die Verwertung Vorrang vor der Beseitigung.
Sämtliche anfallenden Kosten für die Verwertung von Überschussmassen mit EBV Einstufung BM-0 bis einschl. BM-F3 sind in die entsprechenden OZ´s einzukalkulieren. Die Verwertung ist gem. Definition §3 KrWG bzw. gem. dem Leitfaden Boden des LBM Rheinland-Pfalz der Oberbegriff für Abfallverwertung und Abfallbeseitigung durchzuführen.
.
Aushub  darf nur an den von der SGD Nord Regionalstelle Wasserwirtschaft, Abfallwirtschaft, Bodenschutz Eltzerhofstr. 6 a, 56068 Koblenz an hierfür genehmigten Orten gelagert werden.
Sämtliche Böden müssen entsprechend ihrer Horizonte und ihrer EBV Einstufungen aufgenommen (d.h. separiert) werden. Erschwernisse hierdurch sind in die entsprechenden Einheitspreise der Aushubpositionen einzukalkulieren und werden nicht gesondert vergütet.
Die detaillierten Analyseergebnisse und die abfalltechnischen Einstufungen der Materialien sind der beigefügten Baugrunderkundung zu entnehmen.

01.00.0216.0
Teer - pechhaltiger Straßenaufbruch (PAK) gem. EBV ausbauen und entsorgen,
Boden "gefährlich" gem. EBV > BM-F3 lösen und entsorgen

Teer - pechhaltiger Straßenaufbruch(PAK) sowie als gefährlich einzustufender Boden nach EBV > BM-F3 ist zum Abfallzweckverband Rhein-Mosel-Eifel abzufahren. "Nebenangebote und Änderungsvorschläge für die Deponierung sind ausgeschlossen."
Sämtliche Böden müssen entsprechend ihrer Horizonte und ihrer EBV Einstufungen aufgenommen (d.h. separiert) werden. Erschwernisse hierdurch sind in die entsprechenden Einheitspreise der Aushubpositionen einzukalkulieren und werden nicht gesondert vergütet.
In Fahrbahnen und Nebenflächen, in Teilleistungen entsprechend dem Baufortschritt, aufnehmen und laden.

Einzurechnen in die Position sind:

 > der Transport zur Zentraldeponie Eiterköpfe
 > das Verbringen des Materiales auf der Deponie nach Anweisung des Deponiebetreibers
 > die eingeschränkten Öffnungs-/Annahmezeiten

Die anfallenden Deponiegebühren werden direkt zwischen dem Deponiebetreiber und dem AG abgerechnet.

Die detaillierten Analyseergebnisse und die abfalltechnischen Einstufungen der Materialien sind der beigefügten Baugrunderkundung zu entnehmen.

Für die Beantragung des elektronischen Entsorgungsnachweises ist für die v.g. Böden die Vorlage einer vollständigen Deklarationsanalyse je 500 Tonnen Aushubmaterial bei der Genehmigungsbehörde erforderlich.
Um Beeinträchtigungen und Behinderungen im Bauablauf, auf Grund fehlender Analysenergebnissen, zu vermeiden, sind im Vorgriff auf den Bauablauf Schürfen herzustellen.
Die Abrechnung erfolgt über LV-Positionen.
Die Standorte werden vom AG festgelegt.
Ein vom AG beauftragter Baugrundgutachter entnimmt die Proben und veranlasst die erforderlichen Analysen.
Nach Vorliegen der Probenauswertungen mit dem Ergebnis, dass es sich weiterhin um gefährliche Abfälle
> BM-F3 nach EBV handelt, beantragt der AG die entsprechenden Entsorgungsnachweise.

01.00.0217.0
Ablagerungskriterien

Die Ablagerungskriterien des Abfallzweckverbandes Rhein- Mosel-Eifel - als Entsorgungsanlage der Stadt Koblenz sind durch den Positivkatalog (Stand 19.09.2011) bestimmt.
Beim Antreffen von Bauschutt und Erdaushub mit schädlichen Verunreinigungen ist der AG unverzüglich zu informieren. Der AG veranlasst die Untersuchung der Schadstoffgehalte und bestimmt das weitere Vorgehen. Der AN ist für die ordnungsgemäße Entsorgung des belasteten Bodens verantwortlich. Bei Einhaltung der Grenzwerte (Anhang A und B zum Positivkatalog des Abfallzweckverbandes Rhein-Mosel-Eifel - Anlage 2) ist der gefährliche  Abfall dem Abfallzweckverbandes Rhein-Mosel-Eifel anzudienen. Ein Entsorgungsnachweis ist bei der Geschäftsstelle des:

  Abfallzwecksverbandes Rhein-Mosel-Eifel
  Deponie Eiterköpfe
  An der L 117
  56299 Ochtendung
  Tel.: 02625-9696-0

einzureichen.
Nach Entsorgungsbestätigung durch die SAM GmbH muss ein Begleitscheinverfahren durchgeführt werden.
Bei Überschreitung der Grenzwerte (Anhang A und B wie vor) ist die Entsorgung der Abfälle mit dem AG:

Stadtverwaltung Koblenz
Stadtentwässerung-Eigenbetrieb der Stadt Koblenz
Bahnhofplatz 9
56068 Koblenz

abzustimmen. Die hierfür anfallenden Gebühren (Deponiegebühren evtl. zusätzliche Bodenanalysen, SAM-Gebühren etc.) werden vom AG übernommen und sind von dem jeweiligen Rechnungssteller unmittelbar an den AG zu stellen.

01.00.0218.0
Abfallzweckverband Rhein-Mosel-Eifel an der L 117 56299 Ochtendung

Die Entfernung von Koblenz zur Deponie beträgt ca 25 km.
Die eingeschränkten Öffnungs- und Annahmezeiten der Deponie sind in der Kalkulation und bei den Bauarbeiten zu brücksichtigen.

01.00.0219.0
Straßenaufbruchmaterial unbelastet.

Die Wiederverwendung hat Vorrang vor sonstiger Beseitigung.
Eine Wiederaufbereitungsanlage befindet sich in Kobl.-Bubenheim. Die Eignung ist vorher mit dem Betreiber der Anlage zu prüfen.

01.00.0220.0
Hinweis zum Titel Anschlusskanäle

Anschlusskanäle sind Kanäle vom öffentlichen Straßenkanal bis zur Grundstücksgrenze.
Aufmaß und Abrechnung erfolgen getrennt für jeden Anschlusskanal.
Nicht in diesem Titel enthaltene Leistungen werden nach den übrigen Positionen des Leistungs- verzeichnisses vergütet, sofern diese zutreffen.

01.00.0221.0
Hinweis zum Titel Umbinden von Hausanschlusskanälen

Wenn der öffentliche Straßenkanal erneuert wird, müssen vorh. Anschlusskanäle unter Aufrechterhaltung des Betriebes umgebunden werden.
Nicht in diesem Titel enthaltene Leistungen werden nach den übrigen Positionen des Leistungs- verzeichnisses vergütet, sofern diese zutreffen.

01.00.0221.1
Hinweis zum Leistungsverzeichnis

Grundsätzlich ist in den Positionstexten die gebrauchsfertige Leistung beschrieben. Daraus ergibt sich, dass, soweit in den Texten nicht ausdrücklich anders vermerkt, die Lieferung der Stoffe eingeschlossen ist und eine fertige Leistung erwartet wird.
Eingeschlossen sind somit auch alle Tätigkeiten wie herstellen, montieren, anschließen, Funktionsprüfungen usw., die zur restlosen Erfüllung der Leistung gehören, auch wenn diese nicht ausdrücklich aufgezählt werden.

Punktfolgen in den Beschreibungen des Leistungsverzeichnisses sind vom Bieter auszufüllen.

Abkürzungen im Leistungsverzeichnis für Abrechnungseinheiten (Einh).:
d  =  Tag
h  =  Stunde
Jr  =  Jahr
kg  =  Kilogramm
km  =  Kilometer
km2=  Quadratkilometer
l  =  Liter
m  =  Meter
m2  =  Quadratmeter
m3  =  Kubikmeter
Mt  =  Monat
psch=  pauschal
St  =  Stück
t  =  Tonne
Wo =  Woche

Für kombinierte Abrechnungseinheiten (Einh). und bei Vorhaltung oder Instandhaltung ist die Abrechnungs- einheit das Produkt aus Mengen- und Zeiteinheit

mMt  =  Meter x Monate
mWo  =  Meter x Wochen
md  =  Meter x Tage
m2Mt  =  Quadratmeter x Monate
m2Wo  =  Quadratmeter x Wochen
m2d  =  Quadratmeter x Tage
m3Mt  =  Kubikmeter x Monate
m3Wo  =  Kubikmeter x Wochen
m3d  =  Kubikmeter x Tage
StMt  =  Stück x Monate
StWo  =  Stück x Wochen
Std  =  Stück x Tage
Sth  =  Stück x Stunden

01.00.0221.2
Hinweis zur Preisgestaltung

Die im LV angebotenen Einheitspreise müssen auskömmlich kalkuliert werden. Ein Bieter, der in seinem Angebot die von ihm tatsächlich für einzelne Leistungspositionen geforderten Einheitspreise auf verschiedene Einheitspreise anderer Leistungspositionen verteilt, benennt nicht die von ihm geforderten Preise im Sinne von § 13  Abs.1 Nr. 3 VOB/A, sondern "versteckt" die von ihm geforderten Angaben zu den Preisen der ausgeschriebenen Leistungen in der Gesamtheit seines Angebots.
Ein solches Angebot widerspricht dem in § 13  Abs. 1 VOB/A niedergelegten Grundsatz, weil es grundsätzlich ungeeignet ist, einer transparenten und alle Bieter gleichbehandelnden Vergabeentscheidung ohne weiteres zu Grunde gelegt zu werden. Angebote bei denen die Bieter die Einheitspreise einzelner Leistungspositionen in einer Mischkalkulation anbietet und auf andere Leistungspositionen umlegt, werden von der Wertung ausgeschlossen.
(§ 13 Abs. 1 Nr.3 VOB/A)

01.00.0221.3
Hinweis zur Rohrverlegung und der Eigenüberwachung der Rohrgrabenverdichtung

Bei allen Kanalbauarbeiten wird die DIN EN 1610, das Arbeitsblatt DWA-A139 sowie das Merkblatt
DWA-M 135-1 Vertragsbestandteil.

Umfang der haltungsbezogenen Verdichtungsnachweise

Besonders wird auf die Ausführung und den Nachweis der Eigenüberwachungsprüfungen nach
DIN EN 1610 und DWA-A 139 (Punkt 10.4.3)sowie DWA-M 135-1 hingewiesen. Die Nachweise sind entsprechend dem Baufortschritt kontinuierlich durchzuführen. Der Bauüberwachung des Auftraggebers sind die Termine der Überprüfung rechtzeitig bekannt zu geben und alle Ergebnisse ohne weitere Aufforderung sofort vorzulegen.

Dynamische Plattendruckversuche mit dem leichten Fallgewicht sind, bei entsprechender Nachweisführung und vergleichenden Kontrollversuchen durch Plattendruckversuche, zulässig.
Neben den geforderten Nachweisen gem. DWA-A 139 (Punkt 10.4.3), hat der AN folgende Nachweise zu liefern:

Pro Haltung eine Rammsondierung neben der Rohrleitung bis zur Grabensohle,
bei Haltungen über 25 m sind in Abständen von max. 25 m weitere Prüfungen
vorzusehen.

Pro Haltung in Höhe des Frostschutzplanums zusätzlich ein Lastplattendruckversuch, sofern die vorhandene Rohrüberdeckung eine solche Belastung zulässt. Sonst ist ein dynamischer Plattendruckversuch durchzuführen.

An jedem Schacht die Verdichtung der Schachtumgebung durch eine Rammsondierung bis zur planmäßigen Baugrubensohle.
Die geforderten Eigenüberwachungsnachweise sind  in den EP einzurechnen.

01.00.0221.4
Hinweis zur Rohrverlegung

Die in der Ausführungsplanung vorgegebenen Sohlhöhen sowie das angegebene Längsgefälle der Rohrleitung sind bei der Ausführung unbedingt einzuhalten.

Beim Rohreinbau sind die Vorgaben der DIN EN 1610, des DWA-A 139 jeweils Punkt 8.6 sowie des
DWA-M 135-1 Punkt 12 zwingend zu berücksichtigen.
Es dürfen nur Rohrverbindungsgeräte eingesetzt werden, die ein kontrolliertes zentrisches Zusammenführen der Rohre sicherstellen.
Die Einhaltung der auf den jeweiligen Rohrtyp abgestimmten  maximal zulässigen Einschubkraft ist durch eine Referenzmessung zu Beginn der Rohrverlegearbeiten nachzuweisen.
Das Zusammenschieben der Rohre mit dem Baggerlöffel oder dem Baggerstiel ist nicht zulässig. Dies gilt ebenso für eventuell notwendige Lagekorrekturen.
Bei der Wahl der Verdichtungsgeräte ist die Tabelle 5 der DWA-A 139 zu berücksichtigen und anzuwenden.

01.00.0230.1
GRABENBREITEN FÜR EINZELGRÄBEN REGELFALL - VERBAUTER GRABEN MIT BETRETBAREM ARBEITSRAUM

| Rohr | DA | AR | lichte Grabenbreiten | Verbau | Aushub |
| --- | --- | --- | --- | --- | --- |
| SB, DN 300 | 0,44m | 0,50m | 0,94m | 0,30m | 1,24m |
| SB, DN 400 | 0,54m | 0,70m | 1,24m | 0,30m | 1,54m |
| SB, DN 500 | 0,64m | 0,70m | 1,34m | 0,30m | 1,64m |
| SB, DN 600 | 0,76m | 0,70m | 1,46m | 0,30m | 1,76m |
| SB, DN 700 | 0,88m | 0,70m | 1,58m | 0,30m | 1,88m |
| SB, DN 800 | 1,00m | 0,85m | 1,85m | 0,30m | 2,15m |
| SB, DN900 | 1,12m | 0,85m | 1,97m | 0,30m | 2,27m |
| SB, DN 1000 | 1,24m | 0,85m | 2,09m | 0,30m | 2,39m |
| SB, DN 1200 | 1,48m | 0,85m | 2,33m | 0,30m | 2,63m |
| SB, DN 1400 | 1,72m | 1,00m | 2,72 m | 0,30m | 3,02m |
| SB, DN 1600 | 1,92m | 1,00m | 2,92m | 0,30m | 3,22m |
| SB, DN 1800 | 2,14m | 1,00m | 3,14m | 0,30m | 3,44m |
| SB, DN 2000 | 2,36m | 1,00m | 3,36m | 0,30m | 3,66m |

Für den Verbau wurde eine gemittelte Stärke von 0,15m angenommen. Bei Einsetzen eines Gleitschienen- bzw. gestuften Linearverbaus wird die aus dieser Verbauart resultierende Grabenbreite zugrunde gelegt.
An Zwangspunkten darf die Mindestgrabenbreite unterschritten werden. Abweichungen vom Regelfall sind nach DIN EN 1610 zu bemessen.

01.00.0230.2
GRABENBREITEN FÜR EINZELGRÄBEN
REGELFALL - VERBAUTER GRABEN MIT BETRETBAREM ARBEITSRAUM

| Rohre | DA | AR | <1,75m | 1,75-4,00m | >4,00m | Verbau | Aushub |
| --- | --- | --- | --- | --- | --- | --- | --- |
| Stz.,DN100 | 0,13m | 0,40m | 0,80m | 0,90m | 1,00m | 0,30m / 0,30m / 0,30m | 1,10m / 1,20m / 1,30m |
| Stz.,DN150 | 0,19m | 0,40m | 0,80m | 0,90m | 1,00m | 0,30m / 0,30m / 0,30m | 1,10m / 1,20m / 1,30m |
| Stz.,DN200 | 0,25m | 0,40m | 0,80m | 0,90m | 1,00m | 0,30m / 0,30m / 0,30m | 1,10m / 1,20m / 1,30m |
| Stz.,DN250 | 0,32m | 0,50m | 0,80m | 0,90m | 1,00m | 0,30m / 0,30m / 0,30m | 1,12m / 1,20m / 1,30m |
| Stz.,DN300 | 0,37m | 0,50m | 0,87m | 0,90m | 1,00m | 0,30m / 0,30m / 0,30m | 1,17m / 1,20m / 1,30m |
| Stz.,DN400 | 0,49m | 0,70m | <------- | 1,19m | -------> | 0,30m | 1,49m |
| Stz.,DN500 | 0,61m | 0,70m | <------- | 1,31m | -------> | 0,30m | 1,61m |

Für den Verbau wurde eine gemittelte Stärke von 0,15m angenommen. Bei Einsetzen eines Gleitschienen- bzw. gestuften Linearverbaus wird die aus dieser Verbauart resultierende Grabenbreite zugrunde gelegt.
An Zwangspunkten darf die Mindestgrabenbreite unterschritten werden. Abweichungen vom Regelfall sind nach DIN EN 1610 zu bemessen.

01.00.0230.3
GRABENBREITEN FÜR STUFENGRÄBEN MIT FERTIGTEILSCHÄCHTEN
(TOPFSCHÄCHTEN) DN 1000

1.  Breite des tiefen Grabens wie bei Einzelgräben

2.  Gesamtbreite im oberen Bereich des Grabens wie folgt :

| tiefliegend | hochliegend | Gesamtbreite |
| --- | --- | --- |
| d = 300 STZ | d = 300 SB | 2,16 m |
| d = 300 STZ | d = 400 SB | 2,37 m |
| d = 300 STZ | d = 500 SB | 2,50 m |
| d = 300 STZ | d= 600 SB | 2,62 m |

mit Fertigteilschächten (Topfschächten) DN 1200

| d = 300 STZ | d = 700 SB | 2,84 m |
| --- | --- | --- |
| d = 300 STZ | d = 800 SB | 3,04 m |

mit Fertigteilschächten (Topfschächten) DN 1500

| d = 300 STZ | d = 900 SB | 3,30 m |
| --- | --- | --- |
| d = 300 STZ | d = 1000 SB | 3,44 m |

Die Gesamtgrabenbreiten sind wie folgt ermittelt:
AR1/2  +  DA1/2  +  (S1/2 + 0,10)  +  DA2  +  AR2/2  +  V  =  B

DA  =  Außendurchmesser der Rohe
AR  =  Arbeitsraum nach EN
S  =  Außendurchmesser Topfschacht
V  =  Verbau gemittelte Stärken  30 cm

01.00.0231.3
Berechnungsformeln für die Wertminderung bei Überschreitung der Toleranzwerte bei Rohr- und Schachtabnahmen
Rohre

Alle Rohre sind entsprechend DIN EN 1610/ DWA-A 139 - jeweils in der aktuellen Fassunggenauestens nach Richtung und Höhenlage innerhalb der durch die Planung vorgegebenen Toleranzen zu verlegen.

Maximal zulässige Toleranzwerte bei Entwässerungsanlagen  des Eigenbetriebes Stadtentwässerung für Stz- und SB- Kanäle:

| Material | Rohr DN | Versatz / Scheitel/ Kämpfer" | Versatz / Sohle | Axial-verschiebung | Unterbogen/ / Ausbiegung |
| --- | --- | --- | --- | --- | --- |
|  | mm | mm | mm | mm | mm |
| Steinzeug | 300 | 18 | 4 | 25 | 17 |
| Steinzeug | 400 | 23 | 4 | 25 | 20 |
| Steinzeug | 500 | 28 | 5 | 25 | 25 |
| Stahlbeton | 300 | 10 | 10 | 15 | 17 |
| Stahlbeton | 400 | 10 | 10 | 15 | 20 |
| Stahlbeton | 500 | 15 | 15 | 15 | 25 |
| Stahlbeton | 600 | 15 | 15 | 15 | 30 |
| Stahlbeton | 700 | 15 | 15 | 20 | 35 |
| Stahlbeton | 800 | 20 | 20 | 20 | 40 |
| Stahlbeton | 900 | 20 | 20 | 20 | 45 |
| Stahlbeton | 1000 | 20 | 20 | 20 | 50 |
| Stahlbeton | 1100 | 20 | 20 | 25 | 55 |
| Stahlbeton | 1200 | 25 | 25 | 25 | 60 |
| Stahlbeton | 1300 | 25 | 25 | 25 | 65 |
| Stahlbeton | 1400 | 25 | 25 | 25 | 70 |
| Stahlbeton | 1500 | 25 | 25 | 25 | 75 |
| Stahlbeton | 1600 | 30 | 30 | 30 | 80 |
| Stahlbeton | 1800 | 30 | 30 | 30 | 90 |
| Stahlbeton | 2000 | 35 | 35 | 33 | 100 |
| Stahlbeton | 2200 | 35 | 35 | 33 | 110 |
| Stahlbeton | 2500 | 35 | 35 | 39 | 125 |

Diese Werte werden bei nicht begehbaren Kanälen mittels TV- Inspektion ermittelt. Mögliche technische Prüffehler durch die eingesetzte Kameratechnik sind eingearbeitet.

Der AG behält sich das Recht vor,
- bei einer Mängelhäufung, welche deutlich über den zulässigen Toleranzwerten liegt, oder bei Mängeln, die erhebliche Einschränkungen des Betriebszustandes des Kanals auf Dauer nach sich ziehen, die Auswechslung der Haltung ggf. auch von Haltungsabschnitten zu verlangen.

- bei einzelnen Mängeln, die über den zulässigen Toleranzwerten liegen und dadurch zu  erhöhten Unterhaltungs- und Inspektionsaufwendungen während der vorgesehenen Nutzungsdauer der Anlage führen, die Minderung der Leistung entsprechend vorzunehmen. Hier ist jedoch die Dichtheit der Rohrverbindungen nachzuweisen.

Formeln für Wertminderung:

1.) Axialverschiebung (> Toleranzwert lt. Tabelle)

Abzug A = (EP * i² * fk) / DN

A  = Abzug in €
EP  = Einheitspreis (€/m) (Rohre liefern und verlegen)
i  = Axialverschiebung (Muffenspalt) (mm)
DN  = Durchmesser (mm)
fk  = Faktor für Lage = 0,25 (Scheitel / Kämpfer)
  = 0,5  (Sohle)

2.) Unterbogen (> Toleranzwert lt. Tabelle)

Abzug A = EP * L * (t²/DN)  *  (1/J) * fk

EP  = Einheitspreis (Rohre liefern und verlegen) (€/m)
L  = Länge des Unterbogens (m)
t  = max. Tiefe des Unterbogens (mm)
DN  = Durchmesser (mm)
J  = Gefälle (%)
fk  = Faktor Kanalart
  = 0,50 für Mischwasserkanal
  = 0,25 für Regenwasserkanal
  =1,00 für Schmutzwasserkanal

3.) Versatz (> Toleranzwert lt. Tabelle)

Abzug A = EP * (h²/DN)  * fk

EP  = Einheitspreis (Rohre liefern und verlegen)  (€/m)
h  = absolute Höhe des Versatzes (mm)
DN  = Durchmesser (mm)
fk  = Faktor für Lage= 1,5 (Scheitel/ Kämpfer)
  = 2,0 (Sohle)

Toleranzen für das Steigmaß an Schächten

Das max. Steigmaß (OK-Deckel bis 1. Steigbügel) beträgt gemäß dem gültigen Normenwerk 50 cm und darf in begründeten Fällen um max. 15 cm überschritten werden. Bei einem Steigmaß > 65 cm wird ein Ablösebetrag für Mehraufwendungen bei der Unterhaltung in Höhe von 1.100 € festgesetzt.

01.00.0231.4
Anbohren von Rohren:
Erforderliche Anbohrungen sind, entsprechend den einschlägigen Herstellervorgaben, jeweils im ersten und letzten Drittel des durchgehenden Rohres vorzunehmen. Die Bohrung muss vom Rohrende mindestens einen Abstand vom 2-fachen Bohrlochdurchmesser bis max. 1/3 der Rohrlänge besitzen. Je Rohr sind max. 2 Anbohrungen zulässig, wobei der Abstand untereinander mind. 1,00 m betragen muss.

01.00.0231.5
Einbau von Formstücken-Abzweige
Zwischen zwei Abzweigen ist jeweils ein Rohrstück von mind. 1 Meter einzubauen, um eine Muffendruckprüfung durchführen zu können.

01.00.0231.6
Muffenspalte von Rohren

Zur Vermeidung von Beschädigungen an den Rohrenden durch Zwängungen, muss die Rohrverbindung nach dem Zusammenfügen die  nach DIN EN 1610/DWA- A 139 geforderte Stoßfuge von mindestens 5 mm aufweisen.
Dies kann zum Beispiel durch werkseitig auf-/angebrachte Elastomer-Dichtungselemente, oder  den Einbau von Presspolstern aus Elastomeren in der Muffe erfolgen.
Grundsätzlich ist eine optische Überprüfung des Rohrstoßes vor dem Einschieben des nächsten Rohres durchzuführen.
Die Funktion der Rohrverbindung darf durch das auf-/angebrachte Dichtungselement bzw. das nachträglich aufgebrachte  Presspolster nicht beeinträchtigt werden.
Die maximal zulässige Stoßfugenbreite ist mit dem Rohrhersteller abzustimmen und dem Auftraggeber nachzuweisen.

01.00.0232.0
Anforderungen an den Asphalt

Im Straßenoberbau darf nur Asphalt verwendet werden, der einer Güteüberwachung nach dem TLG-Asphalt-OB-StB unterliegt.
Das Mischwerk ist verpflichtet, die Überwachung auf dem Lieferschein zu kennzeichnen (TLG-A. Abschnitt 3.5).

01.00.0233.0
Anforderungen an Mineralstoffe

Im Oberbau der Straße dürfen nur Mineralstoffe verwendet werden, die einer Güteüberwachung nach den technischen Vertragsbedingungen für Gesteinskörnungen im Straßenbau (TL Gestein-StB) und den vom LBM Rheinland-Pfalz herausgegebenen Ergänzungen unterliegen. Die Anforderungen der TL Gestein-StB einschließlich der dazu eingeführten Ergänzungen müsssen erfüllt sein.

01.00.0234.0
Einbaurichtlinie Asphaltdecken

Beim Bau von Fahrbahndecken aus Asphalt wird die ZTV Asphalt-StB Vertragsbestandteil.

01.00.0235.0
Einbaurichtlinie Tragschichten

Beim Einbau von Tragschichten wird die ZTV Beton-StB, TL Beton-StB, ZTV Asphalt-StB  TL Asphalt-StB, die TL Bitumen-StB, die ZTV SoB -StB, die TL SoB-StB,sowie die TL G SoB-Stb Vertragsbestandteil.

01.00.0236.0
Anforderungen an Bodenverbesserung/Bodenverfestigung

Bei Maßnahmen zur Bodenverfestigung und Bodenverbesserung wird die ZTV E-StB Vertragsbestandteil.

01.00.0237.0
Anforderungen bei Erdarbeiten im Straßenbau

Bei Erdarbeiten im Straßenbau wird die
ZTV E-StB Vertragsbestandteil.

01.00.0239.0
Bau ländlicher Wege

Beim Bau ländlicher Wege wird die ZTV-LW STB Vertragsbestandteil.

01.00.0239.1
Verkehrstechnische Sicherung

Für die verkehrstechnischen Sicherungen von Arbeitsstellen wird die ZTV-SA sowie die RSA Vertragsbestandteil.

01.00.0239.2
Verkehrsführung

1. Verkehrsführung

1.1.  Verkehrsregelung, -führung und -sicherung obliegen dem Auftragnehmer innerhalb der vertraglichen Vereinbarungen. Der Auftragnehmer hat die alleinige Verkehrssicherungspflicht auf der Baustelle und haftet  für alle Schäden, die durch Verletzung seiner Verkehrssicherungspflicht entstehen. Er übernimmt insoweit auch die Verkehrssicherungspflicht des Auftraggebers und haftet im Verhältnis zum Auftraggeber gegenüber Dritten allein. Der Auftragnehmer stellt den Auftraggeber von allen Ansprüchen Dritter wegen Verletzung der Verkehrssicherungspflicht frei, soweit der Auftragnehmer die Verletzung der Verkehrssicherungspflicht verschuldet oder zu vertreten hat.

Erforderlichenfalls sind Sicherungsposten zu stellen

1.2.  Sämtliche Zufahrten und Einmündungen sind grundsätzlich ständig befahrbar zu halten. Der Anliegerverkehr sowie die Zuwegung für Ver- und Entsorgungs- und Notfallfahrzeuge sind während der Bauzeit aufrecht zu erhalten.
Der Auftragnehmer informiert alle von der Baumaßnahme tangierten Anlieger zeitnah und in geeigneter Art und Weise über Veränderungen und Einschränkungen in Bezug auf die Nutzung der öffentlichen Verkehrsanlagen, die sich aus der Umsetzung der vertraglich geschuldeteten Leistung ergeben.
1.3.  Für die Bauausführung ist vom Auftraggeber vorgesehen, dass die Arbeiten unter halbseitiger Sperrung durchgeführt werden.

1.4.  Die gesamte Baufeldlänge ist entsprechend der RSA und ASR A 5.2 abzusichern.

1.5.  Die Verkehrssicherungseinrichtungen auf der Baustelle obliegen dem Auftragnehmer. Alle erforderlichen
Maßnahmen sind vom Auftragnehmer zu veranlassen bzw. durchzuführen. Für die Verkehrssicherung hat der Auftragnehmer gem. ZVB/E-STB einen Verantwortlichen vor Ort zu benennen. Dieser muss
ständig erreichbar sein.

1.6.  Alle für die Baustelle zur Verwendung kommenden Verkehrsschilder müssen voll retroreflektierend sein und der STVO entsprechen. Die Ausführung der Verkehrszeichen darf nicht unter den Anforderungen anerkannter Gütebedingungen liegen.
1.7. Über die Verkehrsführung und Beschilderung der Baustelle sind der zuständigen Straßen- verkehrsbehörde mind. 2 Wochen vor Baubeginn die erforderlichen  Beschilderungspläne mit Antrag auf Erteilung der Anordnung zu verkehrsrechtlichen Sicherungen vor Arbeitsstellen an Straßen sowie von Verkehrsregelung/ -beschränkung etc.l (§ 45 Abs. 1,6,7 StVO) mind. in 4-facher Ausfertigung vorzulegen. Zuständige Straßenverkehrsbehörde ist das Sachgebiet 66.10.30/SVB beim Tiefbauamt der Stadtverwaltung Koblenz

1.8.  Für die Erteilung der straßenverkehrsbehördlichen Anordnung wird auf Grund der Gebührenordnung für Maßnahmen im Straßenverkehr in der zur Zeit gültigen Fassung eine Verwaltungsgebühr in entsprechender Höhe erhoben.
Sollten während der Bauabwicklung weitere Anordnungen nach § 45 Abs. 1,6,7 StVO notwendig werden,
ist hierfür eine erneute Gebühr zu entrichten.

1.9.  Die zusätzlichen techn. Vertragsbedingungen und Richtlinien für Sicherungsarbeiten an Arbeitsstellen an Straßen (ZTV-SA), die technischen Richtlinien für die Sicherung von Arbeitsstellen an Straßen (RSA ) und die Richtlinien für die Umleitungsbeschilderungen (RUB) sind maßgebend. Darüber hinaus ist das Merkblatt über die Rahmenbedingungen für erforderliche Fachkenntnisse zur Verkehrssicherung von Arbeitsstellen an Straßen (MVAS) zu beachten.

2.0.  Alle in diesem Abschnitt („Verkehrstechnische Sicherung“) angeführten Leistungen, sich aus der RSA  und ZTV-SA ergebenden Auflagen, Kontrollen und Erschwernisse; Erstellung des Verkehrsregelplanes einschl. der Gebühren für die verkehrsbeschränkenden Anordnungen; sind in die Positionen der mit der „Verkehrssicherung“ in Zusammenhang stehenden Positionen wie  temporäre Verkehrszeichen, Warnleuchten, Baken, Absperrböcke, Markierungsfolien, transportable Schutzeinrichtungen etc.im Titel "Baustelleneinrichtung und Verkehr" einzurechnen.

01.00.0240.0
Anforderungen an den Bau von Entwässerungseinrichtungen an Straßen

Beim Bau von Entwässerungseinrichtungen in Straßenwird die ZTV Ew-StB Vertragsbestandteil.

01.00.0241.0
Aufgrabungen in Straßenflächen

Bei Aufgrabungen in Verkehrsflächen von Straßen wird die ZTV A-StB Vertragsbestandteil.

01.00.0242.0
Anforderungen beim Bau von Betonfahrbahnen

Beim Bau von Fahrbahndecken aus Beton wird die ZTV Beton-StB Vertragsbestandteil.

01.00.0243.0
Anforderungen beim Bau von Pflasterdecken

Beim Bau von Verkehrsflächen mit Pflasterdecken und Plattenbelägen auf Bettungen ohne Bindemittel wird die ZTV Pflaster - StB Vertragsbestandteil.

01.00.0244.0
Anforderungen an den Baumschutz

Wichtige Normen und Regelwerke z. Schutz von Bäumen i.Bereich v. Baustellen Bei Bauarbeiten, die Auswirkungen auf bestehende Bäume/Baumreihen haben könnten, werden die nachfolgenden Regelwerke in der jeweiligen Fassung Vertragsbestandteil:
1.  DIN 18915 bis 18920, Vegetationstechnik im Landschaftsbau, insbesondere DIN 18920: Schutz von Bäumen, Pflanzbeständen und Vegetationsflächen bei Baumaßnahmen.

2.  RAS-LP 4: Richtlinie für die Anlage von Straßen, Teil: Landschaftspflege, Teil 4: Schutz von Bäumen, Vegetationsbeständen und Tieren bei Baumaßnahmen.
Forschungsgesellschaft für Straßen- und Verkehrswesen, Köln.
3.  ZTV-Baumpflege: Zusätzliche Technische Vertragsbedingungen und Richtlinien für Baumpflege und Baumsanierung. Forschungsgesellschaft für Landschaftsentwicklung Landschaftsbau e.V., Bonn
4.  MA-StB-Merkblatt Alleen. Der Bundesminister für Verkehr, Verkehrsblatt-Verlag, Dortmund,
5.  Merkblatt über Baumstandorte und unterirdische Ver- und Entsorgungsanlagen,.
Forschungsgesellschaft für Straßen- und Verkehrswesen, Köln, 15,S. gleichlautend veröffentlicht in den Technischen Mitteilungen, Hinweis GW 125, des DVGW Deutscher Verein des Gas- und Wasserfaches e.V., Eschborn.

Sollten im Zuge der Umsetzung der zu erbringenden Leistungen am städt. Entwässerungsnetz Eingriffe an bestehenden Bäumen (Ast-  und Wurzelwerk) erforderlich werden, sind diese Maßnahmen mit dem städt. Baummanagement -angesiedelt beim Eigenbetrieb Grünflächen und Bestattungswesen- abzustimmen. Durch das Baummanagement wird die weitere Vorgehensweise vorgegeben und festgelegt.
Die Koordination der Abstimmung obliegt dem Auftragnehmer.

01.00.0245.0
Umgang mit Versorgungsleitungen und Kabeln

Für den Umgang mit Kabeln und Leitungen, die den Kanalbau negativ beeinflussen bzw. den Bauablauf beeinträchtigen, gilt folgende Vorgehensweise:

Leitungen und Kabel der ENM

Kabel und Leitungen werden gemäß den bestehenden Konzessionsverträgen zwischen dem Energieversorgungsunternehmen und der Stadt Koblenz im Zuge der Maßnahme auf Veranlassung und Rechnung des Unternehmens umgelegt, gesichert oder aus dem Baufeld herausgenommen.
Die Koordination dieser Leistungen und deren Abrechnung erfolgt zwischen dem ausführenden Unternehmen (AN) und dem Versorger.
Entsprechende Leistungsansätze sind im Titel "Versorgungsanlagen" im Leistungsverzeichnis aufgenommen bzw. können aus dem Titel "Kanalbau" entnommen werden.

Telekommunikationsanlagen der Deutschen Telekom

Das ggf. erforderlich werdende Umlegen von vorhandenen querenden und/oder längslaufenden Telekommunikationskabeln erfolgt gemäß den gesetzlichen Vorgaben des  Telekommunikationsgesetzes auf Weisung und Rechnung des Nutzungsberechtigten der Anlage.
Hierzu beabsichtigt das Telekommunikationsunternehmen einen separaten Vertrag mit dem ausführenden Unternehmen (AN) des Loses Kanalbau abzuschließen und umzusetzen.
Die Koordination dieser Leistungen und deren Abrechnung erfolgt zwischen dem ausführenden Unternehmen (AN) und der Deutschen Telekom.
Leistungen für Kabelsicherungen und sich daraus ergebende zusätzliche Leistungen im Zuge der Maßnahmenumsetzung, werden gemäß den im Leistungsverzeichnis aufgeführten Positionen vergütet.
01.00.0246
Abnahme nach VOB/B
- -------------------------------

Der Auftragnehmer zeigt der Stadtentwässerung -Eigenbetrieb der Stadt Koblenz- die vertragsgemäße Herstellung der Leistungen schriftlich an.
Mit der Anzeige der Fertigstellung der vertraglichen Leistungen sind die Dichtheitsprüfungen aller Anlagenteile (Kanäle incl. aller Schachtbauwerke, Grundstücksanschlüsse sowie Ablaufleitungen der Straßenabläufe) gem. DIN EN 1610 und DWA-A 139 sowie die sonstigen Nachweise wie z.B. Eigenüberwachung der Verdichtung vorzulegen. Die Prüfprotokolle sind mit Firmenstempel sowie Unterschrift der verantwortlichen Person zu versehen, welche die Druckprüfungen durchgeführt hat.
Zwischen den Vertragsparteien wird vereinbart, dass im Falle zusätzlich entstehender Aufwendungen beim Auftraggeber, verursacht durch nicht fristgerechte oder mangelhafte Leistungserbringung des Auftragnehmers (bzw. seines/seiner Nachunternehmer/s), die vom Auftraggeber dokumentierten Mehrkosten mit den berechtigten Forderungen des Auftragnehmers aus dem Vertragsverhältnis (Forderungen aus der Schlussrechnung) in Verrechnung gebracht werden.

01.00.0250.0
Baubeschreibung

(Allgemeine Darstellung der Bauaufgabe und Angaben über die Verhältnisse auf der Baustelle).

Baubeschreibung gemäß VOB/C DIN 18299
Punkt O  "Hinweise für das Aufstellen der Leistungsverzeichnisse"

## 1 Schmutzwasserkanalisation Fritz-Ludwig-Straße
Datum: 27.10.2026

*Hinweis: Baubeschreinung*
1. Allgemeine Angaben

Die Stadt Koblenz, Eigenbetrieb Stadtentwässerung, beabsichtigt die Neuverlegung einer öffentlichen Schmutzwasserkanalisation in der Fritz-Ludwig-Straße im Stadtteil Koblenz-Wallersheim.

Die Maßnahme erfolgt in offener Bauweise und umfasst die Herstellung eines Schmutzwasserhauptkanals aus Steinzeugrohren DN 300 mit einer Trassenlänge von ca. 530 m sowie den Neubau von 12 Fertigteilschächten einschließlich des Anschlusses an den bestehenden öffentlichen Schacht Nr. 00840177.
Die neue Kanaltrasse verläuft parallel zur bestehenden Regenwasserkanalisation innerhalb der Fritz-Ludwig-Straße. Der vorhandene Regenwasserkanal bleibt bestehen und ist während der Bauausführung ebenso wie sämtliche vorhandenen Ver- und Entsorgungsleitungen gegen Beschädigungen zu sichern. Mehraufwendungen beim Aushub, Verbau, Rückbau alter Kanal, etc., sind in die jeweiligen Positionen/Titel einzurechnen und werden nicht gesondert vergütet.

Im Rahmen der Kanalbauarbeiten müssen auch längs laufende und querende Leitungen der Versorgungsunternehmen (ENM, Deutsche Telekom, Vodafone Kabel Deutschland) gesichert oder umgelegt werden. Eine Erneuerung oder Neuverlegung von Versorgungsleitungen ist nicht vorgesehen.
Es wird empfohlen sich vor Angebotsabgabe über die örtlichen Gegebenheiten im Bereich der Baumaßnahme zu informieren und sich genaue Kenntnis über den Umfang und den Schwierigkeitsgrad der Arbeiten zu verschaffen.
Die Urkalkulation ist so aufzubauen, dass sämtliche Zuschläge bei jeder Position einzeln detailliert ausgewiesen sind. Dies gilt auch für Nachtragskalkulationen.

Die Submission der Baumaßnahme erfolgt bei der Stadtverwaltung Koblenz. Nach Prüfung und Wertung erhält das wirtschaftlichste Angebot den Zuschlag.

Die Aufteilung der Arbeitskräfte und der Einsatz der Baugeräte obliegt allein dem AN. Gleichzeitig ist er für die Einhaltung aller vertraglichen Fristen und die Umsetzung aller aus der Bau- und Leistungsbeschreibung hervorgehenden Vorgaben und Auflagen des AG verantwortlich.
Bei wetterbedingtem Arbeitsausfall ist der AG unverzüglich zu informieren. Bauablaufbedingte Aufbrüche der bereits fertig gestellten Straßenbereiche und Zwischenverfüllungen, wiederholte Aufgrabungen usw., die der Auftragnehmer aufgrund seiner Erfahrungen als für den von ihm vorgesehenen Bauablauf für zweckmäßig erachtet und ausführt, werden nicht gesondert vergütet. Sämtliche hiermit verbundenen Kosten sind in die Einheitspreise der OZ-Baustelleneinrichtung einzukalkulieren.
Schachtbauwerke werden, einschl. der Anpassung der Schachtabdeckungen im Asphalteinbau, als fertig hergestellte Bauwerke abgerechnet. Für die Herstellung erforderliche Zwischenausbauzustände (lose aufgelegte Abdeckungen, Stahldeckel, das Ankeilen mit Straßenbaumaterial, vorläufige Angleichungen mittels Ausgleichsringen usw.) werden nicht gesondert vergütet.
Grundsätzlich wird die fertige Leistung abgerechnet.
Führt der AN Aufträge für Dritte aus (z. B. zusätzliche Leistungen für Versorgungsunternehmen, Abdichtungsarbeiten für Privatpersonen etc.), dürfen hieraus keine Terminverzögerungen für die Gesamtmaßnahme bzw. für die einzelnen Bauabschnitte entstehen.
Darüber hinaus hat der Auftragnehmer seine Arbeiten mit den Trägern der gleichzeitig laufenden Maßnahmen in eigener Verantwortung abzustimmen. Der AG steht hierbei dem AN beratend zur Seite.

2. Ausgeführte Vorarbeiten

2.1 Beweissicherung

Der AG hat im Vorfeld der Baumaßnahme den technischen Zustand der an das Baufeld angrenzenden Bausubstanz aufgenommen. Dies entbindet den AN nicht seiner Sorgfaltspflicht nachzukommen und jegliche festgestellten Schäden und Änderungen in seinem Baueinwirkungsbereich zu dokumentieren.
Der AN übernimmt die Haftung für alle Schäden, die während der Bauarbeiten an der Bausubstanz entstehen, es sei denn, es handelt sich dabei um nicht vermeidbare, dem AG rechtzeitig vor der Bauausführung gemeldete Schäden, deren Entstehung nachweislich nicht auf einen unerlaubten oder unsachgemäßen Arbeitseinsatz oder Fahrlässigkeit bei der Bauausführung zurückzuführen ist.

2.2 Militärische Funde / Kampfmittel

Die erforderlichen Kampfmittelsondierungen zur Erlangung der „Kampfmittelfreiheit“ sind im Rahmen der Kanalbaumaßnahme durch den AN durchzuführen. (Siehe LV 01.02 „Kampfmittelsondierung“.)

2.3 Baugrund und Verdichtungsanforderungen

Das beigefügte Baugrundgutachten und die beigefügten Messberichte (Nr. -24-036BE1-) der immig · viehmann Geo- und Umwelttechnik vom 09.04.2025 werden Vertragsbestandteil.
Unter der vorhandenen Asphaltbefestigung wurden Auffüllungen, Flusssand und Flusskies erkundet. Zum Zeitpunkt der Baugrunderkundung wurde kein Grundwasser angetroffen. Aufgrund der unmittelbaren Nähe zum Rhein ist jedoch mit schwankenden Grundwasserständen zu rechnen, die während der Bauausführung zu berücksichtigen sind.
Sämtliche Erdbaustoffe sind lagenweise einzubauen und entsprechend den Anforderungen des Baugrundgutachtens auf die erforderlichen Verdichtungs- und Tragfähigkeitswerte zu verdichten.
Der Aufwand ist in die Einheitspreise bzw. in die betreffenden Leistungspositionen einzurechnen und wird nicht gesondert vergütet.

3. Angaben zur Baustelle

3.1 Lage der Baustelle

Die Baumaßnahme befindet sich in der Fritz-Ludwig-Straße im Stadtteil Koblenz-Wallersheim.
Die erforderlichen Arbeiten sind aus den beiliegenden Planunterlagen ersichtlich. Die Planunterlagen dienen lediglich als Kalkulationsgrundlage und sind somit nur für die Ausschreibung gültig.

3.2 Vorhandene öffentliche Verkehrswege

Die Baustelle in der Fritz-Ludwig-Straße ist über die Hans-Böckler-Straße erreichbar. Die Bauausführung erfolgt abschnittsweise gemäß den verkehrsrechtlichen Anordnungen der Stadt Koblenz. Die Ausführung erfolgt über die gesamte Haltungslänge halbseitig. Im ersten Bauabschnitt, von Baubeginn bis KS2, wird der vorhandene Parkstreifen auf der Rheinseite für die Verkehrsführung genutzt.
Rettungswege sowie die Erreichbarkeit der angrenzenden Grundstücke sind während der gesamten Bauzeit soweit wie möglich aufrechtzuerhalten.
Erforderliche Verkehrsführungen, Absperrungen und Sicherungsmaßnahmen sind durch den Auftragnehmer herzustellen und zu unterhalten.

3.3 Zugänge und Zufahrten

Grundstückszufahrten sowie Zugänge zu Gebäuden sind während der Bauzeit möglichst aufrechtzuerhalten. Sind Einschränkungen unvermeidbar, sind diese rechtzeitig mit der Bauüberwachung und den betroffenen Anliegern abzustimmen.
Die Befahrung und widerrechtliche Nutzung der an die Baumaßnahme angrenzenden Privatgrundstücke ohne Erlaubnis des Grundstückseigentümers ist strikt untersagt.
Die Abschnittslängen für den offenen Kanalbau sind auf maximal 50 m zu beschränken, um die Auswirkungen auf die Erreichbarkeit der Häuser, Geschäfte etc., für die Feuerwehr und für die Anwohner auf ein Minimum zu reduzieren.
Darüber hinaus ist zwingend darauf zu achten, dass keine Baumaterialien (Erdaushub, Rohre, etc.) im Bereich von „kritischen Feuerwehr-Zufahrten“ während der Bauausführung gelagert werden dürfen, die im Brandfall einen Einsatz der Feuerwehr behindern würden.
Erforderliche Behelfsüberfahrten, Fußgängerbrücken oder Stahlplatten sind bereitzustellen. Verschmutzungen öffentlicher oder privater Flächen sind unverzüglich zu beseitigen.

3.4 Baustelleneinrichtung/Lagerflächen

siehe ZTV 01.00.0207.0

Die Einrichtung der Baustelle sowie die Auswahl von Lager- und Arbeitsflächen erfolgen durch den Auftragnehmer in Abstimmung mit dem Auftraggeber und den zuständigen Behörden. Öffentliche Flächen dürfen nur im genehmigten Umfang genutzt werden.

3.5 Vorfluter, Entwässerungseinrichtungen

Der AN hat für die schadlose Ableitung des Oberflächen-, Sicker- und Schichtenwassers im gesamten Baubereich und dessen Einflussbereich während der Bauzeit allein verantwortlich Sorge zu tragen. Kosten für die Herstellung von provisorischen Abflussmöglichkeiten oder deren Unterhaltung sind in die EP der OZ "Baustelleneinrichtung" einzurechnen, sofern hierfür keine speziellen LV-Positionen vorhanden sind.
Alle Haftungsansprüche wegen Überschwemmungsschäden oder dadurch bedingte Folgeschäden, die auf unsachgemäße Arbeiten zurückzuführen sind, gehen zu Lasten des AN.

3.6 Kampfmittelsondierungen

Zur Sicherstellung der Kampfmittelfreiheit ist vorgesehen, den Kanalgraben weitestgehend mittels Bohrlochsondierungen zu überprüfen. Im Bereich der Haltung KS1-KS2, der Leitungskreuzung mit der bestehenden Regenwasserleitung DN 900 ist eine baubegleitende Kampfmittelsondierung vorgesehen.

3.7 Baugrundverhältnisse

3.7.1 Baugrundgutachten

Im Vorfeld der Baumaßnahme wurden seitens des AG Baugrunduntersuchungen veranlasst, deren Ergebnisse im nachfolgend aufgeführten Baugrundgutachten detailliert ersichtlich sind:
Gutachten Nr.: 22-036BE1 vom 09.04.2025, Baugrunderkundung, geo- und umwelttechnische Beratung.
Das Gutachten wurde vom Ingenieurbüro Immig-Viehmann Geo- und Umwelttechnik, Pastor-Klein-Str. 17, 56073 Koblenz, erstellt.
Das Baugrundgutachten ist den Ausschreibungsunterlagen beigefügt und wird samt Anlagen verbindlicher Vertragsbestandteil.
Die Verfüllung der Gräben und Baugruben ist mit geeignetem zu liefernden Austauschmaterial vorgesehen. Eine Wiederverfüllung mit Aushubmaterial bzw. dessen Aufbereitung ist nicht vorgesehen.
Die anfallenden Aushubböden sind ordnungsgemäß zu entsorgen. Vor Beginn der Aushubarbeiten hat der Auftragnehmer der Bauleitung die vorgesehene Deponie sowie die erforderlichen Annahme- bzw. Genehmigungsnachweise vorzulegen.

3.7.2 Umwelttechnische Bewertung der Aushubböden nach EBV, TR-Boden

Im Bereich des Baufeldes wurden Auffüllungen (Tragschicht ohne Bindemittel, Auffüllungen aus Flusssedimenten sowie Kanalgrabenverfüllungen) sowie natürliche Flusssande und Flusskiese erkundet. Die umwelttechnische Bewertung der Aushubböden erfolgte entsprechend den Vorgaben der Ersatzbaustoffverordnung (EBV).
Ergänzend wurde eine Einstufung nach den Technischen Regeln der LAGA TR Boden vorgenommen, da diese für einzelne Verwertungswege weiterhin erforderlich sein kann.
Die Tragschicht ohne Bindemittel (Schicht 1a) wurde aufgrund geringfügiger Überschreitungen einzelner Parameter der Materialklasse BM-0* zugeordnet. Die Auffüllungen aus Flusssedimenten (Schicht 1b), die Kanalgrabenverfüllungen (Schicht 1c) sowie die natürlichen Flusskiese und Flusssande (Schichten 2 und 3) wurden entsprechend den Untersuchungsergebnissen nach EBV- Materialklasse BM-F1 bewertet. Für diese Materialien sind die jeweiligen Einbau- und Verwertungsmöglichkeiten gemäß Ersatzbaustoffverordnung zu beachten.
Die anfallenden Aushubböden sind entsprechend ihrer bodenmechanischen Eigenschaften, ihrer Materialklassen nach EBV sowie ihrer Einstufung nach LAGA TR Boden getrennt aufzunehmen, zwischenzulagern und einer ordnungsgemäßen Wiederverwertung bzw. Entsorgung zuzuführen. Erschwernisse infolge der getrennten Aufnahme, Lagerung und Verladung sind in die Einheitspreise der entsprechenden Leistungspositionen einzukalkulieren und werden nicht gesondert vergütet.
Sofern sich während der Bauausführung Abweichungen von den im Baugrundgutachten dargestellten Bodenverhältnissen ergeben oder zusätzliche Deklarationsanalysen durch die jeweilige Entsorgungsanlage gefordert werden, sind ergänzende Untersuchungen durchzuführen. Insbesondere sind auffällige Bodenbereiche sowie Kanalgrabenverfüllungen bei Bedarf getrennt auszubauen und gesondert zu deklarieren.
Die Einstufung und Entsorgung der anfallenden Bodenmassen hat entsprechend den Vorgaben der Ersatzbaustoffverordnung (EBV), der LAGA TR Boden, der Deponieverordnung (DepV) sowie der Abfallverzeichnis-Verordnung (AVV) in der jeweils gültigen Fassung zu erfolgen.
Weitere Details zur Entsorgung von Bodenmassen sind in den Zusätzlichen Technischen Vertragsbedingungen festgelegt und zu beachten.

3.7.3 Umwelttechnische Bewertung des Oberbaus / Schwarzdecke

Die vorhandene Schwarzdecke weist Schichtdicken von ca. 27 bis 33 cm auf. Im Rahmen der chemischen Untersuchungen wurden keine teer- bzw. pechtypischen Bestandteile (PAK) oberhalb der maßgebenden Zuordnungswerte festgestellt. Die vorhandene Schwarzdecke ist daher als Ausbauasphalt einzustufen und der Verwertungsklasse A zuzuordnen. Eine Wiederverwertung im Heißmischverfahren ist grundsätzlich möglich. Alternativ kann eine Verwertung in Tragschichten mit hydraulischen Bindemitteln oder in Asphaltfundationsschichten erfolgen.
 Die Schwarzdecke ist gemäß Abfallverzeichnis-Verordnung (AVV) als Bitumengemisch mit Ausnahme derjenigen, die unter den Abfallschlüssel 17 03 01* fallen (AVV 17 03 02) einzustufen und entsprechend den geltenden gesetzlichen Bestimmungen einer ordnungsgemäßen Verwertung zuzuführen.

3.7.4 Allgemeine Hinweise Kanalbau

3.7.4.1 Wiederverwertung von Aushubböden

Eine Wiederverwertung der im Zuge der Baumaßnahme anfallenden Auffüllungen und Aushubböden ist nicht vorgesehen. Die anfallenden Bodenmassen sind entsprechend ihrer umwelttechnischen Einstufung einer ordnungsgemäßen Verwertung bzw. Entsorgung zuzuführen.

3.7.4.2 Grund - und Schichtwasser

In der Baugrunderkundung wurde zum Zeitpunkt der Erkundung kein Grund-, Schicht- oder Kluftwasser angetroffen. Die während der Erkundung festgestellten Wasserverhältnisse stellen jedoch lediglich eine Momentaufnahme dar und lassen keine Rückschlüsse auf langfristige oder witterungsabhängige Grundwasserstände zu.
Aufgrund der unmittelbaren Nähe zum Rhein ist mit einem schwankenden Grundwasserstand zu rechnen. Insbesondere bei erhöhten Rheinwasserständen sowie nach längeren Niederschlagsereignissen kann ein Anstieg des Grundwasserspiegels nicht ausgeschlossen werden. Während der Bauausführung sind die tatsächlichen Wasserverhältnisse fortlaufend zu beobachten und bei der Ausführung entsprechend zu berücksichtigen.
Sofern während der Bauausführung Grundwasserzutritte auftreten, sind die erforderlichen Maßnahmen zur Wasserhaltung durch den Auftragnehmer entsprechend den tatsächlichen örtlichen Gegebenheiten vorzusehen. Die Notwendigkeit und der Umfang einer Wasserhaltung sind anhand der während der Bauausführung angetroffenen Wasserverhältnisse zu beurteilen.

3.7.4.3 Grabenverbau

Die Kanalgräben sind bis zu einer planmäßigen Tiefe von ≤ 5,00 m mit Verbauplatten bzw. Verbautafeln im Absenkverfahren zu sichern.
Die Kanalgräben im Bereich des Schachtbauwerks KS1 bzw. des Anschlusses an den Bestandskanal sowie im Bereich der Haltung KS1KS2 (Unterquerung des Stahlbetonkanals DN 900) sind z. B. mit Gleitschienenverbau, mehrstufigem Linearverbau oder Kammerdielenverbau zu sichern.
Art und Umfang des Verbaus richten sich nach der Grabentiefe, den Bodenverhältnissen sowie den angrenzenden Verkehrsflächen und Leitungen.
Die DIN 4124:2012 sowie die Empfehlungen des Arbeitskreises „Baugruben“ (EAB) sind in der jeweils gültigen Fassung zu berücksichtigen.

3.8 Ablagerungsstellen (siehe auch ZTV 01.00.0207.0)

Ablagerungsstellen / Lagerflächen für Bodenmassen oder Bodenverbesserungsmaterial stehen im Baubereich und außerhalb des Baustellenbereichs nicht zur Verfügung. Sie sind vom AN bei Bedarf auf seine Kosten zu beschaffen. Die Kosten sind in die OZ-Baustelleneinrichtung einzukalkulieren.

3.9 Schutzbereiche und -objekte

Bei der Baustelleneinrichtung sowie während des Baubetriebes sind die einschlägigen Bestimmungen über den Umgang mit wassergefährdeten Stoffen zu beachten.
Die für die Baumaßnahme eingesetzten Baugeräte müssen den gültigen Bestimmungen des Bundesimmissionsschutzgesetzes (BImSchG - neueste Fassung) entsprechen.
Es sind alle gesetzlich geregelten Grenzwerte für Baulärm, gestaffelt nach Tageszeiten, zwingend einzuhalten. Es sind Geräte mit Schalldämmung einzusetzen, die die Grenzwerte nicht überschreiten dürfen. Die Aufwendungen für die Einhaltung der Auflagen sind in die EP der OZ-Baustelleneinrichtung einzurechnen.
Bei den eingesetzten Verdichtungsgeräten dürfen die zulässigen Anhaltswerte der DIN 4150-3 nicht überschritten werden. Die Werte sind beim erstmaligen Einsatz jedes auf der Baustelle eingesetzten Verdichtungsgerätes messtechnisch vor Ort zu bestimmen. Die Ergebnisse sind dem AG unaufgefordert vorzulegen. Die Kosten sind in die EP der OZ-Baustelleneinrichtung einzukalkulieren.
Auf die Beachtung der Bestimmungen des Denkmalschutz- und Pflegegesetzes vom 23. März 1978 (GVBL 1978, Seite 159 ff), geändert durch das Gesetz vom 27.10.1986, zuletzt geändert durch das Landesgesetz zur Reform und Neuorganisation der Landesverwaltung vom 12. Oktober 1999 (GVBl. Seite 325) sowie die dafür ergangenen Verordnungen in ihrer jeweils neusten Fassung wird hingewiesen.
Zu den zu schützenden Bereichen gehören auch die im Bereich der Baustelle vorhandenen Vermessungspunkte bzw. amtlichen Festpunkte, Grenzsteine usw. Der AN hat sich vor Baubeginn über die Lage und den Bestand zu erkundigen und die vorhandenen Punkte zu sichern. Vom AN beschädigte oder beseitigte Grenzvermarkungen müssen auf seine Kosten wiederhergestellt werden.

3.10 Ver- und Entsorgungsleitungen

Dem Auftraggeber sind zum Zeitpunkt der Ausschreibung folgende Ver- und Entsorgungsleitungen im Bereich der Baumaßnahme bekannt:

Strom-, Gas- und Wasserversorgungsleitungen:
Energienetze Mittelrhein GmbH & Co.KG
Schützenstraße 80-82, 56068 Koblenz

Deutsche Telekom, Technischer Service GmbH:
Moselweißerstraße 70, 56073 Koblenz

Telekommunikationsleitungen:
Vodafone Kabel Deutschland GmbH
Zurmaienerstraße 175, 54292 Trier

Abwasserleitungen:
Stadtentwässerung Koblenz
Eigenbetrieb der Stadt Koblenz
Bahnhofstraße 47, 56068 Koblenz

Beleuchtungskabel:
Kommunaler Servicebetrieb Koblenz
Hans-Böckler-Str. 8, 56070 Koblenz

Im Baubereich befinden sich vorhandene Wasser-, Gas-, Strom- und Telekommunikationsleitungen sowie ein bestehender Regenwasserkanal, der überwiegend parallel zur geplanten Kanaltrasse verläuft. Die Gas-, Strom- und Telekommunikationsleitungen verlaufen ebenfalls überwiegend parallel zur Kanaltrasse. Im Bereich der Baumaßnahme sind fünf Wasserleitungsquerungen vorhanden, die während der Bauausführung besonders zu beachten und entsprechend den Vorgaben des jeweiligen Leitungsträgers zu sichern sind.
Nach derzeitigem Planungsstand sind keine Umlegungen der vorhandenen Versorgungsleitungen vorgesehen.
Vor Beginn der Bauarbeiten hat der Auftragnehmer aktuelle Leitungsauskünfte bei allen zuständigen Leitungsträgern einzuholen. Die tatsächliche Lage der vorhandenen Leitungen ist vor Beginn der Erdarbeiten erforderlichenfalls durch Suchschachtungen bzw. Handschachtung festzustellen.
Werden während der Bauausführung nicht dokumentierte Leitungen angetroffen, sind die Arbeiten im betroffenen Bereich unverzüglich einzustellen. Die Bauüberwachung sowie der zuständige Leitungsträger sind umgehend zu informieren.
Die Auflagen der jeweiligen Ver- und Entsorgungsträger sind einzuhalten. Sämtliche Kosten, die durch Beschädigungen vorhandener Leitungen infolge unsachgemäßer Bauausführung entstehen, einschließlich daraus resultierender Folgekosten, gehen zu Lasten des Auftragnehmers.

4. Angaben zur Ausführung

4.1 Bauablauf

4.1.1 Allgemein

Die Kanalbaumaßnahme ist in offener Bauweise und abschnittsweise auszuführen. Die Herstellung der Kanaltrasse hat unter Berücksichtigung der örtlichen Verkehrsverhältnisse grundsätzlich in möglichst kurzen, bautechnisch erforderlichen Bauabschnitten zu erfolgen. Art und Umfang der Verkehrsraumeinschränkungen richten sich nach der verkehrsrechtlichen Anordnung. Der Fußgänger- und Anliegerverkehr sowie die Erreichbarkeit der Grundstücke sind während der Bauzeit, soweit technisch möglich, aufrechtzuerhalten. Die Zufahrt für Rettungsdienst, Feuerwehr sowie Ver- und Entsorgungsfahrzeuge ist jederzeit sicherzustellen. Unvermeidbare Einschränkungen sind rechtzeitig mit der Bauüberwachung, den zuständigen Behörden sowie den betroffenen Anliegern abzustimmen.
Die Bauausführung beginnt am bestehenden Schmutzwasserschacht Nr. 00840177. Von dort aus ist der neue Schmutzwasserkanal über die Schächte KS 1 bis KS 12 entgegen der Fließrichtung herzustellen. Der Anschluss zwischen dem bestehenden Schmutzwasserschacht Nr. 00840177 und KS 1 hat eine Länge von ca. 4,00 m, bei einem Längsgefälle von 3,5 ‰. Die Haltung zwischen KS 1 und KS 2 hat eine Länge von ca. 4,50 m und wird mit einem Längsgefälle von 6,7 ‰ ausgeführt. Die weiteren Haltungen des Schmutzwasserkanals werden entsprechend den Angaben der Ausführungsplanung, überwiegend mit einem Längsgefälle von 3,5 ‰, hergestellt.

Hinweis zum Rückbau der Oberflächen
Die Asphaltbefestigung einschließlich der ungebundenen Tragschichten ist nur im unbedingt erforderlichen Umfang aufzunehmen. Die Ausbaumaterialien sind entsprechend ihrer abfallrechtlichen Einstufung ordnungsgemäß zu verwerten bzw. zu entsorgen. Die Schwarzdecke ist gemäß Baugrundgutachten als Ausbauasphalt der Verwertungsklasse A (AVV 17 03 02) einzustufen.
Hinweis zu der Wiederherstellung der Oberflächen
Nach Abschluss der Kanalbauarbeiten sind die Tragschichten und die Asphaltbefestigung entsprechend den Ausführungsunterlagen wiederherzustellen. Straßeneinbauten und Schachtabdeckungen sind an die endgültige Oberfläche anzupassen.

4.1.2 Besonderer Bauablauf im Bereich KS 1 bis KS 2

Der Bereich zwischen KS 1 und KS 2 ist aufgrund der beengten Platzverhältnisse, der vorhandenen Verkehrsflächen, der angrenzenden Zufahrt sowie der vorhandenen Regenwasserkanalisation als besonderer Bauabschnitt auszuführen. In diesem Bereich unterquert der geplante Schmutzwasserkanal DN 300 STZ den bestehenden Regenwasserkanal DN 900 Sb. Die Kreuzung ist entsprechend der vorliegenden Ausführungsplanung herzustellen.
Aufgrund der geringen Abstände zwischen dem bestehenden Regenwasserkanal DN 900 Sb und dem geplanten Schmutzwasserkanal DN 300 STZ sind die Arbeiten in diesem Bereich mit besonderer Sorgfalt auszuführen. Dies betrifft insbesondere den Aushub, die Herstellung und den Einbau des Verbaus, das Umsetzen und den Rückbau des Verbaus, die Sicherung des bestehenden Regenwasserkanals sowie die Herstellung der Rohrbettung, Rohrverlegung und Grabenverfüllung. Der bestehende Regenwasserkanal ist während der gesamten Bauausführung gegen Beschädigungen sowie gegen Veränderungen seiner Lage und Höhenlage zu schützen.
Ein Verschieben, Anheben oder Absenken des bestehenden Regenwasserkanals ist auszuschießen. Erforderliche Sicherungs- und Schutzmaßnahmen sind auszuführen.
Aufgrund der beengten Verhältnisse und der besonderen Anforderungen im Bereich KS 1 bis KS 2 sind die Arbeiten in diesem Bereich mit einem geeigneten Greifer im “Vor-Kopf-Betrieb“ auszuführen, soweit dies für die Herstellung der Baugrube und den Schutz der vorhandenen Leitungen erforderlich ist. Die hierfür erforderlichen besonderen Aufwendungen einschließlich des Einsatzes des Greifers sowie der damit verbundenen erschwerten Bauausführung werden über die hierfür vorgesehene Zulage-/Pauschalposition erfasst.
Darüber hinaus ist die Haltung zwischen KS 1 und KS 2 in zwei getrennten Bauabschnitten herzustellen, um den Verkehr in der Fritz-Ludwig-Straße jederzeit aufrecht zu erhalten. Im ersten Bauabschnitt ist der Bereich von KS 1 bis etwa zur Mitte der Haltung herzustellen. Dabei ist jeweils nur der für die Herstellung erforderliche Bereich der Fahrbahn zu öffnen. Nach Herstellung der Rohrleitung und der erforderlichen Arbeiten ist der erste Bauabschnitt vollständig zu verfüllen und die beanspruchte Verkehrsfläche entsprechend dem vorgesehenen Straßenaufbau, samt Schwarzdecke wiederherzustellen.
Nach Fertigstellung des ersten Bauabschnitts und Wiederherstellung der Verkehrsfläche ist der Verkehr auf den fertiggestellten Bereich zurückzuführen. Anschließend ist der zweite Bauabschnitt von etwa der Mitte der Haltung bis KS 2 auszuführen. Auch in diesem Bauabschnitt ist die geöffnete Fläche auf den bautechnisch erforderlichen Bereich zu beschränken. Nach Herstellung der Rohrleitung und der erforderlichen Arbeiten ist auch dieser Bauabschnitt vollständig zu verfüllen und die beanspruchte Verkehrsfläche entsprechend dem vorgesehenen Straßenaufbau, samt Schwarzdecke wiederherzustellen.
Im Bereich der Kreuzung des SW-Kanals DN 300 Stz mit dem RW-Kanal DN 900 Sb sind die Bereiche der Rohrbettung und der Verfüllung, die aufgrund der beengten Verhältnisse nicht konventionell verdichtet werden können, mit Flüssigboden herzustellen.
Während beider Bauabschnitte ist sicherzustellen, dass die Durchfahrt auf der Fritz-Ludwig-Straße entsprechend der verkehrsrechtlich angeordneten Verkehrsführung gewährleistet bleibt. Die Baustelleneinrichtung, der Bagger- und LKW-Verkehr sowie die Lagerung von Aushub und Baumaterialien sind so anzuordnen und zu koordinieren, dass die erforderliche Durchfahrt für den öffentlichen Verkehr sowie die notwendigen Zufahrten jederzeit aufrechterhalten werden. Die jeweils geöffnete Baugrube ist auf den unbedingt erforderlichen Arbeitsbereich zu beschränken.
Erforderliche Abstimmungen zur Aufrechterhaltung der Zufahrt sind durch den Auftragnehmer rechtzeitig mit der Bauüberwachung und dem betroffenen Anlieger bzw. Grundstücksnutzer vorzunehmen.
Die erforderlichen Verkehrsführungen, Absperrungen und Sicherungsmaßnahmen sind entsprechend der verkehrsrechtlichen Anordnung herzustellen und während der gesamten Bauzeit aufrechtzuerhalten. Die endgültige Verkehrsführung sowie gegebenenfalls erforderliche zusätzliche Verkehrssicherungsmaßnahmen sind mit der zuständigen Straßenverkehrsbehörde abzustimmen.
Die besonderen Aufwendungen aufgrund der abschnittsweisen Herstellung der Haltung KS 1 bis KS 2, insbesondere für die zweimalige Einrichtung und Herstellung der Bauabschnitte, die abschnittsweise Verfüllung, die Zwischen- bzw. Wiederherstellung der Verkehrsfläche, die erforderliche Koordination der Verkehrsführung und der angrenzenden Zufahrt sowie den Einsatz des Greifers und weitere erschwernisbedingte Leistungen, werden über die hierfür vorgesehene Zulage-/Pauschalposition erfasst. Die eigentlichen Kanalbauleistungen werden entsprechend den jeweiligen Leistungspositionen des Leistungsverzeichnisses abgerechnet.

4.1.3 Übrige Kanalabschnitte

Auch in den übrigen Bereichen, in denen der bestehende Regenwasserkanal DN 900 Sb bzw. DN 500 Sb vor KS 7 parallel oder in unmittelbarer Nähe zur geplanten Schmutzwasserkanaltrasse verläuft, ist auf eine besonders schonende Bauausführung zu achten. Beim Aushub, beim Einbau, Umsetzen und Rückbau des Verbaus sowie bei der Herstellung und Verfüllung des Rohrgrabens ist sicherzustellen, dass die bestehenden Regenwasserkanäle nicht untergraben, verschoben, angehoben oder abgesenkt werden. Die vorhandene Lage und Höhenlage der Bestandskanäle ist während der Bauausführung sicherzustellen.
Die Länge der gleichzeitig geöffneten Rohrgräben ist auf das bautechnisch erforderliche Mindestmaß zu beschränken. Aushub, Verbau, Rohrverlegung und Verfüllung sind so aufeinander abzustimmen, dass die vorhandenen Regenwasserkanäle jederzeit standsicher und in ihrer ursprünglichen Lage erhalten bleiben. Erforderliche zusätzliche Sicherungs- und Schutzmaßnahmen sind auszuführen und in die Einheitspreise einzukalkulieren.
Die Baugruben sind entsprechend den Vorgaben des Baugrundgutachtens standsicher herzustellen und während der Bauzeit ordnungsgemäß zu sichern. Aufgrund der unmittelbaren Nähe zum Rhein sind die örtlichen Grundwasserverhältnisse während der Bauausführung zu beobachten und bei Bedarf geeignete Maßnahmen zur Wasserhaltung vorzusehen. Das Baugrundgutachten weist darauf hin, dass der Grundwasserspiegel mit geringer zeitlicher Verzögerung mit dem Rheinwasserstand korrespondieren kann.
Für die Leitungszone ist die Rohrbettung entsprechend den Vorgaben der Ausführungsplanung und DIN EN 1610 herzustellen. Bis zur Oberkante des Steinzeugrohres ist die Leitungszone mit geeignetem, steinfreiem Material herzustellen und fachgerecht zu verdichten. Die darüberliegende Grabenverfüllung ist in den hierfür vorgesehenen Bereichen mit geeignetem Austauschmaterial entsprechend den Vorgaben des Leistungsverzeichnisses auszuführen. Die Ausführung ist so herzustellen, dass auch in Bereichen mit eingeschränkter Zugänglichkeit eine fachgerechte und hohlraumfreie Verfüllung gewährleistet ist.
Vorhandene Ver- und Entsorgungsleitungen sowie Leitungsquerungen sind während der Bauausführung zu schützen und erforderlichenfalls in Abstimmung mit den jeweiligen Leitungsträgern zu sichern. Beschädigungen sind zu vermeiden; erforderliche Sicherungsmaßnahmen sind in die Einheitspreise einzukalkulieren.
Nach Fertigstellung und erfolgreicher Dichtheitsprüfung des neuen Hauptkanals sind die vorgesehenen Grundstücksanschlüsse entsprechend der Ausführungsplanung herzustellen.
Die beanspruchten Verkehrsflächen sind nach Abschluss der jeweiligen Bauabschnitte bzw. der Kanalbauarbeiten entsprechend dem festgelegten Straßenaufbau wiederherzustellen. Erforderliche Rückschnitte, Zwischenverfüllungen und Zwischenwiederherstellungen sind entsprechend dem Bauablauf auszuführen. Die besonderen Aufwendungen für die zweimalige abschnittsweise Wiederherstellung und Asphaltierung im Bereich KS 1 bis KS 2 werden über die hierfür vorgesehene Zulage-/Pauschalposition erfasst. Sonstige provisorische Oberflächenbefestigungen, Zwischenverfüllungen sowie weitere bauablaufbedingte Zwischenzustände sind in die Einheitspreise der betreffenden Leistungspositionen einzurechnen und werden nicht gesondert vergütet. Vertragliche Ausführungsfristen sowie Zwischentermine ergeben sich aus den Besonderen Vertragsbedingungen und dem Bauzeitenplan.

4.1.4 Herstellung der Anschlußleitungen/Hausanschlüsse

Die Hausanschlussleitungen sind im Zuge der Herstellung des Hauptkanals im ersten Abschnitt so weit in Richtung Straßenmitte herzustellen, dass für die Herstellung der eigentlichen Hausanschlussleitungen keine zusätzlichen Verkehrsphasen und Verkehrssicherungseinrichtungen erforderlich werden. Alle hiermit verbundenen Mehraufwendungen sind in den Titel „Anschlussleitungen“ einzurechnen und werden nicht zusätzlich vergütet.

4.2 Folgende terminliche Vorgaben werden Vertragsbestandteil:

Baubeginn der Baumaßnahme: 20.01.2027
Bauende der Baumaßnahme: 20.06.2027

4.3 Vorgaben zur Durchführung der Arbeiten an den Versorgungsleitungen:

Im Bereich der Kanalerneuerung sind Leitungen der Versorger (Gas, Wasser, Strom, Telekommunikation) zu sichern. Eine Erneuerung oder Neuverlegung von Versorgungsleitungen ist nicht vorgesehen. Sämtliche mit v.g. Auflagen / Festlegungen verbundenen Kosten und Erschwernisse sind in die jeweiligen EP der OZ der Baustelleneinrichtung einzukalkulieren, soweit hierfür keine separate Position vorhanden sind.

4.4 Umfang der auszuführenden Leistungen

Im Wesentlichen kommen folgende Arbeiten zur Ausführung:

Rückbau Oberflächenbefestigung:
ca.  700 m²   Bit. Fahrbahnbefestigung aufnehmen und beseitigen

Alle Auf- und Abbruchmaterialien sind einer geeigneten Wiederverwertung zuzuführen. Der Entsorgungsnachweis ist zu führen. Vor Beginn der Arbeiten ist dem AG eine Annahmeerklärung der Aufbereitungsanlage, die die Aufbruchmaterialien entgegennimmt, vorzulegen. Die Aufwendungen für die Führung der Entsorgungsnachweise sind in die Einheitspreise einzukalkulieren und werden nicht gesondert vergütet

Wiederherstellung der Oberflächenbefestigung:
ca.  700 m²  Asphalttragschicht AC 22 TS, 50/70, 15cm herstellen
ca.  700 m²  Asphaltbinderschicht AC 16 BS, 25/55-55,8 cm herstellen
ca.  700 m²  Asphaltdeckschicht AC 11 DS, 25/55-55, 4cm herstellen

Der Oberbau ist gemäß den Planunterlagen wie folgt auszuführen:
27 cm  Bit. Asphaltschicht
33 cm  Frostschutzschicht
60 cm  Gesamtaufbaustärke

Kanalbau:
ca. 2700 m³   Aushub für Hauptkanäle
ca. 2150 m³   Austauschboden
ca. 550 m³   Füllmaterial für Leitungszone
ca. 4200 m²   Verbau für Hauptkanäle bis ca. 5 m Grabentiefe
ca. 530 m   Steinzeug-Kanalrohre DN 300 für Schmutzwasser
ca. 530 m   Rohrauflager für Steinzeugrohre DN 300
ca. 12 St.   Kontrollschächte DN 1000
ca. 4 St.   Anschluss und Außerbetriebnahme vorhandener Sammelgruben

Herstellung der Rohrbettung, der Leitungszone sowie der Hauptverfüllung einschließlich der erforderlichen Verdichtungsarbeiten.

4.4.1 Allgemeine Hinweise zur Bauausführung aus dem Baugrundgutachten

Die in der Baufläche anstehenden Böden bestehen überwiegend aus Auffüllungen, Flusssand und Flusskies. Die Aushubsohle ist vor Witterungseinflüssen und Vernässung zu schützen. Unmittelbar nach Herstellung der Grabensohle ist diese durch den Einbau der Rohrbettung bzw. des vorgesehenem Austauschmaterials zu sichern. Tagwasserzuflüsse in den Kanalgraben sind zu verhindern. Beim Rückbau des Verbaus ist sicherzustellen, dass die Kanalgrabenverfüllung dicht an den gewachsenen Boden anschließt und keine Hohlräume verbleiben.

4.4.2 Bodenaustausch, Rohrbettung und Grabenverfüllung

Die Rohrbettung ist gemäß DIN EN 1610 als Bettungstyp 1 herzustellen. Für die Verfüllung der Kanal- und Leitungsgräben ist ausschließlich geeignetes, vom Auftragnehmer zu lieferndes Austauschmaterial zu verwenden. Eine Wiederverwendung bzw. Aufbereitung des anfallenden Aushubmaterials zur Grabenverfüllung ist nicht vorgesehen.
Die Ausbildung der Leitungszone erfolgt gemäß DIN EN 1610, DWA-A 139 sowie den Vorgaben des Baugrundgutachtens und der Ausführungsunterlagen. Für die Leitungszone sind feinteil- und steinfreie, kornabgestufte Erdbaustoffe zu verwenden.

4.4.3 Verfüllung und Verdichtung von Kanal- und Leitungsgräben

Die Leitungszone sowie die mit Austauschmaterial hergestellte Grabenverfüllung sind lagenweise fachgerecht zu verdichten.
Die Verdichtung der Leitungszone ist mit einem Verdichtungsgrad von mindestens DPr ≥ 98 % auszuführen. Ab 0,60 m unter dem Erdplanum ist für die Hauptverfüllung ein Verdichtungsgrad von mindestens DPr ≥ 100 % nachzuweisen. Die erforderlichen Verdichtungsnachweise sind vom Auftragnehmer zu erbringen und der Bauleitung vorzulegen.

4.4.4 (Erhöhte) Genauigkeitsanforderungen

Die Rohrleitungen sind entsprechend den Ausführungsunterlagen mit den vorgegebenen Höhenlagen und Gefällen herzustellen. Rohrleitungsabschnitte mit Unterbögen werden nicht zugelassen und sind erforderlichenfalls planmäßig neu herzustellen. Die Lagegenauigkeit kann im Bedarfsfall durch eine Kanal-TV-Untersuchung überprüft werden.

4.4.5 Wasserhaltung

Eine zeitweise Wasserhaltung kann während der Bauausführung erforderlich werden. Die Wasserhaltung ist entsprechend den örtlichen Verhältnissen sowie den Vorgaben der Ausführungsunterlagen und des Baugrundgutachtens durchzuführen.
Der Anschluss des neuen Kanals an den Schacht Nr. 00840177 ist so auszuführen, dass der laufende Abwasserbetrieb nicht beeinträchtigt wird. Eine erforderliche vorübergehende Abwasserhaltung oder Umleitung ist vor der Ausführung mit der Bauüberwachung abzustimmen. Eingesetzte Stromaggregate sind schallgedämmt auszuführen.

(siehe ZTV 01.00.0202.2).

4.4.6 Dichtheitsprüfungen

Die Dichtheitsprüfungen der Rohrleitungen und Schachtbauwerke sind gemäß DIN EN 1610 und DWA-A 139 durchzuführen. Der Nachweis der Dichtheit ist Voraussetzung für die VOB-Abnahme.

4.4.7 Kanalfernaugeuntersuchungen (Kanalvideo)

Die Kanal-TV-Untersuchung ist ebenfalls Grundlage der VOB-Abnahme. Entsprechende Untersuchungen werden unmittelbar durch den AG veranlasst / ausgeführt.

4.4.8 Vorlagezeitpunkt der vor angeführten Prüfungen

Die Verdichtungs- und die Dichtheitsprüfungen der Kanäle sind zeitlich so durchzuführen und die Ergebnisse der Bauleitung frühzeitig vorzulegen, damit eine Prüfung der Ergebnisse vor den Arbeiten am Straßenoberbau möglich ist. Erst nach Freigabe durch die Bauleitung darf mit den Arbeiten am Straßenoberbau begonnen werden.
Die vorgenannten Prüfungen sind aufgrund der erforderlichen abschnittsweisen Herstellung der Schwarzdecke ebenfalls abschnittsweise durchzuführen. Mehraufwendungen hieraus sind in die jeweiligen Einheitspreise einzukalkulieren und werden nicht gesondert vergütet.

4.4.9 Herstellung von Schachtbauwerken / Fertigteilschächten

Die Rohrleitungen sind gelenkig und dauerhaft wasserdicht an die Schachtbauwerke anzuschließen. Alle Leitungsanschlüsse sind fachgerecht in die Schächte einzubinden.
Bei der Herstellung der Schächte ist vom AN der gemäß Sicherheitsregel GUV geforderte höchstzulässige lotrechte Abstand zwischen oberstem Steigeisen / Steigbügel und Austrittsstelle einzuhalten! Ein Höhenausgleich über 240 mm durch Ausgleichsringe ist nicht zulässig.
Bei starken Längsneigungen sind die Fertigteilschacht-Unterteile jeweils mit entsprechendem Gefälle an einbetonierten Anschlussstücken (Gelenkstücke je nach Material) herzustellen. Das mittlere Gefälle zwischen an- und abgehender Haltung ist im Schachtgerinne auszubilden. Die im Lageplan angeführten Schachtsohlhöhen (sofern nur eine Höhe angegeben ist) stellen jeweils Schachtmitte dar.
Schachtmauerwerk muss aus Kanalklinker DIN 4051 mit Normalmauermörtel - DIN V 18580 - NM III nach DIN EN 998-2 mit Bindemittel Zement DIN 1164-10 ausgeführt werden.
Bei der Herstellung der Schächte sind die geltenden Unfallverhütungsvorschriften sowie die einschlägigen technischen Regelwerke einzuhalten. Provisorische Abdeckungen und Zwischenanpassungen sind in die Einheitspreise einzurechnen.
Die Schachtunterteile sind entsprechend den Ausführungsunterlagen mit den vorgesehenen Rohranschlüssen und Gerinneausbildungen herzustellen. Maßgebend sind die in den Planunterlagen angegebenen Schachtdeckel- und Schachtsohlhöhen. Die Schachtbauwerke sind entsprechend den Ausführungsunterlagen und den Herstellerangaben auszuführen.

4.4.10 Verbauarbeiten

Kanal- und Leitungsgräben sowie Schachtbaugruben sind grundsätzlich nach DIN 4124, DIN EN 1610 und DWA-A 139 sowie unter Beachtung der geltenden Arbeitsschutzvorschriften zu verbauen. Aufgrund der eingeschränkten Standfestigkeit der anstehenden Böden sind die Gräben und Baugruben grundsätzlich kraftschlüssig und lückenlos zu verbauen.
Die Verlegung des Schmutzwasserkanals DN 300 erfolgt entsprechend der Planung in Tiefenlagen von ca. 2,65 m bis ca. 5 m Grabentiefe.
Die grundsätzliche Wahl der ggf. abschnittsweise unterschiedlichen Verbauarten ist entsprechend den beschriebenen Randbedingungen dem AN überlassen. Die Anwendung und Verwendung von Grabenverbaugeräten hat entsprechend den Sicherheitsregeln für Grabenverbaugeräte - BGR 176 zu erfolgen. Es sind verschiedene Verbaugeräte mit der Eignung zum Absenkverfahren vorzuhalten und ggf. innerhalb einer Haltung nach örtlichem Erfordernis und statischer Belastbarkeit anzuwenden und einzubauen.
Die Art des anstehenden Baugrundes ist in den Erläuterungen zum Baugrund bzw. den beigefügten Baugrundgutachten beschrieben.
Reste früherer Verbauten, natürliche und künstliche Hohlräume, Anker, Injektionskörper im Baugrund, die zu Behinderungen der Verbauarbeiten führen, sind nicht bekannt.
Als Grabenverbauverfahren ist grundsätzlich nur das Absenkverfahren anzuwenden. Rückverankerungen sind nicht zulässig.
Vor Beginn der Bauarbeiten sind der Bauleitung die vorgesehenen Verbauverfahren sowie die Verbaueinheiten zu benennen. Des Weiteren ist die Verwendungsanleitung des Herstellers, die Bauartprüfung sowie der statische Nachweis der Verwendbarkeit der gewählten Verbaueinheiten (ggf. für unterschiedliche Grabenbreiten, Grabentiefen und Bodenschichtungen) vorzulegen. Der Verbau muss lückenlos sein. Hohlräume zwischen Verbau und Grabenwänden müssen umgehend kraftschlüssig verfüllt werden. Soweit bautechnisch erforderlich, sind auch die Stirnwände der jeweiligen Arbeitsabschnitte zu verbauen.
Wandabschnitte, die mit Verbaueinheiten (einschl. systemrelevanter Kurzelemente) nicht gesichert werden können, z. B. bedingt durchkreuzende Leitungen, sind gesondert zu verbauen (gesonderte Leistungspositionen). Der obere Rand von Verbaueinheiten muss die Geländeoberkante um mindestens 10 cm überragen.
Leitungsgräben zwischen 1,25 bis 1,75 m sind gemäß DIN 4124 Ziffer 4.2 zu verbauen. Die erforderliche Verbauleistung ist bei der Herstellung von Rohrleitungen in unbefestigten Bereichen nach Bild 1, und in befestigten Straßen und Wegen nach Bild 3 auszuführen und in die jeweilige Aushubposition als Erschwernis einzurechnen und wird nicht gesondert vergütet. Die durch den Verbau bedingte erschwerte Ausführung der Erd- und Verdichtungsarbeiten sowie der Verlegung der Rohrleitungen ist in der Rohrposition einzurechnen.
 Leitungsgräben und Baugruben über 1,75 m Tiefe sind grundsätzlich zu verbauen.
Als Mehraushubbreite für einen Grabenverbau nach Wahl des AN (nur bei Grabentiefen größer als 1,75 m) werden grundsätzlich beidseitig jeweils 15 cm anerkannt. Weisen die vom AN benutzten Verbauelemente systembedingt größere Stärken auf, so ist der entsprechende Mehraufwand in die Einheitspreise einzurechnen. Bei Verbau mit Kanaldielen oder Stahlspundbohlen wird als Mehrgrabenbreite beidseitig die halbe Profilbreite zuzüglich der nachgewiesenen statisch erforderlichen Breite der Gurtung (2-mal) anerkannt. Wird kein Nachweis zu der Stärke der Gurtungen geliefert, werden lediglich beidseitig jeweils 15 cm abgerechnet.
Bei gefordertem senkrechten oder waagerechten Normverbau wird die statisch erforderliche und nachgewiesene Verbauschale sowie die Gurtung (beidseitig) entsprechend den Richtlinien der DIN 4124 abgerechnet.
Erschwernisse bei Rohrgrabenaushub, der Verfüllung und Verdichtung sowie beim Einbau der Rohre unterhalb der Steifen und Gurtungen, in verbauten Leitungsgräben über 1,75 m Tiefe, sind in die Einheitspreise des Verbaus einzurechnen. Sie werden nicht gesondert vergütet. Schäden an der vorhandenen Bausubstanz (auch der verbleibenden Wegeflächen) bzw. übergroße Aushub- und Aufbruchmengen, die auf dem Einsatz von nicht der Situation angepassten Verbauverfahren zurückzuführen sind, sind vom AN zu tragen.

4.4.11 Besondere Anforderungen im Bereich vorhandener Regenwasserkanäle

Der bestehende Regenwasserkanal ist im Einflussbereich der geplanten Schmutzwasserkanaltrasse während der gesamten Bauausführung gegen Beschädigungen sowie gegen Veränderungen seiner Lage und Höhenlage zu sichern. Dies gilt insbesondere für den bestehenden Regenwasserkanal DN 900 aus Stahlbeton, der abschnittsweise parallel bzw. in unmittelbarer Nähe zur geplanten Schmutzwasserkanaltrasse verläuft.
Beim Aushub sowie beim Einbau, Absenken, Umsetzen und Rückbau des Verbaus ist sicherzustellen, dass der Bestandskanal nicht verschoben, angehoben oder abgesenkt wird. Der Verbau ist entsprechend den örtlichen und statischen Erfordernissen anzupassen. Erforderliche zusätzliche Sicherungsmaßnahmen sind in die Einheitspreise einzukalkulieren.

4.4.12 Besondere Anforderungen im Bereich KS 1 bis KS 2

Im Bereich zwischen KS 1 und KS 2 unterquert der geplante Schmutzwasserkanal DN 300 StzH den bestehenden Regenwasserkanal DN 900 Sb. Aufgrund der beengten Platzverhältnisse ist der Verbau an die örtlichen Gegebenheiten anzupassen und abschnittsweise herzustellen.
Aushub und Verbau sind hier mit besonderer Vorsicht auszuführen. Der bestehende Regenwasserkanal ist standsicher zu sichern und gegen Verschieben oder Beschädigung zu schützen. Sofern reguläre Verbaueinheiten aufgrund der vorhandenen Leitungsgeometrie nicht eingesetzt werden können, ist ein geeignetes bzw. angepasstes Verbauverfahren unter Berücksichtigung der statischen Erfordernisse einzusetzen und nachzuweisen.

4.4.13 Baubehelfe

Baubehelfe Für Baubehelfe gilt die ZTV ING und ERG ZTV-ING, Ausgabe 2003. Alle Baubehelfe müssen in die entsprechende OZ des LV eingerechnet werden. Eine gesonderte Vergütung erfolgt nicht.
Der AN muss für alle Baubehelfe Ausführungsunterlagen, wie Ausführungszeichnungen mit Detaildarstellungen und statische Berechnungen anfertigen lassen.
Die Ausführungsunterlagen müssen dem AG in 2-facher Ausfertigung zur Genehmigung rechtzeitig vor Baubeginn der jeweiligen Leistung, mind. 14 Tage vorher, vorgelegt werden. Die gesamten sich hieraus ergebenden Kosten trägt der AN.

4.5 Aufrechterhaltung des Verkehrs und Verkehrsführung

Die Bauausführung erfolgt abschnittsweise (Haltungslänge max. 50m) gemäß Regelplan BI/5 unter halbseitiger Sperrung der Fritz-Ludwig-Straße. Die Verkehrsführung ist entsprechend der verkehrsrechtlichen Anordnung sicherzustellen. Die erforderliche Verkehrsführung, Beschilderung, Absicherung und Unterhaltung der Verkehrssicherungseinrichtungen sind vom Auftragnehmer für die Dauer der Bauzeit vorzuhalten.
Im Bereich der Glasrecyclinganlage ist der regelmäßige Anlieferungsverkehr während der Bauausführung zu berücksichtigen. Die Erreichbarkeit der anliegenden Grundstücke und Betriebe ist jederzeit aufrechtzuerhalten. Der vorhandene Parkstreifen kann während der Bauausführung zur Aufrechterhaltung des Verkehrs und des Baustellenbetriebs zum Teil mitgenutzt werden.
Fußgänger sind während der gesamten Bauzeit sicher an der Baustelle vorbeizuführen. Nach Abschluss der Arbeiten sind alle Verkehrssicherungseinrichtungen zurückzubauen und die Verkehrsflächen ordnungsgemäß wieder freizugeben.

4.6 Besondere Angaben zur Sicherung gegen Unfallgefahren und Gesundheitsschutz

Der Bestandskanal führt Schmutzwasser. Der AN wird aufgefordert, das Personal auf die erforderlichen hygienischen Maßnahmen und die Infektionsgefahr durch Abwasser hinzuweisen. In Baustellenbereichen, die in offener Verbindung mit Abwasser stehen, ist der AN verpflichtet vor dem Einstieg und weiterhin kontinuierliche Messungen mit geeigneten Messgeräten vorzunehmen. Im Übrigen wird auf die strikte Einhaltung der "Sicherheitsregeln für Arbeiten in umschlossenen Räumen von abwassertechnischen Anlagen" hingewiesen.

4.7 Winterbau

In allen öffentlich genutzten Bereichen ist die Baustelle in den Wintermonaten (maßgebend ist das meteorologische Mittel der letzten 10 Jahre) als "Winterbaustelle" einzurichten.
Das gesamte Baufeld einschl. der provisorisch befestigten Gehwege ist während dieser Zeit ständig eis- und schneefrei zu halten. Bei unzureichendem Tageslicht ist die Baustelle ausreichend auszuleuchten. Die aus den v.g. Forderungen entstehenden Kosten sind in die OZ-Baustelleneinrichtung einzukalkulieren.
Es erfolgt keine gesonderte Vergütung aus Witterungseinflüssen (Frost, Regen). Ggf. hieraus resultierende Mehraufwendungen (z.B. Gerätestillstandszeiten, etc.) können nicht geltend gemacht werden.

4.8 Aufmaßverfahren / Abrechnungsvereinbarung

Die Rechnungen sind zusammen mit den zugehörigen Aufmaßblättern und Nachweisen vollständig und nachvollziehbar aufzubereiten und dem Auftraggeber in entsprechend beschrifteten Unterlagen vorzulegen.
Die Aufteilung erfolgt nach dem Prinzip der räumlichen Trennung einzelner Bauabschnitte (Kanalhaltungen). Der hieraus entstehende Mehraufwand für die Aufmaß- und Rechnungserstellung ist in die Baustelleneinrichtung einzukalkulieren und wird nicht gesondert vergütet.
Die für die Abrechnung erforderlichen Aufmaße sind unmittelbar nach Abschluss der jeweiligen Arbeiten gemeinsam mit dem Auftraggeber durchzuführen. Die hierfür erforderlichen Termine sind vom Auftragnehmer mindestens 3 Kalendertage im Voraus mit dem Auftraggeber abzustimmen.
Unabhängig vom Abrechnungsmodus sind sämtliche Liefer- und Wiegescheine im Original spätestens am Folgetag des Einbaus dem Auftraggeber zu übergeben. Später eingereichte abrechnungsrelevante Liefer- oder Wiegescheine werden nicht anerkannt.
Auf Grundlage der Aufmaßblätter sind Abrechnungspläne der ausgeführten Leistungen mit Angaben über Lage, Tiefe, Mengen sowie gegebenenfalls Auf- und Abtragsstärken zu erstellen und gemeinsam mit der Schlussrechnung vorzulegen. Der hierfür entstehende Aufwand ist in die Baustelleneinrichtung einzukalkulieren und wird nicht gesondert vergütet.

4.9 Abrechnung

4.9.1 Festlegungen zur digitalen Abrechnung

Grundsätzlich erfolgt die Abrechnung der Baumaßnahme nach den "Regelungen für die elektronische Bauabrechnung" (REB). Dabei dürfen nur REB- konforme Abrechnungsprogramme angewandt werden.
Es gelten folgende Festlegungen für die digitale Rechnungserstellung:
Die Grundlage der Massenermittlung zu den Rechnungen ist für die allg. Bauabrechnung die REB-VB 23.003, sowie die entsprechenden Verfahrensbeschreibungen für die spezifischen Massenermittlungen. Alle Massenermittlungen der allg. Bauabrechnung sind dem AG als Datenart 11 auf Datenträger bzw. per E-Mail (nicht für die Schlussrechnung) mit jeder Rechnung zu übergeben. Bei allen anderen Datensätzen der verschiedenen Verfahrensbeschreibungen sind die zur Prüfung erforderlichen Prüfparameter DA 57, DA 58, DA 59, DA 67, DA 68, etc. zwingend erforderlich.
Fehlen Datenarten, sind sie unverzüglich als vollständiger Datensatz nachzureichen. Hierdurch entstehende Verzögerungen und Nachteile hat der AN zu vertreten und stellen gleichzeitig eine Verlängerung der Bearbeitungsfristen dar.
Grundsätzlich ist die Massenermittlung des AN auch als Ausdruck vorzulegen. Eine evtl. korrigierte Massenermittlung des AG ist vom AN in der korrigierten Version zu übernehmen. Diese Massenermittlung ist dann die Basis für die Massenberechnung der nächsten Rechnung. Die korrigierten Daten werden als DA 11 zur Verfügung gestellt.

4.9.2 Abschlagsrechnungen

Alle Rechnungen sind dem AG in 2-facher Ausfertigung in Papierform und in digitaler Form einschließlich der zugehörigen Nachweise zu übergeben.
Die Abschlagsrechnungen sind schlussrechnungsreif zu erstellen, d.h. es wird vom AN verlangt, dass alle bisher ausgeführten Leistungen, auf die ein Zahlungsanspruch des AN besteht, ausschließlich in der Endabrechnungsform einschließlich aller prüfbaren Aufmaße, Lieferscheine und sonstige Nachweise.

4.9.3 Schlussrechnung und Bestandsunterlagen

Zur Schlussrechnung müssen die vollständigen Abrechnungsunterlagen einschließlich der zugehörigen Aufmaße, Massennachweise, Leitungsbestandspläne, Lieferscheine, Entsorgungsnachweise sowie aller weiteren für die Abrechnung erforderlichen Unterlagen dem Auftraggeber vorliegen. Unvollständige Unterlagen gelten als nicht prüffähig und werden zurückgewiesen.
Alle wesentlichen Leistungen sind ergänzend zu den Aufmaßen und sonstigen abrechnungstechnischen Unterlagen in Abrechnungsplänen (Maßstab 1:250) darzustellen. Hierfür stellt der Auftraggeber dem Auftragnehmer den Vermessungsgrundlagenplan sowie den Ausführungslageplan im DXF- und PDF-Format zur Verfügung.
Für die Kanalbauarbeiten ist ein Abrechnungsplan mit den Schachtnummern, Bestands- und Endhöhen der Schachtdeckel und Sohlen (bezogen auf NHN), Haltungslängen, Sohlgefällen, Rohrmaterialien und Rohrdimensionen sowie der Lage und Stationierung der Anschlussleitungen und sonstiger Einbauten vorzulegen.
Die Unterlagen sind der Schlussrechnung einmal in Papierform sowie zusätzlich im DXF- und PDF-Format beizufügen.
Die Erstellung der vorgenannten Abrechnungsunterlagen ist Bestandteil der vertraglichen Leistungen und wird nicht gesondert vergütet.

4.9.4 Kontrolle der eingebauten Materialien

Die Kontrolle der Abrechnung aller eingebauten und angelieferten Materialien erfolgt zusätzlich anhand der Lieferscheine. Für Schüttgüter (z. B. Erdbaustoffe, Beton und bituminöse Baustoffe) sind Wiegescheine bzw. Wiegekarten von amtlich zugelassenen und geeichten Waagen vorzulegen.
Die Lieferscheine und Wiegescheine sind spätestens mit der Schlussrechnung vollständig einzureichen. Sie sind nach Lieferschein- bzw. Wiegescheinnummer und Datum sowie getrennt nach den jeweiligen Leistungspositionen zu ordnen und vorzulegen.

Die Nachweise müssen mindestens folgende Angaben enthalten:
- Projekt- und Baustellenbezeichnung,
- Lieferdatum und Uhrzeit,
- Materialart und Liefermenge,
- Lieferwerk bzw. Herkunft,
- Fahrzeugkennzeichen,
- LV-Position und Einbaubereich.

4.9.5 Weitere Hinweise zu Rechnungsunterlagen

Die Rechnungen einschließlich der zugehörigen Aufmaße, Massenermittlungen und sonstigen Nachweise sind entsprechend den einzelnen Leistungsbereichen übersichtlich und nachvollziehbar zu gliedern.
Leistungen zur Herstellung des Schmutzwasserkanals einschließlich der Schächte sowie der Umbindung der vorhandenen Sammelgruben sind getrennt auszuweisen, soweit dies für die Prüfung der Abrechnung erforderlich ist.
Der durch die Gliederung und Aufbereitung der Rechnungsunterlagen entstehende Aufwand ist in die jeweiligen Einheitspreise einzurechnen und wird nicht gesondert vergütet.

5. Ausführungsunterlagen

5.1 Vom AG zur Verfügung gestellte Ausführungsunterlagen

Die Ausführungsunterlagen werden dem AN 10 Tage vor Baubeginn übergeben. Der AG liefert alle Pläne, Absteckungsdaten und Höhenfestpunkte, die zur Durchführung der Bauarbeiten erforderlich sind.

5.2 Vom AN zu erstellende bzw. zu beschaffende Ausführungsunterlagen

Der Auftragnehmer hat alle für Bauausführung, Prüfung, Abrechnung und Dokumentation erforderlichen Unterlagen rechtzeitig zu erstellen bzw. zu beschaffen und in prüffähiger Form vorzulegen.

5.2.1 Bauzeitenplan

siehe ZTV 01.00.0200.2

5.2.2 Bautagesberichte

Der AN hat Bautagesberichte zu führen und dem AG mindestens im wöchentlichen Abstand zu übergeben. Die Bautagesberichte müssen alle wesentlichen Angaben enthalten, die für die Ausführung und die Abrechnung des Auftrages von Bedeutung sind.

### Bereich 1 Kanalbau

#### 1.1 Baustelleneinrichtung und Verkehrsreglung

*Hinweis: Hinweis*
Die nachfolgenden Titel 1 bis 11 beziehen sich ausschließlich auf die Herstellung des Hauptkanals DN 300 StzH.

Alle Leistungen für die Herstellung der Hausanschlussleitungen sind im Titel 12 „Hausannschlussleitungen“ erfasst.

*Hinweis: Hinweis zur Verkehrsregelung*
Hinweis zur Verkehrsregelung
-----------------------------------------
Die erforderlichen Verkehrsregelungspläne sind gemäß den nachfolgenden Positionen auszuarbeiten.

Nach den "Zusätzlichen Technischen Vertragsbedingungen" hat der AN ohne besondere Vergütung der Kosten die verkehrsrechtliche Genehmigung bei der Verkehrsbehörde  zu beantragen.

*Hinweis: Hinweis zur Vorhaltung von Stahlplatten*
Hinweis zur Vorhaltung von Stahlplatten
----------------------------------------------------

Um jederzeit die Zufahrt für Feuerwehr und Rettungsfahrzeuge zu den Häusern zu gewährleisten sind Stahlplatten vorzuhalten, die auf Feuerwehrfahrzeuge >= 26 to Gewicht ausgelegt sein müssen.

Im Katastrophenfall sind die Stahlplatten umgehend zur Abdeckung von Gräben und Baugruben einzusetzen.
Die Aufwendungen hierfür sind in die Kosten der Baustelleneinrichtung einzukalkulieren. Eine gesonderte Vergütung erfolgt nicht.

(Siehe u.a. auch ZTV Ziffer 01.00.0210.1)

*Hinweis: Hinweis zur Kalkulation*
Hinweis zur Kalkulation
-------------------------------

Die Absperrung der Baustelle erfolgt gemäß Regelplan B I / 5 für innerörtliche Straßen bei einer Baufeldlänge von 50 m.
Die Aufwendungen für die Absicherung gemäß Regelplan B I/5 sind in die Einheitspreise dieses Titels einzurechnen. Eine gesonderte Vergütung erfolgt nicht.

 Die in  diesem Titel aufgeführten Positionen mit dem Hinweis

„Ausführung nur auf besondere Anordnung der Verkehrsbehörde bzw. des AG, zusätzlich zu den Regelplänen erforderliches/angeordneter Absperrbock.“

werden nur vergütet, wenn eine entsprechende Anweisung der SVB bzw. des AG vorliegt, die über den Umfang des vorgenannten, zugrunde liegenden Regelplans übersteigen.

**1.1.10 Einrichten der Baustelle**
*** Pauschalposition
Einrichten der Baustelle für sämtliche in der Leistungsbeschreibung aufgeführten Leistungen. Abrechnung und Vergütung nach Baufortschritt.
Menge: 1,000 psch

**1.1.20 Baustelleneinrichtung vorhalten**
Vorhalten der Baustelleneinrichtung für die Dauer der Umsetzung der vertraglichen vereinbarten Leistungen.
Abrechnung und Vergütung nach Baufortschritt.
Menge: 6,000 Mo

**1.1.30 Baustelle räumen**
*** Pauschalposition
Räumen der Baustelle.
Menge: 1,000 psch

**1.1.40 Einstellen, Räumung und Wiederinbetriebnahme der Baustelle**
Für Unterbrechungen des Baubetriebes
die der Auftragnehmer nicht zu vertreten hat, wie z.B. Kampfmittelfunde, oder sonstige Einflüsse durch Dritte.
Witterungsbedingte Unterbrechungen des Baubetriebes während der Ausführungszeit, mit denen bei Abgabe des Angebotes normalerweise gerechnet werden musste, und planmäßige Unterbrechungen entsprechend dem vorgegebenen Bauablauf (siehe allg. Vorbemerkungen / Bauablauf), gelten nicht als Behinderung.
Mit dieser Position sind alle Aufwendungen und Erschwernisse aus der Einstellung, der Räumung und der Wiederaufnahme der Arbeiten auf der Baustelle abgegolten wie z.B.:
- Einstellung der Kanalarbeiten
- Sicherung der Baugruben, Kanalrohre und Bauteile
- Sicherung von Baustelleneinrichtung und lagerndem Material
- Kosten des Baustellenstillstands der Mitarbeiter, sämtlicher Maschinen und Geräte sowie LKW
- Räumen und Wiedereinrichtung der Baustelle
Hinweis und Abrechnungsbasis:
mehr als vier Stunden gelten als Tag
Menge: 4,000 h

**1.1.50 Einstellung, Räumung und Wiederinbetriebnahme der Baustelle**
Für Unterbrechungen des Baubetriebes
die der Auftragnehmer nicht zu vertreten hat, wie z.B. Kampfmittelfunde, oder sonstige Einflüsse durch Dritte.
Witterungsbedingte Unterbrechungen des Baubetriebes während der Ausführungszeit, mit denen bei Abgabe des Angebotes normalerweise gerechnet werden musste, und planmäßige Unterbrechungen entsprechend dem vorgegebenen Bauablauf (siehe allg. Vorbemerkungen / Bauablauf), gelten nicht als Behinderung.
Mit dieser Position sind alle Aufwendungen und Erschwernisse aus der Einstellung, der Räumung und der Wiederaufnahme der Arbeiten auf der Baustelle abgegolten wie z.B.:
- Einstellung der Kanalarbeiten
- Sicherung der Baugruben, Kanalrohre und Bauteile
- Sicherung von Baustelleneinrichtung und lagerndem Material
- Kosten des Baustellenstillstands der Mitarbeiter, sämtlicher Maschinen und Geräte sowie LKW
- Räumen und Wiedereinrichtung der Baustelle
Hinweis und Abrechnungsbasis:
mehr als drei Tage gelten als Woche
Menge: 3,000 Tag

**1.1.60 Einstellung, Räumung und Wiederinbetriebnahme der Baustelle**
Für Unterbrechungen des Baubetriebes
die der Auftragnehmer nicht zu vertreten hat, wie z.B. Kampfmittelfunde, oder sonstige Einflüsse durch Dritte.
Witterungsbedingte Unterbrechungen des Baubetriebes während der Ausführungszeit, mit denen bei Abgabe des Angebotes normalerweise gerechnet werden musste, und planmäßige Unterbrechungen entsprechend dem vorgegebenen Bauablauf (siehe allg. Vorbemerkungen / Bauablauf), gelten nicht als Behinderung.
Mit dieser Position sind alle Aufwendungen und Erschwernisse aus der Einstellung, der Räumung und der Wiederaufnahme der Arbeiten auf der Baustelle abgegolten wie z.B.:
- Einstellung der Kanalarbeiten
- Sicherung der Baugruben, Kanalrohre und Bauteile
- Sicherung von Baustelleneinrichtung und lagerndem Material
- Kosten des Baustellenstillstands der Mitarbeiter, sämtlicher Maschinen und Geräte sowie LKW
- Räumen und Wiedereinrichtung der Baustelle
Menge: 1,000 Wo

**1.1.70 Schutzzaun aufstellen H=1,00m**
Schutzzaun aufstellen, für die Dauer der vertraglichen Ausführung vorhalten und beseitigen. Schutzzaun nach Wahl des AN. Nach Baufortschritt umsetzen zur Absicherung von Fussgängerüberwegen, Zugängen, Zufahrten, etc.

Die Zaunelemente sind untereinander zu verbinden. Zaunoberkante über dem Boden ca. 1,00 m.
Menge: 80,000 m

**1.1.80 Schutzzaun aufstellen H= 2,00 m**
Schutzzaun aufstellen, für die Dauer der vertraglichen Ausführung vorhalten und beseitigen. Ausführung nach Wahl des AN. Nach Baufortschritt umsetzen, zur Absicherung der Baugrube.
Die Elemente sind untereinander zu verschrauben.
Zaunoberkante über dem Boden 2

 m.
Menge: 60,000 m

**1.1.90 Verkehrszeichen aufstellen**
Verkehrszeichen aufstellen, aller Art, für die Dauer der vertraglichen Ausführung vorhalten, erforderlichenfalls nach Baufortschritt umsetzen und beseitigen zur Regelung des öffentl. und Anliegerverkehrs nach Angabe der Verkehrsbehörde
AUßERHALB DER BAUSTELLE.
Erforderliche Sicherungsmaßnahmen für die Ausführung sind einzurechnen.
Ausführung nur auf besondere Anordnung der Verkehrsbehörde bzw. des AG, zusätzlich zu den Regelplänen erforderliches/angeordnetes Verkehrsschild und -zeichen.
Menge: 5,000 St

**1.1.100 Verkehrszeichen aufstellen**
Verkehrszeichen aufstellen, aller Art, für die Dauer der vertraglichen Ausführung vorhalten, erforderlichenfalls nach Baufortschritt umsetzen und beseitigen zur Regelung des öffentl. und Anliegerverkehrs nach Angabe der Verkehrsbehörde
INNERHALB DER BAUSTELLE.
Erforderliche Sicherungsmaßnahmen für die Ausführung sind einzurechnen.
Ausführung nur auf besondere Anordnung der Verkehrsbehörde bzw. des AG, zusätzlich zu den Regelplänen erforderliches/angeordnetes Verkehrsschild und -zeichen.
Menge: 5,000 St

**1.1.110 Warnleuchten aufstellen**
Warnleuchten aufstellen für die Dauer der vertraglichen Ausführung vorhalten, unterhalten u. beseitigen. Zur Regelung des öffentl. und Anliegerverkehrs nach Angabe der Verkehrsbehörde.
Art:WL 2- rot/Dauerlicht
Ausführung nur auf besondere Anordnung der Verkehrsbehörde bzw. des AG, zusätzlich zu den Regelplänen erforderliche/angeordnete Warnleuchten.
Menge: 10,000 St

**1.1.120 Warnleuchten aufstellen**
Warnleuchten aufstellen für die Dauer der vertraglichen Ausführung vorhalten, unterhalten u. beseitigen. Zur Regelung des öffentl. und Anliegerverkehrs nach Angabe der Verkehrsbehörde.
Art:WL 2- gelb/Dauerlicht
Ausführung nur auf besondere Anordnung der Verkehrsbehörde bzw. des AG, zusätzlich zu den Regelplänen erforderliche/angeordnete Warnleuchten.
Menge: 10,000 St

**1.1.130 Baken liefern und aufstellen**
Baken aufstellen für die Dauer der vertraglichen Ausführung vorhalten und beseitigen zur Regelung des öffentl. und Anliegerverkehrs nach Angabe der Verkehrsbehörde.
Ausführung nur auf besondere Anordnung der Verkehrsbehörde bzw. des AG, zusätzlich zu den Regelplänen erforderliche/angeordnete Baken.
Menge: 10,000 St

**1.1.140 Warnleuchten aufstellen für Leitbacken**
Warnleuchten aufstellen für die Dauer der vertraglichen Ausführung vorhalten, unterhalten u. beseitigen. Zur Regelung des öffentl. und Anliegerverkehrs nach Angabe der Verkehrsbehörde.
Art:WL 2- gelb/Dauerlicht
Anzahl: Über jeder Leitbacke
Menge: 10,000 St

**1.1.150 Absperrbock aufstellen; innerhalb der Baustelle**
Absperrbock, Verkehrszeichen 600, aufstellen und für die Dauer der vertaglichen Ausführung vorhalten, erforderlichenfalls nach Baufortschritt umsetzen und beseitigen zur Regelung des öffentl. und Anliegerverkehrs nach Angabe der Verkehrsbehörde  NNERHALB DER BAUSTELLE.
Erforderliche Sicherungsmaßnahmen für die Ausführung sind einzurechnen.
Ausführung nur auf besondere Anordnung der Verkehrsbehörde bzw. des AG, zusätzlich zu den Regelplänen erforderliches/angeordneter Absperrbock.
Menge: 5,000 St

**1.1.160 Absperrbock aufstellen; ausserhalb der Baustelle**
Absperrbock, Verkehrszeichen 600, aufstellen und für die Dauer der vertaglichen Ausführung vorhalten, erforderlichenfalls nach Baufortschritt umsetzen und beseitigen zur Regelung des öffentl. und Anliegerverkehrs nach Angabe der Verkehrsbehörde AUSSERHALB DER BAUSTELLE.
Erforderliche Sicherungsmaßnahmen für die Ausführung sind einzurechnen.
Ausführung nur auf besondere Anordnung der Verkehrsbehörde bzw. des AG, zusätzlich zu den Regelplänen erforderliches/angeordneter Absperrbock.
Menge: 5,000 St

#### 1.2 Kampfmittelsondierung

*Hinweis: Allgemeine Baubeschreibung der Kanalbaumaßnahme*
Allgemeine Baubeschreibung der Kanalbaumaßnahme
----------------------------------------------------------------------------

Die Stadtentwässerung Koblenz beabsichtigt die Herstellung eines neuen Schmutzwasserkanals in der Fritz-Ludwig-Straße im Stadtteil Koblenz-Wallersheim.

Der geplante Schmutzwasserkanal DN 300 StzH beginnt am vorhandenen Schacht 000840177 und wird auf einer Gesamtlänge von ca. 530 m bis zum geplanten Schacht KS12 hergestellt. Insgesamt sind 12 neue Schachtbauwerke KS1 bis KS12 vorgesehen.

Die Bauausführung erfolgt in offener Bauweise und abschnittsweise. Die detaillierten Angaben zur Bauausführung, Verkehrsführung, Baustelleneinrichtung sowie zu den vorhandenen Ver- und Entsorgungsleitungen sind der Baubeschreibung und den Planunterlagen zu entnehmen.

*Hinweis: Hinweis zur Kampfmittelsondierung*
Umfang der ausgeschriebenen Leistungen - Kampfmittelsondierung
---------------------------------------------------------------------------

Zur Sicherstellung der Kampfmittelfreiheit ist der Kanalgraben weitestgehend mittels Bohrlochsondierungen zu überprüfen.

Im Bereich der Haltung KS1, der Kreuzung des geplanten Schmutzwasserkanals DN 300 mit dem vorhandenen Regenwasserkanal DN 900 sowie des Anschlussbereichs an den Bestandskanal ist eine baubegleitende Kampfmittelsondierung bzw. -überwachung vorzusehen.

Die Kampfmittelsondierungen sind entsprechend dem Baufortschritt abschnittsweise durchzuführen.

Die erforderlichen Leistungen umfassen die Beantragung der für die Sondierung erforderlichen verkehrsrechtlichen Genehmigungen, die dazugehörigen Sicherungsmaßnahmen, die Einrichtung und Räumung der jeweiligen Arbeitsbereiche, die Durchführung der Bohrlochsondierungen einschließlich der erforderlichen Bohrungen sowie die Dokumentation und Vorlage der Untersuchungsergebnisse.

Die für die Durchführung erforderlichen Geräte und das Personal sind entsprechend dem Baufortschritt vorzuhalten.

Werden Verdachtspunkte festgestellt, sind die erforderlichen Nachuntersuchungen und weiteren Maßnahmen nach Abstimmung mit dem Auftraggeber und den zuständigen Stellen durchzuführen.

Die Einzelheiten und technischen Anforderungen sind den hierfür vorgesehenen Leistungspositionen des Leistungsverzeichnisses zu entnehmen

**1.2.10 Baustelle einrichten**
Baustelle einrichten
Baustelle für die baubegleitende Durchführung einer
abschnittsweisen Kampfmittelsondierung und ggf. dessen
Nachuntersuchungen einrichten.
Alle für die Untersuchungen erforderlichen Geräte,
Werkzeuge und Betriebsmittel zur Baustelle fördern und
für die Dauer der Untersuchungsarbeiten betriebsbereit
vorhalten und unterhalten.
An- u. Abmelden der Arbeiten bei den zuständigen
Behörden in Rheinland-Pfalz gem. §14 Sprengstoffgesetz.
Menge: 3,000 Stck

**1.2.20 Baustelle räumen**
Baustelle räumen
Räumen der Baustelleneinrichtung nach Abschluß der
Kampfmittelsondierung und ggf. dessen
Nachuntersuchungen.
Alle für die Untersuchungen erforderlichen Geräte,
Werkzeuge und Betriebsmittel räumen.
Räumen der Baustelle für Fritz-Ludwig-Straße
Menge: 3,000 Stck

**1.2.30 Tagessatz Nachuntersuchung der Verdachtspunkte**
Tagessatz Nachuntersuchung der Verdachtspunkte
Nachuntersuchung von ferromagnetischen Anomalien im
Anschluss an die ausgewerteten Bohrlochsondierungen.
Nachuntersuchung innerhalb der Bauabschnitte nach
Rückbau des bituminösen Oberbaus.
Erarbeitung und Durchführung von
Sicherheitsvorkehrungen für das Freilegen der
Verdachtspunkte.

Öffnen von Verdachtspunkte mit und ohne Verbau.
Bereits eingemessene Verdachtspunkte von Hand oder mit
Bagger aufgraben, verifizeiren und bereinigen.

Die Beräumung muss durch einen fachkundigen Feuerwerker
nach § 20 SprengG sowie einem Munitionsräumarbeiter als
auch einen in der Kampfmittelräumung erfahrenen
Baggerfahrer durchgeführt werden. Die Kampfmittel
werden ausschließlich durch den KMRD abgeholt.

Unterbau, Boden oder Aufbruchgut der Aufgrabungen
lagenweise wieder einbauen und verdichten.

Die Abrechnung erfolgt unabhängig von der Anzahl der
untersuchten Anomalien/Verdachtspunkte oder Räumung von
Objekten, sondern anhand der tatsächlich benötigten
Arbeitsszeit ohne Arbeitsunterbrechung, für sämtliche
Aufwendungen an Gerät, Betriebsmittel und Personal. Der
Tagessatz entspricht 8,0 Stunden Arbeitszeit. Leistung
inkl. An- u. Abfahrt.
Menge: 3,000 Tag

**1.2.40 Stundensatz Nachuntersuchung der Verdachtspunkte**
Stundensatz Nachuntersuchung der Verdachtspunkte
Nachuntersuchung von ferromagnetischen Anomalien im
Anschluss an die ausgewerteten Bohrlochsondierungen.
Nachuntersuchung innerhalb aller Bauphasen

Erarbeitung und Durchführung von
Sicherheitsvorkehrungen für das Freilegen der
Verdachtspunkte.

Öffnen von Verdachtspunkte mit und ohne Verbau.
Bereits eingemessene Verdachtspunkte von Hand oder mit
Bagger aufgraben, verifizeiren und bereinigen.

Die Beräumung muss durch einen fachkundigen Feuerwerker
nach § 20 SprengG sowie einem Munitionsräumarbeiter als
auch einen in der Kampfmittelräumung erfahrenen
Baggerfahrer durchgeführt werden. Die Kampfmittel
werden ausschließlich durch den KMRD abgeholt.

Unterbau, Boden oder Aufbruchgut der Aufgrabungen
lagenweise wieder einbauen und verdichten.

Die Abrechnung erfolgt unabhängig von der Anzahl der
untersuchten Anomalien/Verdachtspunkte oder Räumung von
Objekten, sondern anhand der tatsächlich benötigten
Arbeitsszeit ohne Arbeitsunterbrechung, für sämtliche
Aufwendungen an Gerät, Betriebsmittel und Personal.
Leistung inkl. An- u. Abfahrt.

Hinweis und Abrechnungsbasis:
Mehr als 4 Stunden gelten als 1 Tag.
Menge: 4,000 Std

**1.2.50 An- und Abfahrt splitterfluggeschützter Bagger**
An- und Abfahrt splitterfluggeschützter Bagger
An- und Abfahrt eines vor Splitterflug geschützten
Bagger für die Nachuntersuchung der ferromagnetischen
Anomalien auf der Baustelle.
Sämtliche Transportkosten inbegriffen.
Menge: 3,000 St

**1.2.60 Tagessatz splitterfluggeschützter Bagger**
Tagessatz splitterfluggeschützter Bagger
Nachuntersuchung von ferromagnetischen Anomalien mit
Hilfe eines vor Splitterflug geschützten Baggers im
Anschluss an die ausgewerteten Bohrlochsondierungen.

Für die Baggerarbeiten wird ein geschulter
Geräteführer, welcher in der Kampfmittelräumung
erfahrenen und fachkundig ist, vorausgesetzt. Der
tageweise Baggereinsatz erfolgt abschnittsweise für
alle Bauphasen.

Die Abrechnung erfolgt unabhängig von der Anzahl der
untersuchten Anomalien/Verdachtspunkte oder Räumung von
Objekten, sondern anhand der tatsächlich benötigten
Arbeitsszeit ohne Arbeitsunterbrechung, für sämtliche
Aufwendungen an Gerät, Betriebsmittel und Personal. Der
Tagessatz entspricht 8,0 Stunden Arbeitszeit.
Menge: 3,000 Tag

**1.2.70 Stundensatz splitterfluggeschützter Bagger**
Stundensatz splitterfluggeschützter Bagger
Nachuntersuchung von ferromagnetischen Anomalien mit
Hilfe eines vor Splitterflug geschützten Baggers im
Anschluss an die ausgewerteten Bohrlochsondierungen.

Für die Baggerarbeiten wird ein geschulter
Geräteführer, welcher in der Kampfmittelräumung
erfahrenen und fachkundig ist, vorausgesetzt. Der
stundenweise Baggereinsatz erfolgt abschnittsweise für
alle Bauphasen.

Die Abrechnung erfolgt unabhängig von der Anzahl der
untersuchten Anomalien/Verdachtspunkte oder Räumung von
Objekten, sondern anhand der tatsächlich benötigten
Arbeitsszeit ohne Arbeitsunterbrechung, für sämtliche
Aufwendungen an Gerät, Betriebsmittel und Personal.

Hinweis und Abrechnungsbasis:
Mehr als 4 Stunden gelten als 1 Tag.
Menge: 4,000 Std

**1.2.80 Tagessatz baubegleitende Überwachung**
Tagessatz baubegleitende Überwachung
Überwachung bei Aufgrabung- / Aushubarbeiten durch eine

Munitionsfachkraft gem. Auflagen des staatlichen
Kampfmittelräumdienstes, während der Durchführung von
Straßenbauarbeiten. Abschnittsweise Überwachung
innerhalb aller Bauphasen. Sondiertechnik vorhalten,
warten und betreiben.

Baubegleitende Überwachung in voruntersuchten
Bereichen, bei denen keine aussagekräftigen Ergebnisse
erzeilt werden konnten, sowie im Bereich der Haltung KS1-KS2. Ausführung nur auf Anordnung des AG.

Die Abrechnung erfolgt unabhängig von der Anzahl der
untersuchten Anomalien/Verdachtspunkte oder Räumung von
Objekten, sondern anhand der tatsächlich benötigten
Arbeitsszeit ohne Arbeitsunterbrechung, für sämtliche
Aufwendungen an Gerät, Betriebsmittel und Personal. Der
Tagessatz entspricht 8,0 Stunden Arbeitszeit. Leistung
inkl. An- u. Abfahrt.
Menge: 4,000 Tag

**1.2.90 Stundensatz baubegleitende Überwachung**
Stundensatz baubegleitende Überwachung
Überwachung bei Aufgrabung- / Aushubarbeiten durch eine

Munitionsfachkraft gem. Auflagen des staatlichen
Kampfmittelräumdienstes, während der Durchführung von
Straßenbauarbeiten. Abschnittsweise Überwachung  aller
Bauphasen. Sondiertechnik vorhalten, warten und
betreiben.

Baubegleitende Überwachung in voruntersuchten
Bereichen, bei denen keine aussagekräftigen Ergebnisse
erzeilt werden konnten. Ausführung nur auf Anordnung
des AG.

Die Abrechnung erfolgt unabhängig von der Anzahl der
untersuchten Anomalien/Verdachtspunkte oder Räumung von
Objekten, sondern anhand der tatsächlich benötigten
Arbeitsszeit ohne Arbeitsunterbrechung, für sämtliche
Aufwendungen an Gerät, Betriebsmittel und Personal.
Leistung inkl. An- u. Abfahrt.
Hinweis und Abrechnungsbasis:
Mehr als 4 Stunden gelten als 1 Tag.
Menge: 4,000 Std

**1.2.100 Technische Bearbeitung**
Technische Bearbeitung Kampfmittelsondierungen
Technische Bearbeitung der Bohrlochsondierung

Leistungsumfang
- Koordinierung aller Tiefensondierungen, einschl.
Abruf des
Kampfmittelbeseitigungsdienstes.
- Abstecken und Markieren aller für die
Tiefensondierungen
erforderlichen Bohrungen in der Örtlichkeit.
- Einholen aller erforderlichen Leitungsauskünfte
- Erstellen der Abschlußdokumentation
- Kampfmittelfreiheit ist zu bestätigen
Menge: 1,000 St

**1.2.110 Bohrlochsondierung durchführen Elektromagnetik*Baugr.n.Unterl.AG Tiefe bis 6 m**
StL-Nr. 2112620614109000
Bohrlochsondierung nach Unterlagen des AG innerhalb der
Räumstelle durchführen. Bohrloch in Etappen herstellen
und verrohren. Verrohrung nach Abschluss der Sondierung
vollständig ziehen und von der Baustelle entfernen.
Sondierung auswerten, bewerten und Ergebnisse dokumentieren. Die Dokumentation ist dem AG zu übergeben.
Umsetzen der Bohreinrichtung von Bohransatzpunkt zu
Bohransatzpunkt innerhalb der Räumstelle wird nicht gesondert vergütet. Abgerechnet wird die Sondiertiefe bis
zum Freigabehorizont am jeweiligen Bohransatzpunkt.
Durchbohren befestigter Oberflächen und von Hindernissen wird gesondert vergütet.
Sondierverfahren = Elektromagnetik.
Baugrund = nach Unterlagen des AG.
Freigabehorizont unter Geländeoberfläche bis 6,00 m.
Bohrgut 'im Baufeld lagern'
Menge: 2100,000 m

**1.2.120 Zulage zu den Bohrungen für Durchbohren der vorhandenen Asphaltschichten/Bituminöse Oberflächenbefestigung**
Zulage zu den Bohrungen für Durchbohren der vorhandenen Asphaltschichten/Bituminöse Oberflächenbefestigung aus Asphalt bis 33 cm Dicke.
Menge: 425,000 St

**1.2.130 Zulage Durchbohrung von Hindernissen**
Zulage zu den Bohrungen für Durchbohren von Hindernissen aus Beton/Stahlbeton bis 25 cm Dicke.
Menge: 10,000 St

**1.2.140 Zulage Durchbohrung von Hindernissen**
Zulage zu den Bohrungen für Durchbohren von Hindernissen aus Beton/Stahlbeton bis 50 cm Dicke.
Menge: 5,000 St

**1.2.150 Zulage Durchbohrung von Hindernissen**
Zulage zu den Bohrungen für Durchbohren von Hindernissen aus Mauerwerk bis 25 cm Dicke.
Menge: 10,000 St

**1.2.160 Zulage Durchbohrung von Hindernissen**
Zulage zu den Bohrungen für Durchbohren von Hindernissen aus Mauerwerk bis 50 cm Dicke.
Menge: 5,000 St

#### 1.3 Herstellung Bereich KS1-KS2

*Hinweis: Hinweis zu den Erschwernissen in der Haltung KS1-KS2*
Hinweis zu den Erschwernissen in der Haltung KS1-KS2
--------------------------------------------------------------------------

Nachfolgend sind alle Erschwernisse und zusätzlichen Leistungen zu berücksichtigen, die über die jeweiligen Grundleistungen hinaus für die vollständige Herstellung der Haltung KS1–KS2 erforderlich sind.

Die detaillierten Ausführungsbedingungen sind in der Baubeschreibung, Abschnitt 4.1, beschrieben.

Die Grundleistungen des Kanalbaus, wie z. B. Aufbruch, Verbau, Aushub, Rohrbettung, Rohrverlegung, Verfüllung und Wiederherstellung der Oberflächen, werden über die jeweiligen Positionen abgerechnet.

In die nachfolgende Zulage sind sämtliche Erschwernisse und zusätzlichen Leistungen einzurechnen, die für die vollständige Herstellung der Haltung KS1–KS2 erforderlich sind. In diesem Zusammenhang weisen wir nochmals ausdrücklich darauf hin, dass diese Haltung in zwei getrennten Bauphasen hergestellt werden muss, um die Durchgängigkeit für den Straßen- und Anliegerverkehr aufrecht zu erhalten.

**1.3.10 Zulage für Erschwernisse in der Haltung KS1–KS2**
*** Pauschalposition
Zulage für Erschwernisse in der Haltung KS1–KS2, z. B:
--------------------------------------------------------------------------

Die nachfolgende Auflistung ist beispielhaft und nicht abschließend.

1. Bodenaushub für die erschwerte Ausführung im Bereich KS 1 bis KS 2 aufgrund der beengten Platzverhältnisse und der unmittelbaren Nähe zum bestehenden Regenwasserkanal DN 900 Sb. Einschließlich Einsatz eines geeigneten Greifers im Vor-Kopf-Verfahren und aller hiermit verbundenen Erschwernisse.
2. Für das vorsichtige Suchen und Freilegen von Versorgungsleitungen, Kabeln, Kabelkanälen in Betrieb, einschließlich Erschwernisse beim Aushub, Verbau und Wiederverfüllung nach Vorschrift des Versorgungsunternehmens.
3. Für die erschwerte Herstellung, das Umsetzen und den Rückbau des Verbaus im Bereich KS 1 bis KS 2 aufgrund der beengten Verhältnisse und der unmittelbaren Nähe zum bestehenden Regenwasserkanal DN 900 Sb, einschließlich erforderlicher Sicherungsmaßnahmen.
4. Verbau nach DIN 4124 in Kombination mit DIN 18303, lückenloser und kraftschlüssiger Verbau für Baugruben und Leitungsgräben entsprechend statischen und konstruktiven Erfordernissen. Verbau ausführen und nach Herstellung der Einbauten mit dem Zufüllen fortschreitend zurückbauen.
  Art des Verbaus: Kammerdielenverbau.
  Lichte Breite des Grabens/der Baugrube: 1,3 m.
  Grabentiefe: bis 2,6 m.
5. Für die erschwerte abschnittsweise Herstellung und Verfüllung des Kanalgrabens im Bereich KS 1 bis KS 2 einschließlich der aufgrund der Bauabschnitte erforderlichen Zwischenzustände.
6. Für zweimalige Wiederherstellung der Verkehrsfläche. Zulage für die zweimalige abschnittsweise Wiederherstellung und Asphaltierung der beanspruchten Verkehrsfläche im Bereich KS 1 bis KS 2. Einschließlich erforderlicher Rückschnitte, Zwischenverfüllungen und Wiederherstellung des Straßenaufbaus entsprechend dem vorgesehenen Aufbau.
7. Für Einsatz eines Greifers. Zulage für den Einsatz eines geeigneten Greifers für den Aushub im Bereich KS 1 bis KS 2 aufgrund der beengten Platzverhältnisse und der unmittelbaren Nähe zum bestehenden Regenwasserkanal DN 900 Sb.  Einschließlich Bedienpersonal, Vorhaltung und aller mit dem Einsatz des Greifers verbundenen Aufwendungen und Erschwernisse.
8. Für das Herstellen der Schottertragschicht. Schottertragschicht als Frostschutzschicht aus gebrochenen Mineralstoffen (Brechsand-Splitt-Schottergemisch).
9. Für das Herstellen des Feinplanums nach ZTV E-StB 17, profilgerecht herstellen, einschließlich Verdichten des Untergrundes.
  Planum für Unterbau Tragdeckschicht.
  Toleranz zur profilgerechten Lage: ± 2 cm.
10. Für das Herstellen der Asphaltdeckschicht aus Asphaltbeton für Asphaltdeckschichten AC 11 DS entsprechend den ZTV Asphalt-StB 07/13 herstellen.
11. Für das Herstellen der Asphaltbinderschicht nach ZTV Asphalt-StB 07/13 in Schadensstellen, zur Profilregulierung und zum Angleichen bei Anschlüssen und Übergängen.
12. Für das Herstellen der Asphalttragdeckschicht aus Asphalttragdeckschichtmischgut AC 22 TS entsprechend den ZTV Asphalt-StB 07 herstellen. Zur Profilregulierung und zum Angleichen bei Anschlüssen, Schadensstellen und Übergängen aus gebrochenen Mineralstoffen.
13. Bituminöses Bindemittel aufspritzen auf bituminöse Flächen einschließlich vorheriger Reinigung.
  Bitumen-Emulsion U 60 K.
  Bindemittelmenge 0,3 kg/m².
14. Abstumpfungsmaßnahme zur Erhöhung der Anfangsgriffigkeit durch gleichmäßiges Aufbringen und Einwalzen von Abstreukörnung durchführen. Nicht gebundene Abstreukörnung aufnehmen und der Verwertung nach Wahl des AN zuführen.
15. Für Handeinbau / Einbau mit Kleingeräten einschließlich der erforderlichen Kleingeräte, insbesondere Asphaltrechen, Rüttelplatte/Handstampfer und kleiner Verdichtungsgeräte sowie aller hiermit verbundenen Mehraufwendungen.
Menge: 1,000 psch

#### 1.4 Auf- und Abbrucharbeiten

**1.4.10 Bit. Oberbau trennen, anschneiden**
StL-Nr. 23.113/038.31.05

Asphaltbefestigung geradlinig trennen.
In Einzelflächen längs und quer zur Fahrbahnachse.
Trennen durch Schneiden.

Dicke der Asphaltbefestigung: über 27 bis 33 cm.
Menge: 1100,000 m

**1.4.20 Bit. Befestigung aufbrechen**
Bit. Befestigung aufbrechen in Fahrbahnbereichen,  in Teilleistungen entsprechend dem Baufortschritt,
Dicke der bit. Befestigung bis.
'35' cm.
Unterlage
'Sand / Kies'
Aufbruch ist entsprechend den einschlägigen Vorschriften und gesetzlichen Vorgaben zu entsorgen.

Als Zulage zum Aushub.
Menge: 700,000 m2

**1.4.30 Schieber- und Hydrantenkappen ausbauen**
Schieber- und Hydrantenkappen ausbauen in Straßen und
Nebenflächen und zum Wiedereinbau lagern.
Menge: 3,000 St

**1.4.40 Borde aufbrechen**
Borde aufbrechen und aufnehmen einschl. Unterbeton und Rückenstütze. Aufbruchgut ist entsprechend den einschlägigen Vorschriften und gesetzlichen Vorgaben zu entsorgen.

Abmessungen der Borde:
'B bis18  cm; H bis 30 cm'

Material:
'Beton'
Steinlänge:  1,00 m
Als Zulage zum Aushub.
Menge: 10,000 m

**1.4.50 Borde aufbrechen**
Borde aufbrechen und aufnehmen einschl. Unterbeton und Rückenstütze. Zur Wiederverwendung säubern und seitlich lagern. Nicht mehr verwendbare Stoffe sind entsprechend den einschlägigen Vorschriften und gesetzlichen Vorgaben zu entsorgen.

Abmessungen der Borde:
'B bis 18 cm; H bis 30 cm'

Material:
'Beton'
Steinlänge:  1,00 m
Als Zulage zum Aushub.
Menge: 10,000 m

**1.4.60 Rinnenpflaster aufbrechen**
Rinnenpflaster aufbrechen und aufnehmen einschl. Unterbeton. Zur Wiederverwendung säubern und seitlich lagern. Nicht mehr verwendbare Stoffe sind entsprechend den einschlägigen Vorschriften und gesetzlichen Vorgaben zu entsorgen.

Pflaster:
'Rechteckrinnenpflaster 16x24x bis 14 cm'

Anzahl der Pflasterzeilen :
'1'
Als Zulage zum Aushub.
Menge: 10,000 m

**1.4.70 Rinnenpflaster aufbrechen**
Rinnenpflaster aufbrechen und aufnehmen einschl. Unterbeton.
Aufbruchgut ist entsprechend den einschlägigen Vorschriften und gesetzlichen Vorgaben zu entsorgen.

Pflaster:
'Rechteckrinnenpflaster 16x24x bis 14 cm'

Anzahl der Pflasterzeilen :
'1'
Als Zulage zum Aushub.
Menge: 10,000 m

#### 1.5 Erdarbeiten Kanal

*Hinweis: Hinweis zu den Erdarbeiten (siehe einl. Hinweise LV)*
Hinweis zu den Erdarbeiten (siehe auch einleitende Hinweise zum LV)
-------------------------------------------------------------------------------
Beim Aushub von Böden in Bereichen von belasteten Straßenoberlächen mit belastetem Unterbau ist besonders darauf zu achten, dass bei Nachschachtungsarbeiten keine belasteten Teile mit unbelasteten Material vermischt werden. Verunreinigungen von unbelasteten Böden, die auf unsachge-mäße Behandlung und Durchführung der Erd- und Aushubarbeiten zurückzuführen sind, gehen zu Lasten des AN und werden  n i c h t  durch den AG übernommen. Um einen kraftschlüssigen Verbau der Baugruben und Leitungsgräben zu erzielen, ist die vorh. Schwarzdecke entsprechend den vorgegebenen Grabenbreiten der Stadtentwässerung anzuschneiden und aufzunehmen.
Der AG veranlasst, wenn erforderlich,  die Entnahme und Analyse von Bodenproben und übernimmt auch die hieraus resultierenden Kosten, wenn sich im Zuge der Erdarbeiten Abweichungen zu den Erkenntnissen des vorliegenden Baugrundgutachtens ergeben. Die Verwendung von Recyclingbaustoffen wird im Bereich der Wasserschutzzonen I und II nicht zugelassen.
In der Wasserschutzzone III A kann der Verwendung von güteüberwachten Recyclingbaustoffen zugestimmt werden, wenn die Materialien die Zuordnungswerte Z 1.1 der LAGA nicht übersteigen und darüberhinaus die Einbaukriterien der LAGA sowie der TR Boden eingehalten sind.
Hinweise zum Zulassungsverfahren und vertraglichen Auswirkungen bei der Verwendung von RCL-Materialien siehe ZTV „Zustand von Baustoffen und Bauteilen“

Weiterer Hinweis zu den Verdichtungsarbeiten (siehe auch einleitende Hinweise zum LV):
Bei sämtlichen Verdichtungsarbeiten, die im Rahmen der Maßnahme anfallen, ist auf den Einsatz von geeigneten Verdichtungsgeräten zu achten, so dass die Grenzwerte gemäß DIN 4150 zum Schutz von angrenzenden baulichen Anlagen eingehalten sind.

Entsprechende Kontrollmessungen sind nach Anweisung der städt. Bauüberwachung zu veranlassen und werden gesondert vergütet.
Bei entsprechenden Überschreitungen der Grenzwerte ist die Ausführung der Verdichtung abzuändern und den örtlichen Gegebenheiten anzupassen.

**1.5.10 Boden ausheben für Gräben BM-O bis BM-F1**
Gräben für Kanäle, Schächte und Bauwerke profilgerecht ab Oberkante Schwarzdecke ausheben, laden und verwerten.

Der verdrängte Boden - gem. Analytik der beigefügten Baugrunderkundung des  Büro
'Immig & Viehmann' vom
'09.04.2025'
  ist entsprechend den einschlägigen Vorschriften und gesetzlichen Vorgaben zu verwerten.
Der Auftragnehmer hat den geplanten Verwertungsweg vor Baubeginn  aufzuzeigen.
Die Gebühren der Abfallentsorgung  sind gem. der ZTV des AG in den EP einzurechnen.

Anmerkung:
Sollte die vom AN vorgesehene Annahmestelle die vom AG zur Verfügung gestellten Analysen auf Grund des Erstellungsdatums nicht anerkennen, sind zusätzliche Analysen durch den AN zu veranlassen. Die damit einhergehenden Kosten sind in die Aushubposition einzukalkulieren und werden nicht gesondert vergütet.

Abgerechnet wird nach den entsprechenden Abtragsprofilen. Die Verwertung ist über Lieferscheine der Annahmestelle nachzuweisen.

Abfallschlüsselnummer  17 05 04
Zuordnungswert nach EBV:
'BM-O* und BM-F1'
Zuordnungswert nach EBV BM-O*  Anteil ca.
'15'
%
Zuordnungswert nach EBV BM-F1  Anteil ca.
'85'
%

  Art des Bodens:
'GW, GI, GU, SW, SI, SE, SU, GE und GU'
  Schichten:
'1a, 1b, 1c,  2 und 3'
  Homogenbereich:
'LB1 und LB2'
  Aushubtiefe von ca.
'0,30 m' bis ca.
'4,60 m'

  Aushubbreite bis
'1,3 m'
Menge: 2500,000 m3

**1.5.20 Grabenaushub unter Grabensohle**
Nicht tragfähiger Boden in allen Tiefen unterhalb der Grabensohle ausbauen.

Der verdrängte Boden - gem. Analytik der beigefügten Baugrunderkundung des  Büro
'Immig & Viehmann' vom
'09.04.2025'
  ist entsprechend den einschlägigen Vorschriften und gesetzlichen Vorgaben zu entsorgen.
Der Auftragnehmer hat den geplanten Entsorgungsweg vor Baubeginn  aufzuzeigen.
Die Gebühren der Abfallentsorgung  sind gem. der ZTV des AG in den EP einzurechnen.

Anmerkung:
Sollte die vom AN vorgesehene Annahmestelle die vom AG zur Verfügung gestellten Analysen auf Grund des Erstellungsdatums nicht anerkennen, sind zusätzliche Analysen durch den AN zu veranlassen. Die damit einhergehenden Kosten sind in die Aushubposition einzukalkulieren und werden nicht gesondert vergütet.

Abgerechnet wird nach den entsprechenden Abtragsprofilen. Die Entsorgung ist über Lieferscheine der Annahmestelle nachzuweisen.
Abfallschlüsselnummer  17 05 04
Zuordnungswert nach EBV:
'BM-F1'

  Art des Bodens:
'GW, GI, GE und GU'
Schichten:
'3'
  Homogenbereich:
'LB1'
  Stärke des zusätzlichen Aushubes
'30' cm
  Aushubbreite bis
'1,3 m'
Menge: 50,000 m3

**1.5.30 Grabensohle verdichten**
Grabensohle des Kanals nach Aushub verdichten.
Menge: 700,000 m2

**1.5.40 Körnung liefern und einbauen**
Geeigneten Boden nach besonderer Anordnung des AG und den Forderungen der DIN EN 1610 liefern und unter Grabensohle zur Stabilisierung der Aushubsohle einbauen und verdichten.
Material: Lava oder gebrochenes Basaltmaterial.
Material: Körnung der Größe 63 bis 80 bzw. 80 bis 120 mm. Die Abrechnung erfolgt nach anerkannten Lieferscheinen.
Menge: 30,000 to

**1.5.50 Austauschboden Grabensohle liefern und einbauen**
Geeigneten Boden nach besonderer Anordnung des AG und den Forderungen der DIN EN 1610 und DWA-A 139 liefern, in Leitungsgraben (Austauschboden unter Grabensohle) einbauen und verdichten.
Bodenaushub und Entsorgung der Verdrängungsmassen wird über die Aushubposition vergütet.
Material:  Kiessand bzw. Lava oder gebrochenes Basaltmaterial.
Abgerechnet wird nach Abtragsprofil, abzüglich eventueller Teilfüllung.
Die Lieferung ist durch Wiegescheine zu belegen.
Menge: 50,000 m3

**1.5.60 Verdichtungsfähiges Füllmaterial Leitungszone**
Verdichtungsfähiges Füllmaterial nach DIN EN 1610 zur Verfüllung der Leitungszone liefern und einbauen.
Einbetten der Rohre bis 30 cm über Rohrscheitel.
Material:  Kiessand bzw. Lava oder gebrochenes Basaltmaterial.
Korngröße gem. DIN EN 1610 Punkt 5.2.1
Die Lieferung ist durch Wiegescheine zu belegen.
Abgerechnet wird nach Abtragsprofil, abzüglich eingebauter Leitung und eventueller Teilfüllung.
Menge: 500,000 m3

**1.5.70 Austauschboden Hauptverfüllung liefern und einbauen**
Geeigneten Boden nach besonderer Anordnung des AG und den Forderungen der DIN EN 1610 und DWA-A 139 liefern, in Leitungsgraben oberhalb der Leitungszone einbauen und verdichten.
Hauptgrabenverfüllung oberhalb der Leitungszone.
Bodenaushub und Entsorgung wird über die Aushubposition vergütet.
Material:  Kiessand bzw. Lava oder gebrochenes Basaltmaterial.
Abgerechnet wird nach Abtragsprofil, abzüglich eventueller Teilfüllung.
Die Lieferung ist durch Wiegescheine zu belegen.
Menge: 2000,000 m3

**1.5.80 Umgang mit Telekomleitungen**
Mehraufwendungen im Bereich von querenden Kabeln und Kabelpaketen der Telekommunikationsunternehmen im Grabenbereich

Hinweis:
Es sind alle im Nachfolgenden näher bezeichneten Erschwernisse, sowie ggf. erforderliche Handschachtung einzurechnen. Eine Handschachtung wird deshalb in der Position Suchgräben nicht gesondert abgerechnet oder vergütet.
Versorgungsleitungen die innerhalb einer Querschnittsfläche von max. 50 x 50 cm liegen, gelten als 1 Stück.
Die maximal zu berücksichtigende Abweichung von der Kanalachse beträgt 45°.

- Kabel/Kabelpakete nach Angaben der Netzbetreiber suchen; vorsichtig freilegen; für die Dauer der Kanalbauarbeiten sichern; im Zuge der Grabenverfüllung  mit Sand ummanteln
- Zulage für den Aushub ab Unterkante Kabel/Kabelpaket bis zur planmäßigen Grabentiefe
- Zulage für entsprechende Aufwendungen zur Herstellung, Unterhaltung und den Rückbau des Verbaus i. B. der Querung
- Zulage für die Herstellung des Auflagers im Bereich der Querung
- Zulage für den Rohreinbau im Bereich der Querung
- Zulage für die Rohrgrabenverfüllung  im Bereich der Querung
- Trassenband auslegen

Grabenbreite bis: 1,3 m
Grabentiefe bis: 5,0 m
Menge: 2,000 St

**1.5.90 Umgang mit ENM Leitungen**
Mehraufwendungen im Bereich von querenden Versorgungsleitungen bzw. Kabeln der ENM im Grabenbereich

Hinweis:
Es sind alle im Nachfolgenden näher bezeichneten Erschwernisse, sowie ggf. erforderliche Handschachtung einzurechnen. Eine Handschachtung wird deshalb in der Position Suchgräben nicht gesondert abgerechnet oder vergütet.
Versorgungsleitungen die innerhalb einer Querschnittsfläche von max. 50 x 50 cm liegen, gelten als 1 Stück.
Die maximal zu berücksichtigende Abweichung von der Kanalachse beträgt 45°.

- Versorgungsleitungen/Kabeln der ENM nach Angaben der Netzbetreiber suchen; vorsichtig freilegen; für die Dauer der Kanalbauarbeiten sichern; im Zuge der Grabenverfüllung  mit Sand ummanteln
- Zulage für den Aushub ab Unterkante Kabel/Kabelpaket bis zur planmäßigen Grabentiefe
- Zulage für entsprechende Aufwendungen zur Herstellung, Unterhaltung und den Rückbau des Verbaus i. B. der Querung
- Zulage für die Herstellung des Auflagers im Bereich der Querung
- Zulage für den Rohreinbau im Bereich der Querung
- Zulage für die Rohrgrabenverfüllung  im Bereich der Querung
- Trassenband auslegen

Grabenbreite bis: 1,3 m
Grabentiefe bis: 5,0 m
Menge: 5,000 St

#### 1.6 Verbauarbeiten

*Hinweis: Hinweis zu Verbauarbeiten*
Hinweis zu Verbauarbeiten
 ----------------------------------------------------
Alle Leistungen umfassen auch die Lieferung der dazugehörenden Stoffe und Bauteile einschl. Abladen und Lagern auf der Baustelle, wenn in der Leistungsbeschreibung nichts anderes vorgeschrieben ist. Bei Ausführung der Verbauarbeiten abschnittsweise ist die Zwischenlagerung der mehrfach zu verwendenden Materialien einzurechnen. Durch vorhandene Versorgungsleitungen oder sonstige Einbauten können im Grabenbereich großflächige Verbauelemente nur in Verbindung mit Kammerdielen, Spundbohlen oder klassischem Holzverbau eingesetzt werden. Für den Einbau der tragenden Verbauelemente wird bindend die Verwendung von Geräten vorgeschrieben, die einen geräusch- und erschütterungsarmen Einbau garantieren. Falls sich der AN für Verbauarbeiten mit Rammen entscheidet, sind Explosionsrammen ausgeschlossen. Schäden an Anlagen Dritter im Bereich der Verbauwände wie an Gebäuden, innen wie außen, Zäunen, Gartenmauern, Einfahrten etc., aufgrund vom Rammarbeiten, bzw. der gewählten Verbauart werden vom Auftraggeber nicht anerkannt. Die Kosten zur Beseitigung trägt der Auftragnehmer.
Eventuelles Umrüsten von Geräten auf ein anderes Verbausystem während der Verbauarbeiten ist einzurechnen. Wird z.B. bei Einsatz eines Elektrorüttlers mit Haltebagger und
Aggregat die Grenze dieser Einbauart erreicht, die Bohle bzw. der Träger sind noch nicht voll planmäßig niedergebracht, so ist ein anderes Einbaugerät zu wählen, z.B. ein hydraulisch betriebener Rüttler, oder nur auf Anweisung der Bauleitung, ein kompressorbetriebener Schnellschlaghammer etc. Die Gestellung der Geräte hierzu, sowie deren Vorhaltung, muss für die Baustellenabwicklung ohne Störung erfolgen. Kosten hierzu werden nicht gesondert vergütet. Unterbrechungen und Ausfallstunden der Rammung aufgrund von begründeten Anweisungen der Bauleitung, bei Kreuzungen vorhandener Leitungen oder Antreffen von Rammhindernissen werden nicht gesondert vergütet. Die Baustelleneinrichtung und Räumung für den Verbau ist in den Titel 1 "Baustelleneinrichtung, Verkehrsführung" einzurechnen. Sollten über der Straße hängende Beleuchtungskörper umgehängt werden oder müssen Ausleger von Lichtsignalanlagen entfernt oder in ihrer Lage verändert werden, hat sich der AN direkt an den zuständigen Energieträger bzw. Betreiber der Anlage zu wenden. Alle mit  der Umhängung oder Änderung einhergehenden Kosten, werden unmittelbar  zwischen dem Betreiber der Anlage und dem  AG verrechnet.
Erschwernisse beim Einbau der Rohre unterhalb der Steifen und Gurtungen, besonders in vorgenannten Verbaubereich, sind einzurechnen. Die statische Berechnung sowie die zugehörigen Konstruktionspläne sind vor Baubeginn der Verbauarbeiten in prüffähiger Form  vorzulegen. Alle Ausgangswerte für die statische Berechnung sind den "Bodenmechanischen Untersuchungen" zu entnehmen.
Schleppverbau wird nicht zugelassen.

**1.6.10 Verbau**
Verbau nach DIN 4124 in Kombination mit DIN 18303, lückenloser und kraftschlüssiger Verbau für Baugruben und Leitungsgraben im Absenkverfahren mittels randgestützten Verbauboxen nach DIN EN 13331.
Verbau ausführen und nach Herstellung der Einbauten mit dem Zufüllen fortschreitend zurückbauen.
Lichte Breite des Grabens/der Baugrube
'1,30' m
Tiefe: bis
'5,00' m
Menge: 4200,000 m2

**1.6.20 Zulage zum Verbau**
Zulage zum Verbau für alle Erschwernisse und Anpassungen des Verbaumaterials in Folge von Hindernissen (z.B. Verbau aus Einzeldielen oder Berliner Verbau; incl. Aussteifungen), die nicht durch Versorgungsleitungen entstehen.
Abgerechnet wird die tatsächliche Breite der Auswechslung ab OK Gelände bis Grabensohle.
Menge: 200,000 m2

**1.6.30 Kammerdielenverbau**
Verbau nach DIN 4124 in Kombination mit DIN 18303, lückenloser und kraftschlüssiger Verbau für Baugruben und Leitungsgräben entspr. statischen und konstruktiven Erfordernissen. Verbau ausführen und nach Herstellung der Einbauten mit dem Zufüllen fortschreitend zurückbauen.
Art des Verbaus:  Kammerdielenverbau.
Lichte Breite des Grabens/der Baugrube:
'bis 1,30' m
Grabentiefe:  bis
'5,00' m.
Menge: 150,000 m2

#### 1.7 Schächte und Bauwerke Kanal

*Hinweis: Höhenmäßiges Anpassen von Schachtabdeckungen*
Höhenmäßiges Anpassen von Schachtabdeckungen
----------------------------------------------------------------------
Das höhenmäßige Anpassen der Schachtabdeckung incl.  Auflagering an die Straßenoberfläche ist gem. DIN 19573 "Mörtel für Neubau und Sanierung von Entwässerungsanlagen außerhalb von Gebäuden" auszuführen.
Die verwendeten Schachtkopfmörtel müssen mind. die in Tabelle 13 der DIN 19573 genannten Mindestanforderungen erfüllen.
.

**1.7.10 Sauberkeitsschicht aus Beton C 8/10**
Sauberkeitsschicht aus Ortbeton C 8/10 unbewehrt,
Expositionsklasse:
'XO'

Dicke
'10' cm
Menge: 35,000 m2

**1.7.20 Schachtunterteil SU-M 1000 - KS1-KS11**
Schachtunterteil DIN EN 1917, DIN  4034-1, Typ
'2'

SU-M 1000
- mit angeformten Muffen für Anschlüsse bis DN 600,
mit im Zuge der Bauausführung separat aufzulegendem  Lastübertragungselement aus Elastomer, einschl. Steigbügel DIN 19555, Form B, Steigmaß: 250mm.
Ausführung: Edelstahlvollkern mit Kunststoffummantelung.
Berme und Gerinne geklinkert,
Zulauf aus :
'300 StzH'

Ablauf aus :
'300 StzH'
Menge: 11,000 St

**1.7.30 Schachtunterteil SU-M 1000 - Endschacht - KS12**
Schachtunterteil DIN EN 1917, DIN  4034-1, Typ
'2'

SU-M 1000
- mit angeformten Muffen für Anschlüsse bis DN 600,
mit im Zuge der Bauausführung separat aufzulegendem  Lastübertragungselement aus Elastomer, einschl. Steigbügel DIN 19555, Form B, Steigmaß: 250mm.
Ausführung: Edelstahlvollkern mit Kunststoffummantelung.
Berme und Gerinne geklinkert,
Ablauf aus :
'300 StzH'
Menge: 1,000 St

**1.7.40 Zulage für Abwinklung**
Zulage für Abwinklung im Schacht.
Menge: 2,000 St

**1.7.50 Schachtring mit Muffe SR-M 1000 x 500**
Schachtring mit Muffe DIN EN 1917 DIN 4034-1 Typ:
'2'

SR-M  1000 x 500
mit werkseitig integrierter Dichtung aus Elastomeren nach DIN EN 681-1 und DIN 4060 als Kompressionsdichtung zur Bauteilverbindung und im Zuge der Bauausführung separat aufzulegendem  Lastübertragungselement aus Elastomer, einschl. Steigbügel DIN 19555, Form B, Steigmaß: 250 mm.
Ausführung: Edelstahlvollkern mit Kunststoffummantelung.
Menge: 5,000 St

**1.7.60 Schachtring mit Muffe SR-M 1000 x 750**
Schachtring mit Muffe DIN EN 1917 DIN 4034-1 Typ:
'2'

SR-M  1000 x 750
mit werkseitig integrierter Dichtung aus Elastomeren nach DIN EN 681-1 und DIN 4060 als Kompressionsdichtung zur Bauteilverbindung und im Zuge der Bauausführung separat aufzulegendem  Lastübertragungselement aus Elastomer, einschl. Steigbügel DIN 19555, Form B, Steigmaß: 250 mm.
Ausführung: Edelstahlvollkern mit Kunststoffummantelung.
Menge: 10,000 St

**1.7.70 Schachtring mit Muffe SR-M 1000 x 1000**
Schachtring mit Muffe DIN EN 1917 DIN 4034-1 Typ:
'2'

SR-M  1000 x 1000
mit werkseitig integrierter Dichtung aus Elastomeren nach DIN EN 681-1 und DIN 4060 als Kompressionsdichtung zur Bauteilverbindung und im Zuge der Bauausführung separat aufzulegendem  Lastübertragungselement aus Elastomer, einschl. Steigbügel DIN 19555, Form B, Steigmaß: 250 mm.
Ausführung: Edelstahlvollkern mit Kunststoffummantelung.
Menge: 8,000 St

**1.7.80 Schachthals mit Muffe SH-M 1000/625 x 600**
Schachthals mit Muffe DIN EN 1917, DIN  4034-1 Typ:
'2'

SH-M 1000/625 x 600
mit werkseitig integrierter Dichtung aus Elastomeren nach DIN EN 681-1 und DIN 4060 als Kompressionsdichtung zur Bauteilverbindung
einschl. Steigbügel DIN 19555, Form B, Steigmaß: 250 mm. Ausführung: Edelstahlvollkern mit Kunststoffummantelung.
Menge: 6,000 St

**1.7.90 Schachthals mit Muffe SH-M 1000/625 x 850**
Schachthals mit Muffe DIN EN 1917, DIN  4034-1 Typ:
'2'

SH-M 1000/625 x 850
mit werkseitig integrierter Dichtung aus Elastomeren nach DIN EN 681-1 und DIN 4060 als Kompressionsdichtung zur Bauteilverbindung
einschl. Steigbügel DIN 19555, Form B, Steigmaß: 250 mm. Ausführung: Edelstahlvollkern mit Kunststoffummantelung.
Menge: 6,000 St

**1.7.100 Auflagering AR-V 625 x 60/80/100**
Auflagering DIN EN 1917, DIN  4034-1, Typ:
'2'

AR-V  625 x 60/80/100.
Menge: 26,000 St

**1.7.110 Selbstnivellierende Schachtabdeckung mit Be-Gu-Deckel**
Einwalzbare selbstnivellierende Schachtabdeckung Klasse D 400 Form C (mit dämpfender Einlage im Rahmen und Deckel) nach DIN 19584-1mit Lüftungsöffnungen incl. integrierter Aufnahmebuchse für eine Haltestange zum oberflächenbündigen Einbau in bituminöse Fahrbahnbeläge.
Lichte Weite mind. 600 mm,
Einbauhöhe von140 mm bis max. 230 mm.
Rahmen aus Gusseisen, hochziehbar, rund mit vier  innenliegenden Taschen zum Einhängen eines Schmutzfängers nach DIN 1221,  kompatibel zum Deckel DIN 19584, mit Adapterring aus Gusseisen oder Stahl, passend zu Schächten DIN  4034-1.
Deckel aus Gusseisen mit Beton, Gewicht ca. 90 kg.
Menge: 13,000 St

**1.7.120 Schmutzfänger DN 625**
Schmutzfänger DIN 1221 für Schachtabdeckungen.DN 625
Menge: 13,000 St

**1.7.130 Anschluss an best. Schacht Nr. 00840177 herstellen**
Bestehenden Schacht Nr. 000840177  im Anschlussbereich freilegen und die Schachtwand für den Anschluss fachgerecht anbohren.
Anschlussöffnung herstellen und anfallendes Bohrgut beseitigen.

Rohr DN 300 StzH fachgerecht in den bestehenden Schacht einbinden und mittels geeigneter Anschlussdichtung dauerhaft wasserdicht anschließen.
Einschlislich sämtliche Anpassungen am Gerinne etc..
Einschließlich aller erforderlichen Nebenarbeiten und Erschwernisse, insbesondere Freilegen, Anbohren, Herstellen und Abdichten der Anschlussöffnung.
Menge: 1,000 St

#### 1.8 Rohre und Formstücke

*Hinweis: Steinzeugrohre DIN EN 295 Hochlast Verbindungssystem C*

**1.8.10 Steinzeugrohre liefern und verlegen DN 300**
Steinzeugrohre nach DIN EN 295
Anforderungen:
- DN
'300'
- Tragfähigkeitsklasse
'240'

- innen und außen glasiert
- Verbindungssystem C
Verlegung/ Einbau nach DIN EN 1610/ DWA-A 139 auf vorh. Auflager in verbauten Gräben.
Menge: 530,000 m

**1.8.20 Zulage zum Steinzeugrohr für Abzweig 90 Grad**
Zulage zum Steinzeugrohr DIN EN 295 innen und außen glasiert
Verbindungs-System C
Formstück: Abzweig 90 Grad
Menge: 4,000 St

**1.8.30 Zulage zum Steinzeugrohr für Gelenkstück GZ**
Zulage zum Stzg.-Rohr DIN EN 295 innen und außen glasiert Tragfähigkeitsklasse:
'240'

Verbindungs-System:
'C'

Formstück: Gelenkstück für Zulauf GZ.
DN
'300'
Menge: 12,000 St

**1.8.40 Zulage zum Steinzeugrohr für Gelenkstück GA**
Zulage zum Stzg.-Rohr DIN EN 295 innen und außen glasiert Tragfähigkeitsklasse:
'240'

Verbindungs-System:
'C'

Formstück: Gelenkstück für Ablauf GA
DN
'300'
Menge: 11,000 St

**1.8.50 Passring für Steinzeugrohre DN 300**
Paßring (P-Ring) für Steinzeugrohre als Dichtelement für das Spitzende von abgeschnittenen Rohren, Verbindungssystem C, Steckmuffe K oder S
DN
'300'
Menge: 12,000 St

**1.8.60 Rohrauflager DIN EN 1610**
Rohrauflager DIN EN 1610 Bettung Typ 1, Bild 3, >10 cm /DWA- A 139, Bettung Typ 1,Bild 13 (a=10 cm + 1/10 DN) als Sand- oder Kies-Sandauflager herstellen.
Für Rohre DN
'300'

Auflagerwinkel:
'120'
Menge: 530,000 m

**1.8.70 Rohrschnitte herstellen innerhalb des Grabens DN 300**
Rohrschnitte herstellen innerhalb des Grabens.
Art der Rohre:
'StzH'

DN
'300'
Menge: 12,000 St

**1.8.80 Steinzeugverschlussteller**
Steinzeugverschlußteller einbauen DN
'150'
Menge: 4,000 St

#### 1.9 Tragschichten, Deckschichten, Borde und Rinnen

*Hinweis: Hinweis zu Schwarzdeckenpositionen/Asphaltarbeiten*
Hinweis für die Asphaltarbeiten:
-----------------------------------------
Nach dem Einbau der ungebundenen Tragschichten sind die vorhandenen Asphaltschichten um das Maß der Auflockerung der Randzonen gem. ZTV A-StB 12 zurückzunehmen.

Die Einbauten (Schächte, Abläufe) sind vor Verschmutzungen zu schützen.
Einbauten sind fachgerecht abzudecken und nach Asphalteinbau freizulegen, so dass ein Verschmutzen vermieden wird.
Versprünge in den Längsnähten, die eine einwandfreie Verdichtung verhindern, sind zu beseitigen.
Vor Beginn der Asphaltarbeiten hat der AN das Mischgut durch Eignungsprüfung nachzuweisen und vom AG genehmigen zu lassen.
Evtl. vom AG im Rahmen der technischen Vorschriften geforderte Änderung im Mischungsverhältnis berechtigen nicht zu Mehrforderungen.
Für die Lieferung und Einbau sind die einschlägigen Regelwerke in Ihrer zur Zeit gültigen Fassung bindend.
Für die Verklebung bit. Schichten dürfen nur unstabile kationische Bitumenemulsionen und lösungsmittelhaltige Bitumenemulsionen in Mengen zwischen 0,3 und 0,4 kg/m² verwendet werden.
Als Zuschlagsstoffe sind nur die Mineralien Basalt, Melphyr, Gabbro, Granit, Kalkstein, Quarzit und Diabas zugelassen.
Das bit. Mischgut muss auch im Sommer auf dem LKW abgedeckt transportiert werden damit Wärmeverluste oder Oxidation so gering wie möglich gehalten werden.
Die Einbautemperatur des Mischgutes muss bei der Asphalttragschicht und der Asphaltbinderschicht mindestens  120 C° betragen, bei der Asphaltbetondeckschicht mindestens 130 C°. Bei allen Schichten sollte die Temperatur 180 C° nicht überschreiten.
Werden diese Temperaturen unter- oder überschritten darf dieses Mischgut nicht eingebaut werden. Dies berechtigt nicht zu Mehrforderungen.
Die Mindestlufttemperatur für den Einbau von bit. Schichten muss eingehalten werden. Diese beträgt bei der Asphalttragschicht -3 C°, bei der Asphaltbinderschicht 0 C° und bei der Asphaltbetondeckschicht >= 3 cm, +5 C°. Bei Unterschreitung dieser Temperaturen wird ein Einbau der Schichten untersagt.
Bei maschinellen Einbau des bit. Mischgutes ist für die Aufweitungen und Einengungen Handeinbau in den jeweiligen Einheitspreis abgegolten.

**1.9.10 Schottertragschicht herstellen**
Schottertragschicht als Frostschutzschicht aus gebrochenen Mineralstoffen (Brechsand-Splitt-Schottergemisch), güteüberwacht nach TL Gestein - StB 04 und gem. den Anforderungen der ZTV Beton-StB 07, TL Beton-StB 07, ZTV Asphalt-StB 07, TL Asphalt-StB 07 sowie ZTV SoB-StB 04.
Einbau in Fahrbahn und Nebenflächen der Belastungsklassen gem. Regelquerschnitt.
Verdichtungsanforderung: Dpr>103 %, Ev2/Ev1 < 2,2
Körnung 0/32 bis 0/56 mm.
Toleranz zur profilgerechten Lage: +/- 2 cm.
Abgerechnet wird nach Auftragsprofilen.
Schichtdicke (verdichtet):
'33'
cm
Die Lieferung ist durch Wiegescheine zu belegen.
Menge: 240,000 m3

**1.9.20 Feinplanum herstellen**
Feinplanum nach ZTV E-StB 17 profilgerecht
herstellen einschl. verdichten des
Untergrundes.
Planum für Unterbau Tragdeckschicht
Toleranz zur profilgerechten Lage: +/- 2 cm
Menge: 700,000 m2

**1.9.30 Naht in Asphaltschichten herstellen**
StL-Nr. 23.113/907.93.01.99

Nähte in Asphaltbinderschicht, Asphalttragschicht und Asphaltdeckschicht herstellen.
Längs- und Quernähte.

Heiß aufzubringendes, polymermodifiziertes Bitumen auf die Naht volldeckend auftragen bzw. anspritzen.
Menge: 50 g/m je cm Schichtdicke.

Schichtdicke: 27–33 cm.
Menge: 1100,000 m

**1.9.40 Asphaltdeckschicht aus AC 11 DS herstellen**
Asphaltdeckschicht aus Asphaltbeton für Asphaltdeckschichten
AC 11 D S entsprechend den ZTV Asphalt-StB 07/13 herstellen.
In Verkehrsflächen der Belastungsklasse
'32'

Einbaudicke = 4 cm.
Bindemittel = 25/55-55.
Aufhellungsgestein = 20% Quarzit in der Groben Gesteinskörnung.
Fremdfüller = Kalksteinfüller Kategorie CC 90.
Grobe Gesteinskörnung = Kategorie PSV 53
Menge: 700,000 m2

**1.9.50 Asphaltbinderschicht AC 16 BS herstellen**
Asphaltbinder ZTV Asphalt-StB 07/13 in Schadenstellen, zur Profilregulierung und zum Angleichen bei Anschlüssen und Übergängen.
Mischgut. AC 16 B S
Einbaudicke = 8 cm.
Bindemittel: 25/55-55.
Menge: 700,000 m2

**1.9.60 Asphalttragdeckschicht aus AC 16 TS herstellen**
Asphalttragdeckschicht aus Asphalttragdeckschichtmischgut
AC 22 TS entsprechend den ZTV Asphalt-StB 07 herstellen. Zur Profilregulierung und zum Angleichen bei Anschlüssen, Schadenstellen und Übergängen aus gebrochenen Mineralstoffen
Einbaudicke = 15 cm.
Bindemittel = 50/70.
Aufhellungsgestein = 20% Quarzit in der Groben Gesteinskörnung.
Grobe Gesteinskörnung = Kategorie C 90/1, Feine
Gesteinskörnung = Fließkoeffizient Kategorie E CS 35
Mindestanteil 35 M.-v.H.
Fremdfüller = Kalksteinfüller Kategorie CC 90.
Menge: 700,000 m2

**1.9.70 Abstumpfungsmaßnahme durchführen LFK 1/3*Gestein wie Aufh. Menge 1 kg/m2**
Abstumpfungsmaßnahme zur Erhöhung der Anfangsgriffigkeit durch gleichmäßiges Aufbringen und Einwalzen von Abstreukörnung durchführen. Nicht gebundene Abstreukörnung aufnehmen und der Verwertung nach Wahl des AN zuführen.
Abstreukörnung = Lieferkörnung 1/3.
Aus Gestein wie Aufhellungsgestein in Asphaltdeckschicht.
Abstreumenge = 1 kg/m2.
Menge: 700,000 m2

**1.9.80 Rinne aus Betonpflastersteinen**
Pflasterstreifen als Randeinfassung oder Rinne aus Betonpflastersteinen. DIN 1338.
Pflasterbett aus Beton  C 16/20 X0,
Dicke
'15' cm.
Pflasterfugen mit Mörtel einschlämmen,
Flächen reinigen. Einschließlich Dehnungsfugenausbildung gem. DIN 18318
Anschlüsse an Einbauten und Begrenzungen sind einzurechnen.
Format :
'Rechteckrinnenpflaster 24x16x12 cm'

Anzahl der Pflasterzeilen :
'1'

Farbe :
'grau'

Steinmuster sind vorzulegen
Menge: 10,000 m

**1.9.90 Bordsteine aus Beton**
Bordsteine aus Beton DIN 483, einschichtig. Zuschlag aus gebrochenem Hartgestein als Hochbord/Flachbord verlegen einschl. Absenkungen.
Betonbettung mit Rückenstütze 15 cm. C 16/20, X0  Einschließlich Dehnungsfugenausbildung gem. DIN 18318. Abmessung:
'30*18'

Steinlänge:  1,00 m.
einschl. aller erforderlichen Schnitte.
Menge: 10,000 m

#### 1.10 Stundenlohnarbeiten

**1.10.10 Stundenlohnarbeiten Polier**
Stundenlohnarbeiten auf Anordnung des AG.
Angeboten wird ein Verrechnungssatz, der sämtliche Aufwendungen enthält.
Nacht-, Sonntags- und Feiertagsarbeit sind jedoch nicht eingerechnet.
Poliere, Schachtmeister oder dgl.
Menge: 3,000 h

**1.10.20 Stundenlohnarbeiten Baufachwerker LG 1**
Stundenlohnarbeiten auf Anordnung des AG.
Angeboten wird ein Verrechnungssatz, der sämtliche Aufwendungen enthält.
Zuschläge für Nacht-, Sonntags- und Feiertagsarbeit sind jedoch nicht eingerechnet.
Baufachwerker (Lohngruppe LG 1)
Menge: 10,000 h

**1.10.30 Stundenlohnarbeiten Bauwerker LG 1**
Stundenlohnarbeiten auf Anordnung des AG.
Angeboten wird ein Verrechnungssatz, der sämtliche Aufwendungen enthält.
Zuschläge für Nacht-, Sonntags- und Feiertagsarbeit sind jedoch nicht eingerechnet.
Bauwerker (Lohngruppe LG 1)
Menge: 10,000 h

**1.10.40 Stundenlohnarbeiten Bagger über 0,4 bis 1,0 m3**
Stundenlohnarbeiten auf Anordnung des AG.
Angeboten wird ein Verrechnungssatz, der sämtliche Aufwendungen für den Einsatz enthält, einschl. der Kosten für das Bedienungspersonal.
Abgerechnet wird nach tatsächlich geleisteten Arbeitsstunden.
Bagger über 0,4 bis 1,0 m3 Ladevolumen der Schaufel.
Menge: 3,000 h

**1.10.50 Stundenlohnarbeiten Bagger über 1,0 m3**
Stundenlohnarbeiten auf Anordnung des AG.
Angeboten wird ein Verrechnungssatz, der sämtliche Aufwendungen für den Einsatz enthält, einschl. der Kosten für das Bedienungspersonal.
Abgerechnet wird nach tatsächlich geleisteten Arbeitsstunden.
Bagger über 1,0 m3 Ladevolumen der Schaufel.
Menge: 3,000 h

**1.10.60 Stundenlohnarbeiten Frontlader luftbereift bis 75 kw**
Stundenlohnarbeiten auf Anordnung des AG.
Angeboten wird ein Verrechnungssatz, der sämtliche Aufwendungen für den Einsatz enthält, einschl. der Kosten für das Bedienungspersonal.
Abgerechnet wird nach tatsächlich geleisteten Arbeitsstunden.
Frontlader, luftbereift bis 75 kw.
Menge: 3,000 h

**1.10.70 Stundenlohnarbeiten Kompressor bis 10 m3/min**
Stundenlohnarbeiten auf Anordnung des AG
Angeboten wird ein Verrechnungssatz, der sämtliche Aufwendung zum Stemmen enthält, einschl. der Kosten für das
Bedienungspersonal.
Abgerechnet wird nach tatsächlich geleisteten Arbeitsstunden.
Kompressor bis 10 m3/min.
Menge: 3,000 h

**1.10.80 Stundenlohnarbeiten Bohr- und Abbruchhammer bis 20 kg**
Stundenlohnarbeiten auf Anordnung des AG
Angeboten wird ein Verrechnungssatz, der sämtliche Aufwendungen für den Einsatz enthält, einschl. der Kosten für das Bedienungspersonal.
Abgerechnet wird nach tatsächlich geleisteten Arbeitsstunden.
Bohr- und Abbruchhammer bis 20 kg.
Menge: 3,000 h

**1.10.90 Stundenlohnarbeiten LKW über 5 bis 12 t**
Stundenlohnarbeiten auf Anordnung des AG.
Angeboten wird ein Verrechnungssatz, der sämtliche Aufwendungen für den Einsatz enthält, einschl. der Kosten für den Fahrer.
Abgerechnet wird nach tatsächlich geleisteten Arbeitsstunden.
LKW über 5 bis 12 t Nutzlast.
Menge: 3,000 h

**1.10.100 Stundenlohnarbeiten LKW über 12 t**
Stundenlohnarbeiten auf Anordnung des AG.
Angeboten wird ein Verrechnungssatz, der sämtliche Aufwendungen für den Einsatz enthält, einschl. der Kosten für den Fahrer.
Abgerechnet wird nach tatsächlich geleisteten Arbeitsstunden.
LKW über 12 t Nutzlast.
Menge: 3,000 h

**1.10.110 Stundenlohnarbeiten Kleintransporter**
Stundenlohnarbeiten auf Anordnung des AG.
Angeboten wird ein Verrechnungssatz, der sämtliche Aufwendungen für den Einsatz enthält, einschl. der Kosten für den Fahrer.
Abgerechnet wird nach tatsächlich geleisteten Arbeitsstunden.
Kleintransporter ca. 1,5 t Nutzlast.
Menge: 3,000 h

#### 1.11 Nachweise und Überprüfungen

*Hinweis: Hinweis zu den Positionen "Nachweise und Überprüfungen"*
Leistungen aus diesem Titel "Nachweise und Überprüfungen" sind nicht im Formblatt 233 "Nachunternehmerleistungen" aufzuführen.

**1.11.10 Dichtheitsprüfungen-Schacht KS1**
Schacht-Dichtheitsprüfung nach DIN EN 1610 in Verbindung mit DWA-A 139 aus Beton, DN
'1000'
mit Zu- und Ablauf und ggf. seitlichem Zulauf.
Einschl. aller erforderlichen Geräte (Absperrelemente incl. Sicherungen)
Wasserhaltung auf-/abbauen und betreiben Verfahren W, Wasser liefern und schadlos beseitigen.
Zulauf: DN
'300'
Ablauf: DN
'300'
Tiefe: bis
'4,37' m
Es handelt sich um den Schacht mit der Nummer
'KS1'
Menge: 1,000 St

**1.11.20 Dichtheitsprüfungen-Schacht KS2**
Schacht-Dichtheitsprüfung nach DIN EN 1610 in Verbindung mit DWA-A 139 aus Beton, DN
'1000'
mit Zu- und Ablauf und ggf. seitlichem Zulauf.
Einschl. aller erforderlichen Geräte (Absperrelemente incl. Sicherungen)
Wasserhaltung auf-/abbauen und betreiben Verfahren W, Wasser liefern und schadlos beseitigen.
Zulauf: DN
'300'
Ablauf: DN
'300'
Tiefe: bis
'4,34' m
Es handelt sich um den Schacht mit der Nummer
'KS2'
Menge: 1,000 St

**1.11.30 Dichtheitsprüfungen-Schacht KS3**
Schacht-Dichtheitsprüfung nach DIN EN 1610 in Verbindung mit DWA-A 139 aus Beton, DN
'1000'
mit Zu- und Ablauf und ggf. seitlichem Zulauf.
Einschl. aller erforderlichen Geräte (Absperrelemente incl. Sicherungen)
Wasserhaltung auf-/abbauen und betreiben Verfahren W, Wasser liefern und schadlos beseitigen.
Zulauf: DN
'300'
Ablauf: DN
'300'
Tiefe: bis
'4,17' m
Es handelt sich um den Schacht mit der Nummer
'KS3'
Menge: 1,000 St

**1.11.40 Dichtheitsprüfungen-Schacht KS4**
Schacht-Dichtheitsprüfung nach DIN EN 1610 in Verbindung mit DWA-A 139 aus Beton, DN
'1000'
mit Zu- und Ablauf und ggf. seitlichem Zulauf.
Einschl. aller erforderlichen Geräte (Absperrelemente incl. Sicherungen)
Wasserhaltung auf-/abbauen und betreiben Verfahren W, Wasser liefern und schadlos beseitigen.
Zulauf: DN
'300'
Ablauf: DN
'300'
Tiefe: bis
'4' m
Es handelt sich um den Schacht mit der Nummer
'KS4'
Menge: 1,000 St

**1.11.50 Dichtheitsprüfungen-Schacht KS5**
Schacht-Dichtheitsprüfung nach DIN EN 1610 in Verbindung mit DWA-A 139 aus Beton, DN
'1000'
mit Zu- und Ablauf und ggf. seitlichem Zulauf.
Einschl. aller erforderlichen Geräte (Absperrelemente incl. Sicherungen)
Wasserhaltung auf-/abbauen und betreiben Verfahren W, Wasser liefern und schadlos beseitigen.
Zulauf: DN
'300'
Ablauf: DN
'300'
Tiefe: bis
'3,84' m
Es handelt sich um den Schacht mit der Nummer
'KS5'
Menge: 1,000 St

**1.11.60 Dichtheitsprüfungen-Schacht KS6**
Schacht-Dichtheitsprüfung nach DIN EN 1610 in Verbindung mit DWA-A 139 aus Beton, DN
'1000'
mit Zu- und Ablauf und ggf. seitlichem Zulauf.
Einschl. aller erforderlichen Geräte (Absperrelemente incl. Sicherungen)
Wasserhaltung auf-/abbauen und betreiben Verfahren W, Wasser liefern und schadlos beseitigen.
Zulauf: DN
'300'
Ablauf: DN
'300'
Tiefe: bis
'3,63' m
Es handelt sich um den Schacht mit der Nummer
'KS6'
Menge: 1,000 St

**1.11.70 Dichtheitsprüfungen-Schacht KS7**
Schacht-Dichtheitsprüfung nach DIN EN 1610 in Verbindung mit DWA-A 139 aus Beton, DN
'1000'
mit Zu- und Ablauf und ggf. seitlichem Zulauf.
Einschl. aller erforderlichen Geräte (Absperrelemente incl. Sicherungen)
Wasserhaltung auf-/abbauen und betreiben Verfahren W, Wasser liefern und schadlos beseitigen.
Zulauf: DN
'300'
Ablauf: DN
'300'
Tiefe: bis
'3,42' m
Es handelt sich um den Schacht mit der Nummer
'KS7'
Menge: 1,000 St

**1.11.80 Dichtheitsprüfungen-Schacht KS8**
Schacht-Dichtheitsprüfung nach DIN EN 1610 in Verbindung mit DWA-A 139 aus Beton, DN
'1000'
mit Zu- und Ablauf und ggf. seitlichem Zulauf.
Einschl. aller erforderlichen Geräte (Absperrelemente incl. Sicherungen)
Wasserhaltung auf-/abbauen und betreiben Verfahren W, Wasser liefern und schadlos beseitigen.
Zulauf: DN
'300'
Ablauf: DN
'300'
Tiefe: bis
'3,3' m
Es handelt sich um den Schacht mit der Nummer
'KS8'
Menge: 1,000 St

**1.11.90 Dichtheitsprüfungen-Schacht KS9**
Schacht-Dichtheitsprüfung nach DIN EN 1610 in Verbindung mit DWA-A 139 aus Beton, DN
'1000'
mit Zu- und Ablauf und ggf. seitlichem Zulauf.
Einschl. aller erforderlichen Geräte (Absperrelemente incl. Sicherungen)
Wasserhaltung auf-/abbauen und betreiben Verfahren W, Wasser liefern und schadlos beseitigen.
Zulauf: DN
'300'
Ablauf: DN
'300'
Tiefe: bis
'3,16' m
Es handelt sich um den Schacht mit der Nummer
'KS9'
Menge: 1,000 St

**1.11.100 Dichtheitsprüfungen-Schacht KS10**
Schacht-Dichtheitsprüfung nach DIN EN 1610 in Verbindung mit DWA-A 139 aus Beton, DN
'1000'
mit Zu- und Ablauf und ggf. seitlichem Zulauf.
Einschl. aller erforderlichen Geräte (Absperrelemente incl. Sicherungen)
Wasserhaltung auf-/abbauen und betreiben Verfahren W, Wasser liefern und schadlos beseitigen.
Zulauf: DN
'300'
Ablauf: DN
'300'
Tiefe: bis
'2,98' m
Es handelt sich um den Schacht mit der Nummer
'KS10'
Menge: 1,000 St

**1.11.110 Dichtheitsprüfungen-Schacht KS11**
Schacht-Dichtheitsprüfung nach DIN EN 1610 in Verbindung mit DWA-A 139 aus Beton, DN
'1000'
mit Zu- und Ablauf und ggf. seitlichem Zulauf.
Einschl. aller erforderlichen Geräte (Absperrelemente incl. Sicherungen)
Wasserhaltung auf-/abbauen und betreiben Verfahren W, Wasser liefern und schadlos beseitigen.
Zulauf: DN
'300'
Ablauf: DN
'300'
Tiefe: bis
'2,79' m
Es handelt sich um den Schacht mit der Nummer
'KS11'
Menge: 1,000 St

**1.11.120 Dichtheitsprüfungen-Schacht KS12**
Schacht-Dichtheitsprüfung nach DIN EN 1610 in Verbindung mit DWA-A 139 aus Beton, DN
'1000'
mit Zu- und Ablauf und ggf. seitlichem Zulauf.
Einschl. aller erforderlichen Geräte (Absperrelemente incl. Sicherungen)
Wasserhaltung auf-/abbauen und betreiben Verfahren W, Wasser liefern und schadlos beseitigen.
Zulauf: DN
'Kein Zulauf'
Ablauf: DN
'300'
Tiefe: bis
'2,58' m
Es handelt sich um den Schacht mit der Nummer
'KS12'
Menge: 1,000 St

**1.11.130 Muffendruckprüfungen-Rohre**
Prüfung aller Verbindungen (Muffenprüfung)  auf Dichtheit nach DIN EN 1610 Absatz 13.2 in Verbindung mit DWA-A 139  mit Luftüberdruck.
Verfahren LD bis DN 900
Verfahren LC ab DN 1000
Rohrwerkstoff:
DN: 300 STZH

Anforderungen:

- Angabe der technischen Daten des Packers
- Oberirdische Nullmessung
- Referenzmessung des Druckabfalls an drei optisch dichten Rohrstücken
- Einhaltung der Beruhigungszeit
- Zul. Druckabfall und Prüfzeiten gem. Tabelle 3
- Tabellarische Zusammenstellung aller Ergebnisse einschl. Unterschrift des verantwortlichen Prüfers.
- Prüfverfahren mit negativem Druck werden nicht zugelassen
Menge: 530,000 m

#### 1.12 Hausanschlussleitungen

*Hinweis: Hinweis zu den Anschlussleitungen--------------------------------*
Hinweis zu den Anschlussleitungen

Anschlussleitungen sind Kanäle vom öffentlichen Straßenkanal bis zur Grundstücksgrenze und werden bis zur Grenze erneuert bzw. hergestellt.
Die Hausanschlussleitungen sind im Zuge der Herstellung des Hauptkanals im ersten Abschnitt so weit in Richtung Straßenmitte herzustellen, dass für die Herstellung der eigentlichen Hausanschlussleitungen keine zusätzlichen Verkehrsphasen und Verkehrssicherungseinrichtungen erforderlich werden. Alle hiermit verbundenen Mehraufwendungen sind in den Titel "Hausanschlussleitungen" einzurechnen und werden nicht zusätzlich vergütet.

Jeder Anschluss ist separat abzurechnen. Zur Dokumentation zu den Aufmaßen je Anschluss 2 Bilder beizufügen aus denen die verwendeten Rohre, Formstücke und Verbindungselemente
zu erkennen sind. Sämtliche Leistungen sind mit Bilder zu dokumentieren.

Bei einer Trennkanalisation ist für den Schmutzwasseranschluss die Farbe Braun, für den Regenwasseranschluss die Farbe Blau für die Anschlussleitungen zu wählen.

Bei einer Mischwasserkanalisation ist die Farbe Braun für den Hauptanschluss zu wählen. Wenn Regenfallrohre bei einem solchen Kanalsystem einen eigenen Anschluss im Hauptkanal erhalten, ist die Farbe der Anschlussleitung in der Farbe Blau auszuführen, um diesen bei einer Kamerabefahrung eindeutig zuordnen zu können.

Fehlende Positionen die zur Ausführung benötigt werden sind im Gesamtleistungsverzeichniss enthalten und werden über dieses abgerechnet.
Die BE wird anteilig über die Anzahl der Hausanschlüsse abgerechnet.

**1.12.10 Einrichten, Vorhalten und Räumen der Baustelle**
*** Pauschalposition
Einrichten, Vorhalten und Räumen der Baustelle für sämtliche zusätzlich zum Hauptkanal-LV in der Leistungsbeschreibung aufgeführten Leistungen.
Menge: 1,000 psch

**1.12.20 Hausanschluss einmessen und dokumentieren**
Abzweig/Anbohrung, Bögen und Rohrende/Umbindung nach Lage & Tiefe auf Grenzpunkte oder neue Schächte einmessen.
Es sind den Aufmaßen je Anschluss 2 Bilder beizufügen aus denen die verwendeten Rohre, Formstücke und Verbindungselemente zu erkennen sind.
Menge: 4,000 St

**1.12.30 Grabenabsturzsicherung**
Grabenabsturzsicherung (Baken, Schutzzaun, Warnleuchten) für die Absicherung der Kanalhausanschlussgräben und der Baugruben gegen Abstürzen von Personen aufstellen, vorhalten, warten, umsetzen entsprechend Baufortschritt und beseitigen.
Länge der Hausanschlüsse: 4,00m - 6,00m
Menge: 4,000 St

**1.12.40 Fußgängerhilfsbrücke über Hausanschlussgraben**
Graben im Bereich eines Fußweges mit behelfsmäßigem Fußweg als Fußgängerhilfsbrücke für die uneingeschränkte Nutzbarkeit des Fußweges abdecken,
für die Dauer der Kanalhausanschlussverlegung vorhalten, warten und zurückbauen entsprechend Baufortschritt. Mittels Foto zu belegen.
Schutzgeländer beidseitig mit Handlauf.
Nutzbreite: 1,50 m, Länge: 3,00 m
Fußgängerhilfsbrücken bleiben im Eigentum des AN.
Menge: 4,000 St

**1.12.50 Straßenhilfsbrücke über Hausanschlussgraben**
Straßenhilfsbrücke aus Stahlverlegeplatten für öffentlichen Verkehr in Fahrbahnhöhe aufstellen, vorhalten, warten, und zurückbauen entsprechend Baufortschritt.
Ausführung nach Wahl des AN mit
Schutzgeländer. Für Brückenklasse 300 DIN 1072.
Nutzbreite: bis 3,00 m.
Länge:  bis 5,00  m.
Verlegeplatten bleiben im Eigentum des AN.
Menge: 4,000 St

*Hinweis: Hinweis zur Kampfmittelsondierung*
Umfang der ausgeschriebenen Leistungen - Kampfmittelsondierung
---------------------------------------------------------------------------

Zur Sicherstellung der Kampfmittelfreiheit ist der Kanalgraben weitestgehend mittels Bohrlochsondierungen zu überprüfen.

Die Kampfmittelsondierungen ist für die 4 Anschlussleitungen zusammenhängend auszuführen.

Die erforderlichen Leistungen umfassen die Beantragung der für die Sondierung erforderlichen verkehrsrechtlichen Genehmigungen, die dazugehörigen Sicherungsmaßnahmen, die Einrichtung und Räumung der jeweiligen Arbeitsbereiche, die Durchführung der Bohrlochsondierungen einschließlich der erforderlichen Bohrungen sowie die Dokumentation und Vorlage der Untersuchungsergebnisse.

Die für die Durchführung erforderlichen Geräte und das Personal sind vorzuhalten.

Werden Verdachtspunkte festgestellt, sind die erforderlichen Nachuntersuchungen und weiteren Maßnahmen nach Abstimmung mit dem Auftraggeber und den zuständigen Stellen durchzuführen.

Die Einzelheiten und technischen Anforderungen sind den hierfür vorgesehenen Leistungspositionen des Leistungsverzeichnisses zu entnehmen

**1.12.60 Baustelle einrichten**
Baustelle einrichten
Baustelle für die baubegleitende Durchführung einer
abschnittsweisen Kampfmittelsondierung und ggf. dessen
Nachuntersuchungen einrichten.
Alle für die Untersuchungen erforderlichen Geräte,
Werkzeuge und Betriebsmittel zur Baustelle fördern und
für die Dauer der Untersuchungsarbeiten betriebsbereit
vorhalten und unterhalten.
An- u. Abmelden der Arbeiten bei den zuständigen
Behörden in Rheinland-Pfalz gem. §14 Sprengstoffgesetz.
Einrichten der Baustelle für den Berich Hauptkanal / Fritz-Ludwig-Straße.
Menge: 1,000 Stck

**1.12.70 Baustelle räumen**
Baustelle räumen
Räumen der Baustelleneinrichtung nach Abschluß der
Kampfmittelsondierung und ggf. dessen
Nachuntersuchungen.
Alle für die Untersuchungen erforderlichen Geräte,
Werkzeuge und Betriebsmittel räumen.
Räumen der Baustelle für Fritz-Ludwig-Straße
Menge: 1,000 Stck

**1.12.80 Tagessatz Nachuntersuchung der Verdachtspunkte**
Tagessatz Nachuntersuchung der Verdachtspunkte
Nachuntersuchung von ferromagnetischen Anomalien im
Anschluss an die ausgewerteten Bohrlochsondierungen.
Nachuntersuchung innerhalb der Bauabschnitte nach
Rückbau des bituminösen Oberbaus.
Erarbeitung und Durchführung von
Sicherheitsvorkehrungen für das Freilegen der
Verdachtspunkte.

Öffnen von Verdachtspunkte mit und ohne Verbau.
Bereits eingemessene Verdachtspunkte von Hand oder mit
Bagger aufgraben, verifizeiren und bereinigen.

Die Beräumung muss durch einen fachkundigen Feuerwerker
nach § 20 SprengG sowie einem Munitionsräumarbeiter als
auch einen in der Kampfmittelräumung erfahrenen
Baggerfahrer durchgeführt werden. Die Kampfmittel
werden ausschließlich durch den KMRD abgeholt.

Unterbau, Boden oder Aufbruchgut der Aufgrabungen
lagenweise wieder einbauen und verdichten.

Die Abrechnung erfolgt unabhängig von der Anzahl der
untersuchten Anomalien/Verdachtspunkte oder Räumung von
Objekten, sondern anhand der tatsächlich benötigten
Arbeitsszeit ohne Arbeitsunterbrechung, für sämtliche
Aufwendungen an Gerät, Betriebsmittel und Personal. Der
Tagessatz entspricht 8,0 Stunden Arbeitszeit. Leistung
inkl. An- u. Abfahrt.
Menge: 1,000 Tag

**1.12.90 Stundensatz Nachuntersuchung der Verdachtspunkte**
Stundensatz Nachuntersuchung der Verdachtspunkte
Nachuntersuchung von ferromagnetischen Anomalien im
Anschluss an die ausgewerteten Bohrlochsondierungen.
Nachuntersuchung innerhalb aller Bauphasen

Erarbeitung und Durchführung von
Sicherheitsvorkehrungen für das Freilegen der
Verdachtspunkte.

Öffnen von Verdachtspunkte mit und ohne Verbau.
Bereits eingemessene Verdachtspunkte von Hand oder mit
Bagger aufgraben, verifizeiren und bereinigen.

Die Beräumung muss durch einen fachkundigen Feuerwerker
nach § 20 SprengG sowie einem Munitionsräumarbeiter als
auch einen in der Kampfmittelräumung erfahrenen
Baggerfahrer durchgeführt werden. Die Kampfmittel
werden ausschließlich durch den KMRD abgeholt.

Unterbau, Boden oder Aufbruchgut der Aufgrabungen
lagenweise wieder einbauen und verdichten.

Die Abrechnung erfolgt unabhängig von der Anzahl der
untersuchten Anomalien/Verdachtspunkte oder Räumung von
Objekten, sondern anhand der tatsächlich benötigten
Arbeitsszeit ohne Arbeitsunterbrechung, für sämtliche
Aufwendungen an Gerät, Betriebsmittel und Personal.
Leistung inkl. An- u. Abfahrt.

Hinweis und Abrechnungsbasis:
Mehr als 4 Stunden gelten als 1 Tag.
Menge: 4,000 Std

**1.12.100 An- und Abfahrt splitterfluggeschützter Bagger**
An- und Abfahrt splitterfluggeschützter Bagger
An- und Abfahrt eines vor Splitterflug geschützten
Bagger für die Nachuntersuchung der ferromagnetischen
Anomalien auf der Baustelle.
Sämtliche Transportkosten inbegriffen.
Menge: 1,000 St

**1.12.110 Tagessatz splitterfluggeschützter Bagger**
Tagessatz splitterfluggeschützter Bagger
Nachuntersuchung von ferromagnetischen Anomalien mit
Hilfe eines vor Splitterflug geschützten Baggers im
Anschluss an die ausgewerteten Bohrlochsondierungen.

Für die Baggerarbeiten wird ein geschulter
Geräteführer, welcher in der Kampfmittelräumung
erfahrenen und fachkundig ist, vorausgesetzt. Der
tageweise Baggereinsatz erfolgt abschnittsweise für
alle Bauphasen.

Die Abrechnung erfolgt unabhängig von der Anzahl der
untersuchten Anomalien/Verdachtspunkte oder Räumung von
Objekten, sondern anhand der tatsächlich benötigten
Arbeitsszeit ohne Arbeitsunterbrechung, für sämtliche
Aufwendungen an Gerät, Betriebsmittel und Personal. Der
Tagessatz entspricht 8,0 Stunden Arbeitszeit.
Menge: 1,000 Tag

**1.12.120 Stundensatz splitterfluggeschützter Bagger**
Stundensatz splitterfluggeschützter Bagger
Nachuntersuchung von ferromagnetischen Anomalien mit
Hilfe eines vor Splitterflug geschützten Baggers im
Anschluss an die ausgewerteten Bohrlochsondierungen.

Für die Baggerarbeiten wird ein geschulter
Geräteführer, welcher in der Kampfmittelräumung
erfahrenen und fachkundig ist, vorausgesetzt. Der
stundenweise Baggereinsatz erfolgt abschnittsweise für
alle Bauphasen.

Die Abrechnung erfolgt unabhängig von der Anzahl der
untersuchten Anomalien/Verdachtspunkte oder Räumung von
Objekten, sondern anhand der tatsächlich benötigten
Arbeitsszeit ohne Arbeitsunterbrechung, für sämtliche
Aufwendungen an Gerät, Betriebsmittel und Personal.

Hinweis und Abrechnungsbasis:
Mehr als 4 Stunden gelten als 1 Tag.
Menge: 4,000 Std

**1.12.130 Technische Bearbeitung**
Technische Bearbeitung Kampfmittelsondierungen
Technische Bearbeitung der Bohrlochsondierung

Leistungsumfang
- Koordinierung aller Tiefensondierungen, einschl.
Abruf des
Kampfmittelbeseitigungsdienstes.
- Abstecken und Markieren aller für die
Tiefensondierungen
erforderlichen Bohrungen in der Örtlichkeit.
- Einholen aller erforderlichen Leitungsauskünfte
- Erstellen der Abschlußdokumentation
- Kampfmittelfreiheit ist zu bestätigen
Menge: 1,000 St

**1.12.140 Bohrlochsondierung durchführen Elektromagnetik*Baugr.n.Unterl.AG Tiefe bis 4,50 m***
Bohrlochsondierung nach Unterlagen des AG innerhalb der
Räumstelle durchführen. Bohrloch in Etappen herstellen
und verrohren. Verrohrung nach Abschluss der Sondierung
vollständig ziehen und von der Baustelle entfernen.
Sondierung auswerten, bewerten und Ergebnisse dokumentieren. Die Dokumentation ist dem AG zu übergeben.
Umsetzen der Bohreinrichtung von Bohransatzpunkt zu
Bohransatzpunkt innerhalb der Räumstelle wird nicht gesondert vergütet. Abgerechnet wird die Sondiertiefe bis
zum Freigabehorizont am jeweiligen Bohransatzpunkt.
Durchbohren befestigter Oberflächen und von Hindernissen wird gesondert vergütet.
Sondierverfahren = Elektromagnetik.
Baugrund = nach Unterlagen des AG.
Freigabehorizont unter Geländeoberfläche bis 4,50 m.
Bohrgut 'im Baufeld lagern'
Menge: 100,000 m

**1.12.150 Zulage zu den Bohrungen für Durchbohren der vorhandenen Asphaltschichten/Bituminöse Oberflächenbefestigung**
Zulage zu den Bohrungen für Durchbohren der vorhandenen Asphaltschichten/Bituminöse Oberflächenbefestigung aus Asphalt bis 33 cm Dicke.
Menge: 25,000 St

**1.12.160 Zulage Durchbohrung von Hindernissen**
Zulage zu den Bohrungen für Durchbohren von Hindernissen aus Beton/Stahlbeton bis 25 cm Dicke.
Menge: 1,000 St

**1.12.170 Zulage Durchbohrung von Hindernissen**
Zulage zu den Bohrungen für Durchbohren von Hindernissen aus Beton/Stahlbeton bis 50 cm Dicke.
Menge: 1,000 St

**1.12.180 Zulage Durchbohrung von Hindernissen**
Zulage zu den Bohrungen für Durchbohren von Hindernissen aus Mauerwerk bis 25 cm Dicke.
Menge: 1,000 St

**1.12.190 Zulage Durchbohrung von Hindernissen**
Zulage zu den Bohrungen für Durchbohren von Hindernissen aus Mauerwerk bis 50 cm Dicke.
Menge: 1,000 St

*Hinweis: Erdarbeiten------------------------------------------------------------*

*Hinweis: Hinweis zu den Erdarbeiten*
Hinweis zu den Erdarbeiten
-------------------------------------------------------------------------------
Beim Aushub von Böden in Bereichen von belasteten Straßenoberlächen mit belastetem Unterbau ist besonders darauf zu achten, dass bei Nachschachtungsarbeiten keine belasteten Teile mit unbelasteten Material vermischt werden. Verunreinigungen von unbelasteten Böden, die auf unsachge-mäße Behandlung und Durchführung der Erd- und Aushubarbeiten zurückzuführen sind, gehen zu Lasten des AN und werden  n i c h t  durch den AG übernommen. Um einen kraftschlüssigen Verbau der Baugruben und Leitungsgräben zu erzielen, ist die vorh. Schwarzdecke entsprechend den vorgegebenen Grabenbreiten der Stadtentwässerung anzuschneiden und aufzunehmen. Nach dem Einbau der ungebundenen Tragschichten sind die vorhandenen Asphaltschichten um das Maß der Auflockerung der Randzonen gem. ZTV A-StB 12 zurückzunehmen.
Der AG veranlasst, wenn erforderlich,  die Entnahme und Analyse von Bodenproben und übernimmt auch die hieraus resultierenden Kosten, wenn sich im Zuge der Erdarbeiten Abweichungen zu den Erkenntnissen des vorliegenden Baugrundgutachtens ergeben. Die Verwendung von Recyclingbaustoffen wird im Bereich der Wasserschutzzonen I und II nicht zugelassen.
In der Wasserschutzzone III A kann der Verwendung von güteüberwachten Recyclingbaustoffen zugestimmt werden, wenn die Materialien die Zuordnungswerte Z 1.1 der LAGA nicht übersteigen und darüberhinaus die Einbaukriterien der LAGA sowie der TR Boden eingehalten sind.
Hinweise zum Zulassungsverfahren und vertraglichen Auswirkungen bei der Verwendung von RCL-Materialien siehe ZTV „Zustand von Baustoffen und Bauteilen“
Technische Vorbemerkungen zur mechanischen Bodenverbesserung:
Die im bestehenden Altkanalgraben/im Bereich der Kanaltrasse anstehenden Böden der Verdichtbarkeitsklassen V2 und V3 sind im natürlichen Zustand nicht zum Wiedereinbau als Kanalgrabenverfüllung geeignet. Der Baugrunduntersuchungs- bericht des Büro Immig und Viehmann von 30.04.2020 wird zur Verfügung gestellt und wird Vertragsbestandteil.
Die mechanische Bodenverbesserung sieht die Aufwertung der im Kanalgraben anstehenden Böden zu einem tragfähigen, gut verdichteten Erdbaustoff vor. Die Aufwertung erfolgt durch das gezielte und dosierte Zumischen von Stützkorn aus geeigneten Materialien. Die bodenmechanische Aufbereitung des gem. LAGA als Z0 und >Z2 eingestuften Materials ist von einem zertifizierten Entsorgungsfachbetrieb nach § 52 KrW/AbtG durchzuführen. Der Erdbaustoff ist güteüberwacht herzustellen. Ein Konzept zur Durchführung der mechanischen Aufbereitung ist dem AG mind. 10 Arbeitstage vor Baubeginn zur Prüfung und Zustimmung vorzulegen.
Bodenmechanische Anforderungen: Verformungsmodul Ev2>45 MN/m2, Ev2/Ev1<2,2, Proctordichte Dpr>97 %, Wasserdurchlässigkeitsbeiwert kf<1x10E-6 m/s bei Dpr>97 %
Umwelttechnische Anforderungen: LAGA Z0 und >Z2.

Hinweis zu den Verdichtungsarbeiten:
Bei sämtlichen Verdichtungsarbeiten, die im Rahmen der Maßnahme anfallen, ist auf den Einsatz von geeigneten Verdichtungsgeräten zu achten, so dass die Grenzwerte gemäß DIN 4150 zum Schutz von angrenzenden baulichen Anlagen eingehalten sind.

Entsprechende Kontrollmessungen sind nach Anweisung der städt. Bauüberwachung zu veranlassen und werden gesondert vergütet.
Bei entsprechenden Überschreitungen der Grenzwerte ist die Ausführung der Verdichtung abzuändern und den örtlichen Gegebenheiten anzupassen.
Hierfür erfolgt keine gesonderte Vergütung.

*Hinweis: Hinweis zu Verbauarbeiten*
Hinweis zu Verbauarbeiten
 ----------------------------------------------------
Die Verbauart kann vom AN eigenständig gewählt werden. Alle Leistungen umfassen auch die Lieferung der dazugehörenden Stoffe und Bauteile einschl. Abladen und Lagern auf der Baustelle, wenn in der Leistungsbeschreibung nichts anderes vorgeschrieben ist. Bei Ausführung der Verbauarbeiten abschnittsweise ist die Zwischenlagerung der mehrfach zu
verwendenden Materialien einzurechnen. Durch vorhandene Versorgungsleitungen oder sonstige Einbauten können im Grabenbereich großflächige Verbauelemente nur in Verbindung mit Kammerdielen, Spundbohlen oder klassischem Holzverbau eingesetzt werden. Für den Einbau der tragenden Verbauelemente wird bindend die Verwendung von Geräten vorgeschrieben, die einen geräusch- und erschütterungsarmen Einbau garantieren. Falls sich der AN für Verbauarbeiten mit Rammen entscheidet sind Explosionsrammen ausgeschlossen. Schäden an Anlagen Dritter im Bereich der Verbauwände wie an Gebäuden, innen wie außen, Zäunen, Gartenmauern, Einfahrten etc., aufgrund vom Rammarbeiten, bzw. der gewählten Verbauart werden vom Auftraggeber nicht anerkannt. Die Kosten zur Beseitigung trägt der Auftragnehmer.
Eventuelles Umrüsten von Geräten auf ein anderes Verbausystem während der Verbauarbeiten ist einzurechnen. Wird z.B. bei Einsatz eines Elektrorüttlers mit Haltebagger und
Aggregat die Grenze dieser Einbauart erreicht, die Bohle bzw. der Träger sind noch nicht voll planmäßig niedergebracht, so ist ein anderes Einbaugerät zu wählen, z.B. ein hydraulisch betriebener Rüttler, oder nur auf Anweisung der Bauleitung, ein kompressorbetriebener Schnellschlaghammer etc. Die Gestellung der Geräte hierzu, sowie deren Vorhaltung, muss für die Baustellenabwicklung ohne Störung erfolgen. Kosten hierzu
werden nicht gesondert vergütet. Unterbrechungen
und Ausfallstunden der Rammung aufgrund von begründeten
Anweisungen der Bauleitung, bei Kreuzungen vorhandener Leitungen oder Antreffen von Rammhindernissen werden nicht gesondert vergütet. Die Baustelleneinrichtung und Räumung für den Verbau ist in den Titel 1 "Baustelleneinrichtung, Verkehrsführung" einzurechnen. Sollten über der Straße hängende Beleuchtungskörper umgehängt werden oder müssen
Ausleger von Lichtsignalanlagen entfernt oder in ihrer Lage verändert werden, hat sich der AN direkt an den zuständigen Energieträger zu wenden. Kosten der Umhängung oder Änderung werden nicht gesondert vergütet. Erschwernisse beim Einbau der Rohre unterhalb der Steifen und Gurtungen, besonders in vorgenannten Verbaubereich, sind einzurechnen.
Die statische Berechnung sowie die zugehörigen Konstruktionspläne sind vor Baubeginn der Verbauarbeiten geprüft zur Genehmigung vorzulegen. Alle Ausgangswerte für die statische Berechnung sind den "Bodenmechanischen Untersuchungen" zu entnehmen, siehe beigefügte CD.
Schleppverbau wird nicht zugelassen.

**1.12.200 Bit. Oberbau anschneiden, bis 35cm**
Bit. Oberbau anschneiden bzw. nachschneiden (Rückschnitt) mit Fugenschneidgerät.
Restdicke trennen nach Wahl des AN.
Gesamtdicke bis
'35' cm.
Menge: 40,000 m

**1.12.210 Bit. Befestigung aufnehmen, bis 35cm**
Bit. Befestigung aufbrechen, aufnehmen und abtransportieren.
Dicke der Asphaltbefestigung bis 35cm.
Aufbruch ist entsprechend den einschlägigen Vorschriften und gesetzlichen Vorgaben zu entsorgen.
Abrechnung als Zulage zum Aushub.
Menge: 24,000 m2

**1.12.220 Boden ausheben für Gräben BM-O bis BM-F1**
Gräben für Kanäle, Schächte und Bauwerke profilgerecht ab Geländeoberfläche/Schwarzdecke ausheben, laden und verwerten.

Der verdrängte Boden - gem. Analytik der beigefügten Baugrunderkundung des  Büro
'Immig & Viehmann' vom
'09.04.2025'
  ist entsprechend den einschlägigen Vorschriften und gesetzlichen Vorgaben zu verwerten.
Der Auftragnehmer hat den geplanten Verwertungsweg vor Baubeginn  aufzuzeigen.
Die Gebühren der Abfallentsorgung  sind gem. der ZTV des AG in den EP einzurechnen.

Anmerkung:
Sollte die vom AN vorgesehene Annahmestelle die vom AG zur Verfügung gestellten Analysen auf Grund des Erstellungsdatums nicht anerkennen, sind zusätzliche Analysen durch den AN zu veranlassen. Die damit einhergehenden Kosten sind in die Aushubposition einzukalkulieren und werden nicht gesondert vergütet.

Abgerechnet wird nach den entsprechenden Abtragsprofilen. Die Verwertung ist über Lieferscheine der Annahmestelle nachzuweisen.

Abfallschlüsselnummer  17 05 04
Zuordnungswert nach EBV:
'BM-O* und BM-F1'
Zuordnungswert nach EBV BM-O*  Anteil ca.
'15'
%
Zuordnungswert nach EBV BM-F1  Anteil ca.
'85'
%

  Art des Bodens:
'GW, GI, GU, SW, SI, SE, SU, GE und GU'
  Schichten:
'1a, 1b, 1c,  2 und 3'
  Homogenbereich:
'LB1 und LB2'
  Aushubtiefe von ca.
'0,30 m' bis ca.
'4,60 m'

  Aushubbreite bis
'1,2 m'
Menge: 90,000 m3

**1.12.230 Verbau nach DIN 4124**
Verbau nach DIN 4124 in Kombination mit DIN 18303, lückenloser und kraftschlüssiger Verbau für Baugruben und Leitungsgraben im Absenkverfahren mittels randgestützten Verbauboxen nach DIN EN 13331.
Verbau ausführen und nach Herstellung der Einbauten mit dem Zufüllen fortschreitend zurückbauen.
Lichte Breite des Grabens/ der Baugrube: 1,20m
Tiefe: von 2,50m bis 3,50m
Menge: 150,000 m2

**1.12.240 Boden ausheben für Suchgräben**
Boden ausheben für Suchgräben.
Aushub seitlich lagern, wiedereinbauen, verfüllen und verdichten.
Menge: 5,000 m3

**1.12.250 Boden ausheben unter Grabensohle**
Nicht tragfähiger Boden in allen Tiefen unterhalb der Grabensohle ausbauen.

Der verdrängte Boden - gem. Analytik der beigefügten Baugrunderkundung des  Büro
'Immig & Viehmann' vom
'09.04.2025'
  ist entsprechend den einschlägigen Vorschriften und gesetzlichen Vorgaben zu entsorgen.
Der Auftragnehmer hat den geplanten Entsorgungsweg vor Baubeginn  aufzuzeigen.
Die Gebühren der Abfallentsorgung  sind gem. der ZTV des AG in den EP einzurechnen.

Anmerkung:
Sollte die vom AN vorgesehene Annahmestelle die vom AG zur Verfügung gestellten Analysen auf Grund des Erstellungsdatums nicht anerkennen, sind zusätzliche Analysen durch den AN zu veranlassen. Die damit einhergehenden Kosten sind in die Aushubposition einzukalkulieren und werden nicht gesondert vergütet.

Abgerechnet wird nach den entsprechenden Abtragsprofilen. Die Entsorgung ist über Lieferscheine der Annahmestelle nachzuweisen.
Abfallschlüsselnummer  17 05 04
Zuordnungswert nach EBV:
'BM-F1'

  Art des Bodens:
'GW, GI, GE und GU'
Schichten:
'3'
  Homogenbereich:
'LB1'
  Stärke des zusätzlichen Aushubes
'30' cm
  Aushubbreite bis
'1,2 m'
Menge: 10,000 m3

**1.12.260 Zulage zum Aushub, für Hindernis**
Zulage zum Aushub für Hindernis aus Mauerwerk,
Beton, Stahlbeton.
Menge: 10,000 m3

**1.12.270 Zulage zum Aushub, Abbruch Kanal**
Zulage zum Aushub für Abbruch eines Entwässerungskanals
aus Rohren DN 150 - 200
Menge: 1,000 m

**1.12.280 Umgang mit Telekomleitungen - quer**
Mehraufwendungen im Bereich von querenden Kabeln und Kabelpaketen der Telekommunikationsunternehmen im Grabenbereich

Hinweis:
Es sind alle im Nachfolgenden näher bezeichneten Erschwernisse, sowie ggf. erforderliche Handschachtung einzurechnen. Eine Handschachtung wird deshalb in der Position Suchgräben nicht gesondert abgerechnet oder vergütet.
Versorgungsleitungen die innerhalb einer Querschnittsfläche von max. 50 x 50 cm liegen, gelten als 1 Stück.
Die maximal zu berücksichtigende Abweichung von der Kanalachse beträgt 45°.

- Kabel/Kabelpakete nach Angaben der Netzbetreiber suchen; vorsichtig freilegen; für die Dauer der Kanalbauarbeiten sichern; im Zuge der Grabenverfüllung  mit Sand ummanteln
- Zulage für den Aushub ab Unterkante Kabel/Kabelpaket bis zur planmäßigen Grabentiefe
- Zulage für entsprechende Aufwendungen zur Herstellung, Unterhaltung und den Rückbau des Verbaus i. B. der Querung
- Zulage für die Herstellung des Auflagers im Bereich der Querung
- Zulage für den Rohreinbau im Bereich der Querung
- Zulage für die Rohrgrabenverfüllung  im Bereich der Querung
- Trassenband auslegen

Grabenbreite bis: 1,2 m
Grabentiefe bis: 3,5 m
Menge: 4,000 St

**1.12.290 Umgang mit ENM Leitungen - quer**
Mehraufwendungen im Bereich von querenden Versorgungsleitungen bzw. Kabeln der ENM im Grabenbereich

Hinweis:
Es sind alle im Nachfolgenden näher bezeichneten Erschwernisse, sowie ggf. erforderliche Handschachtung einzurechnen. Eine Handschachtung wird deshalb in der Position Suchgräben nicht gesondert abgerechnet oder vergütet.
Versorgungsleitungen die innerhalb einer Querschnittsfläche von max. 50 x 50 cm liegen, gelten als 1 Stück.
Die maximal zu berücksichtigende Abweichung von der Kanalachse beträgt 45°.

- Versorgungsleitungen/Kabeln der ENM nach Angaben der Netzbetreiber suchen; vorsichtig freilegen; für die Dauer der Kanalbauarbeiten sichern; im Zuge der Grabenverfüllung  mit Sand ummanteln
- Zulage für den Aushub ab Unterkante Kabel/Kabelpaket bis zur planmäßigen Grabentiefe
- Zulage für entsprechende Aufwendungen zur Herstellung, Unterhaltung und den Rückbau des Verbaus i. B. der Querung
- Zulage für die Herstellung des Auflagers im Bereich der Querung
- Zulage für den Rohreinbau im Bereich der Querung
- Zulage für die Rohrgrabenverfüllung  im Bereich der Querung
- Trassenband auslegen

Grabenbreite bis: 1,2 m
Grabentiefe bis: 3,5 m
Menge: 4,000 St

**1.12.300 Umgang mit Telekomleitungen - längs**
Mehraufwendungen im Bereich von längsverlaufenden Kabeln und Kabelpaketen der Telekommunikationsunternehmen im Grabenbereich

Hinweis:
Es sind alle im Nachfolgenden näher bezeichneten Erschwernisse, sowie ggf. erforderliche Handschachtung einzurechnen. Eine Handschachtung wird deshalb in der Position Suchgräben nicht gesondert abgerechnet oder vergütet.
Versorgungsleitungen die innerhalb einer Querschnittsfläche von max. 50 x 50 cm liegen, gelten als 1 Stück.
Die maximal zu berücksichtigende Abweichung von der Kanalachse beträgt zwischen 45° und 90°.

- Kabel/Kabelpakete nach Angaben der Netzbetreiber suchen; vorsichtig freilegen; für die Dauer der Kanalbauarbeiten sichern; im Zuge der Grabenverfüllung  mit Sand ummanteln
- Zulage für den Aushub ab Unterkante Kabel/Kabelpaket bis zur planmäßigen Grabentiefe
- Zulage für entsprechende Aufwendungen zur Herstellung, Unterhaltung und den Rückbau des Verbaus i. B. der Querung
- Zulage für die Herstellung des Auflagers im Bereich der Querung
- Zulage für den Rohreinbau im Bereich der Querung
- Zulage für die Rohrgrabenverfüllung  im Bereich der Querung
- Trassenband auslegen

Grabenbreite bis: 1,2 m
Grabentiefe bis: 3,5 m
Menge: 5,000 m

**1.12.310 Umgang mit ENM Leitungen - längs**
Mehraufwendungen im Bereich von längsverlaufenden Versorgungsleitungen bzw. Kabeln der ENM im Grabenbereich

Hinweis:
Es sind alle im Nachfolgenden näher bezeichneten Erschwernisse, sowie ggf. erforderliche Handschachtung einzurechnen. Eine Handschachtung wird deshalb in der Position Suchgräben nicht gesondert abgerechnet oder vergütet.
Versorgungsleitungen die innerhalb einer Querschnittsfläche von max. 50 x 50 cm liegen, gelten als 1 Stück.
Die maximal zu berücksichtigende Abweichung von der Kanalachse beträgt zwischen 45° und 90°.

- Versorgungsleitungen/Kabeln der ENM nach Angaben der Netzbetreiber suchen; vorsichtig freilegen; für die Dauer der Kanalbauarbeiten sichern; im Zuge der Grabenverfüllung  mit Sand ummanteln
- Zulage für den Aushub ab Unterkante Kabel/Kabelpaket bis zur planmäßigen Grabentiefe
- Zulage für entsprechende Aufwendungen zur Herstellung, Unterhaltung und den Rückbau des Verbaus i. B. der Querung
- Zulage für die Herstellung des Auflagers im Bereich der Querung
- Zulage für den Rohreinbau im Bereich der Querung
- Zulage für die Rohrgrabenverfüllung  im Bereich der Querung
- Trassenband auslegen

Grabenbreite bis: 1,2 m
Grabentiefe bis: 3,5 m
Menge: 5,000 m

**1.12.320 Trassenband auslegen**
Trassenband bauseits beigestellt über Versorgungs- leitungen/Kabel auslegen.
Menge: 25,000 m

**1.12.330 Rohrleitung zur Weiterverlegung freilegen**
Rohrleitungen zur Weiterverlegung freilegen. Zulage zu den Aushubpositionen, wenn Hausanschluss- und Straßenablaufleitungen durch den Bauablauf in 2 Abschnitten hergestellt werden müssen.
Die Pos. beinhaltet die Erschwernisse für Sicherung, Aushub und Freilegung der bereits verlegten Rohrleitungen
aus Rohren DN 150 bis DN 200.
Menge: 4,000 St

**1.12.340 Untergrabung herstellen**
Hausanschlussleitungen bis DN 250 unter bestehendem kreuzendem Hauptkanal, Fundamenten,
Mauern oder der seitlichen verbauten Grabenwand von min. 0,50m bis max. 1,50 m untergrabend verlegen.
Der angebotene Einheitspreis enthält alle Erschwernisse
die beim Aushub, Verbau, Rohrverlegung und
Wiederverlegung anfallen.
Menge: 8,000 St

*Hinweis: Rohrleitung------------------------------------------------------------*

**1.12.350 Anschlussleitungen aus PVC-U SN 10 DN 160**
Anschlussleitung verlegen, Hochlast-Kanalrohr, wandverstärkt aus PVC-U SN 10 vollwandig, nicht kerngeschäumt,
nach DIN EN 1401-1. Ringsteifigkeit SN: >10 KN/m2.
Mit Steckmuffe und ML-Sicherheitsdichtsystem
nach DIN V19534, höhen- und fluchtgerecht auf
vorhandenes Auflager in vorhandene Gräben
für Anschlusskanäle verlegen.
Farbe: braun
Verlegetiefe bis 4,50 m
DN: 160
Einschl. aller Rohrschnitte.
Menge: 28,000 m

**1.12.360 Zulage zum PVC-U-Rohr für KGUSM Steinzeugmuffe DN 160**
Zulage zum PVC-U-Rohr für KGUSM Steinzeugmuffe DN 160
Zulage für Formstücke zu Anschlussleitung verlegen.
KGUSM für Übergang von Steinzeug-Abzweig auf PVC-U-Rohr, wandverstärkt.
SN:
'10'

DN:
'160'
Menge: 4,000 St

**1.12.370 Zulage zum PVC-U-Rohr für Bögen DN 160, braun**
Zulage für Formstücke zu Anschlussleitung verlegen.
Bögen KGB passend zu den Rohren
PVC_U. wandverstärkt.
Bögen in allen Gradzahlen.
Farbe: braun
SN:  10
DN:  160
Menge: 12,000 St

**1.12.380 Zulage Überschiebemuffe DN 160, braun**
Zulage für Formstücke zu Anschlussleitung verlegen.
Überschiebmuffe KGU passend zu den
Rohren PVC-U, wandverstärkt.
Farbe: braun
SN:
'10'

DN
'160'
Menge: 8,000 St

**1.12.390 Rohrauflager für Rohr PVC**
Rohrauflager DIN EN 1610 Bettung Typ 1,
siehe ATV-Arbeitsblatt A 139, Bild  3 (a=10 cm + 1/5 DN, mind. 15 cm)
Sand/Kiesauflager für PVC-U DN 100 bis Rohre DN 200
Auflagerwinkel: 90 Grad
Menge: 28,000 m

**1.12.400 Nachträgliches anbohren eines Stzg-Rohres**
Nachträgliches Anbohren eines Stzg.-Rohres und Einbau
eines Anschlussstutzens für Stzg.-Rohre.
Dichtung mittels Bohrring (B-Ring).
DN des Hauptrohres
'300'

DN des Stutzens
'160'
Menge: 1,000 St

**1.12.410 Sicherungsbeton C 12/15**
Beton C12/15; X0 zu Sicherung
Der Nachweis erfolgt durch Lieferschein.
Menge: 1,000 m3

*Hinweis: Verfüllung--------------------------------------------------------------*

**1.12.420 Verdichtungsfähiges Füllmaterial liefern und einbauen**
Verdichtungsfähiges Füllmaterial nach DIN EN 1610 zur Verfüllung der Leitungszone liefern und einbauen.
Einbetten der Rohre bis 30 cm über Rohrscheitel.
Material:  Kiessand bzw. Lava oder gebrochenes Basaltmaterial.
Korngröße gem. DIN EN 1610 Punkt 5.2.1
Die Lieferung ist durch Wiegescheine zu belegen.
Abgerechnet wird nach Abtragsprofil, abzüglich eingebauter Leitung und eventueller Teilfüllung.
Menge: 13,000 m3

**1.12.430 Austauschboden liefern und einbauen**
Geeigneten Boden nach besonderer Anordnung des AG und den Forderungen der DIN EN 1610 und DWA-A 139 liefern, in Leitungsgraben oberhalb der Leitungszone einbauen und verdichten.
Hauptgrabenverfüllung oberhalb der Leitungszone.
Bodenaushub und Entsorgung wird über die Aushubposition vergütet.
Material:  Kiessand bzw. Lava oder gebrochenes Basaltmaterial.
Abgerechnet wird nach Abtragsprofil, abzüglich eventueller Teilfüllung.
Die Lieferung ist durch Wiegescheine zu belegen.
Menge: 60,000 m3

**1.12.440 Bodenaustausch unter Grabensohle**
Bodenaustausch unter Grabensohle
Geeigneten Boden nach DIN EN 1610 liefern und unter Auflagersohle einbauen und verdichten. Schichtstärke nach der Verdichtung 30 cm.
Material: Körnung der Größe 0 bis 64 mm.
Die Abrechnung erfolgt nach anerkannten Lieferscheinen.
Menge: 10,000 m3

**1.12.450 Schottertragschicht für Zwischeneinbau Bereich bit. Oberbau**
Schottertragschicht für den zwischenzeitlichen Einbau bis OK Fahrbahn zur Aufrechterhaltung des Anliegerverkehrs.
Einzurechnen sind im einzelnen Lieferung,
Einbau und Rückbau der Schottertragschicht in der Stärke des herzustellenden bituminösen Oberbaus, Herstellung des Feinplanums der Schottertragschicht nach erfolgtem Rückbau.
Das Material der Schottertragschicht darf nur dann weiterverwendet werden, wenn keine Verunreinigungen eingebracht werden.
Menge: 30,000 m2

**1.12.460 Schottertragschicht herstellen**
Schottertragschicht als Frostschutzschicht aus gebrochenen Mineralstoffen (Brechsand-Splitt-Schottergemisch), güteüberwacht nach TL Gestein - StB 04 und gem. den Anforderungen der ZTV Beton-StB 07, TL Beton-StB 07, ZTV Asphalt-StB 07, TL Asphalt-StB 07 sowie ZTV SoB-StB 04.
Einbau in Fahrbahn und Nebenflächen der Belastungsklassen gem. Regelquerschnitt.
Verdichtungsanforderung: Dpr>103 %, Ev2/Ev1 < 2,2
Körnung 0/32 bis 0/56 mm.
Toleranz zur profilgerechten Lage: +/- 2 cm.
Abgerechnet wird nach Auftragsprofilen.
Schichtdicke (verdichtet):
'33'
cm
Die Lieferung ist durch Wiegescheine zu belegen.
Menge: 10,000 m3

**1.12.470 Planum herstellen**
Planum nach ZTVE - StB 09 profilgerecht herstellen einschl. verdichten auf der Frostschutzschicht bzw. der Schottertragschicht.
Die Standfestigkeit ist im Rahmen der Eigenüberwachung nachzuweisen.
Geforderter Tragfähigkeitswert im LP- Versuch: 120 MPa/m²
Menge: 30,000 m2

**1.12.480 Asphaltdeckschicht aus AC 11 DS herstellen**
Asphaltdeckschicht aus Asphaltbeton für Asphaltdeckschichten
AC 11 D S entsprechend den ZTV Asphalt-StB 07/13 herstellen.
In Verkehrsflächen der Belastungsklasse
'32'

Einbaudicke = 4 cm.
Bindemittel = 25/55-55.
Aufhellungsgestein = 20% Quarzit in der Groben Gesteinskörnung.
Fremdfüller = Kalksteinfüller Kategorie CC 90.
Grobe Gesteinskörnung = Kategorie PSV 53
Menge: 24,000 m2

**1.12.490 Asphaltbinderschicht AC 16 BS herstellen**
Asphaltbinder ZTV Asphalt-StB 07/13 in Schadenstellen, zur Profilregulierung und zum Angleichen bei Anschlüssen und Übergängen.
Mischgut. AC 16 B S
Einbaudicke = 8 cm.
Bindemittel: 25/55-55.
Menge: 24,000 m2

**1.12.500 Asphalttragdeckschicht aus AC 16 TS herstellen**
Asphalttragdeckschicht aus Asphalttragdeckschichtmischgut
AC 22 TS entsprechend den ZTV Asphalt-StB 07 herstellen. Zur Profilregulierung und zum Angleichen bei Anschlüssen, Schadenstellen und Übergängen aus gebrochenen Mineralstoffen
Einbaudicke = 15 cm.
Bindemittel = 50/70.
Aufhellungsgestein = 20% Quarzit in der Groben Gesteinskörnung.
Grobe Gesteinskörnung = Kategorie C 90/1, Feine
Gesteinskörnung = Fließkoeffizient Kategorie E CS 35
Mindestanteil 35 M.-v.H.
Fremdfüller = Kalksteinfüller Kategorie CC 90.
Menge: 24,000 m2

**1.12.510 Abstumpfungsmaßnahme durchführen LFK 1/3*Gestein wie Aufh. Menge 1 kg/m2**
Abstumpfungsmaßnahme zur Erhöhung der Anfangsgriffigkeit durch gleichmäßiges Aufbringen und Einwalzen von Abstreukörnung durchführen. Nicht gebundene Abstreukörnung aufnehmen und der Verwertung nach Wahl des AN zuführen.
Abstreukörnung = Lieferkörnung 1/3.
Aus Gestein wie Aufhellungsgestein in Asphaltdeckschicht.
Abstreumenge = 1 kg/m2.
Menge: 24,000 m2

**1.12.520 Bordsteine aufbrechen**
Bordsteine aufbrechen und aufnehmen einschl. Unterbeton und
Rückenstütze. Zur Wiederverwendung säubern und seitlich lagern. Nicht mehr verwendbare Stoffe werden Eigentum des AN und sind zu beseitigen.
Abmessung:
'8*20'

Steinlänge:  1,00 m
Menge: 8,000 m

**1.12.530 Bordsteine aufbrechen**
Bordsteine aufbrechen und aufnehmen einschl. Unterbeton und
Rückenstütze. Zur Wiederverwendung säubern und seitlich lagern. Nicht mehr verwendbare Stoffe werden Eigentum des AN und sind zu beseitigen.
Abmessung:
'12/15*25'

Steinlänge:  1,00 m
Menge: 8,000 m

**1.12.540 Bordsteine aufbrechen**
Bordsteine aufbrechen und aufnehmen einschl. Unterbeton und
Rückenstütze. Zur Wiederverwendung säubern und seitlich lagern. Nicht mehr verwendbare Stoffe werden Eigentum des AN und sind zu beseitigen.
Abmessung:
'15*22'

Steinlänge:  1,00 m
Menge: 2,000 m

**1.12.550 Bordsteine auf der Baustelle lagernd einbauen**
Borde auf der Baustelle lagernd als Tiefborde verlegen. Betonbettung C 16/20, X0 Mit Rückenstütze.
Fugenausbildung gem. DIN 18318
Abmessung:
'8*20'

Steinlänge:  1,00 m
einschl. aller erforderlichen Schnitte.
Menge: 8,000 m

**1.12.560 Bordsteine auf der Baustelle lagernd einbauen**
Borde auf der Baustelle lagernd als Hochborde verlegen. Betonbettung C 16/20, X0 Mit Rückenstütze.
Fugenausbildung gem. DIN 18318
Abmessung:
'12/15*25'

Steinlänge:  1,00 m
einschl. aller erforderlichen Schnitte.
Menge: 8,000 m

**1.12.570 Bordsteine auf der Baustelle lagernd einbauen**
Borde auf der Baustelle lagernd als Rundborde verlegen. Betonbettung C 16/20, X0 Mit Rückenstütze.
Fugenausbildung gem. DIN 18318
Abmessung:
'15*22'

Steinlänge:  1,00 m
einschl. aller erforderlichen Schnitte.
Menge: 2,000 m

**1.12.580 Bordsteine aus Beton**
Bordsteine aus Beton DIN 483, einschichtig. Zuschlag aus
gebrochenem Hartgestein als Tiefbord verlegen einschl. Absenkungen.
Betonbettung mit Rückenstütze 15 cm. C 16/20, X0
Fugenausbildung gem. DIN 18318
Abmessung:
'8*20'

Steinlänge:  1,00 m
einschl. aller erforderlichen Schnitte.
Menge: 2,000 m

**1.12.590 Bordsteine aus Beton**
Bordsteine aus Beton DIN 483, einschichtig. Zuschlag aus
gebrochenem Hartgestein als Hochbord/Flachbord verlegen einschl. Absenkungen.
Betonbettung mit Rückenstütze 15 cm. C 16/20, X0
Fugenausbildung gem. DIN 18318
Abmessung:
'12/15*25'

Steinlänge:  1,00 m
einschl. aller erforderlichen Schnitte.
Menge: 2,000 m

**1.12.600 Pflaster aufnehmen**
Pflaster aufnehmen
Pflaster aufnehmen, in Sand verlegt. Zur Wiederverwendung säubern und seitlich lagern. Nicht verwendbare Stoffe werden Eigentum des AN und sind zu beseitien.
Art des Pflaster: SF-Verbundsteinpflaster
Pflasterstärke: '10' cm
Menge: 5,000 m2

**1.12.610 Pflaster auf der Baustelle lagernd einbauen**
Seitlich gelagertes Pflaster aufnehmen und entsprechend der ursprünglichen Ausführung wiedereinbauen. Pflasterbett mit Basaltsand einschlämmen.
Art des Pflasters: SF-Verbundsteinpflaster
Pflasterstärke: 10cm
Menge: 5,000 m2

**1.12.620 Rinnenplatten aufbrechen und aufnehmen**
Rinnenplatten aufbrechen und aufnehmen einschl. Unterbeton. Zur Wiederverwendung säubern und seitlich lagern. Nicht mehr verwendbare Stoffe werden Eigentum des AN und sind zu beseitigen.
Rinnenplatten: 15 * 25 cm
Anzahl der Plattenzeilen: 1
Menge: 4,800 m

**1.12.630 Rinnenplatten auf der Baustelle lagernd einbauen**
Seitlich gelagerte Rinnenplatten aufnehmen und entsprechend der ursprünglichen Ausführung wiedereinbauen. Pflasterbett aus Beton C 16/20 X0.
Fugen mit Mörtel einschlämmen, Flächen reinigen.
Dehnungsfugenausbildung gem. DIN 18318
Anschlüsse an Einbauten und Begrenzungen sind einzurechnen.
Art der Rinnenplatten: 15 * 25 cm
Anzahl der Plattenzeilen: 1
Menge: 4,800 m

**1.12.640 Dichtheitsprüfung Anschlussleitungen vom Hauptkanal**
Dichtheitsprüfung  Anschlussleitungen vom Hauptkanal
Dichtheitsprüfung  einer Anschlussleitung nach DIN EN 1610 in Verbindung mit DWA A 139 mit Luft (Verfahren LC oder LD) oder mit Wasser. Während der Prüfung ist ein Druckschreiber anzuschließen. Der Prüfvorgang sowie die Ergebnisse sind zu protokollieren und dem AG vom Prüfer unterschrieben zu übergeben.
Die Prüfung erfolgt vom Hauptkanal aus.
Dimension Hauptkanal:
DN 300 bis DN 400, Haltungslänge bis 60,00 m.
Dimension Anschlussleitung:
DN 150 bis DN 200, mit Einzellängen bis zu 12,00 m
In die Position sind die Ab- und Abfahrten, das Bedienpersonal, alle Umrüst- und Umsetzarbeiten, sowie sämtliche Nebenarbeiten, Geräte und Betriebsstoffe einzurechnen.
Menge: 4,000 St

*Hinweis: Stundenlohnarbeiten*

**1.12.650 Stundenlohnarbeiten Kompressor bis 10 m3/min**
Stundenlohnarbeiten auf Anordnung des AG
Angeboten wird ein Verrechnungssatz, der
sämtliche Aufwendung zum Stemmen
enthält, einschl. der Kosten für das
Bedienungspersonal.
Abgerechnet wird nach tatsächlich
geleisteten Arbeitsstunden.
Kompressor bis 10 m3/min.
Menge: 1,000 h

**1.12.660 Stundenlohnarbeiten Bohr- und Abbruchhammer bis 20 kg**
Stundenlohnarbeiten auf Anordnung des AG
Angeboten wird ein Verrechnungssatz, der
sämtliche Aufwendungen für den Einsatz
enthält, einschl. der Kosten für das
Bedienungspersonal.
Abgerechnet wird nach tatsächlich
geleisteten Arbeitsstunden.
Bohr- und Abbruchhammer bis 20 kg.
Menge: 1,000 h

**1.12.670 Stundenlohnarbeiten Handschiebekamera**
Stundenlohnarbeiten auf Anordnung des AG.
Angeboten wird ein Verrechnungssatz, der sämtliche Aufwendungen für den Einsatz enthält, einschl. der Kosten für das Bedienpersonal und Helfer sowie das Vorhalten der Kamera
auf der Baustelle während der gesamten Bauzeit.
Abgerechnet wird nach tatsächlich geleisteten Arbeitsstunden.
Handschiebekamera
Menge: 1,000 h
